# L 2601 Oechsen - K 102, UST
Angebotsaufforderung (GAEB DA XML 3.2, DA83)
Projekt: 34222510-30
Währung: EUR
Vergabeart: Öffentliche Ausschreibung
Eröffnung: 23.04.2026 10:00:00
Ende der Zuschlagsfrist: 12.06.2026
Ausführungsbeginn: 01.07.2026
Ausführungsende: 30.06.2027
Auftraggeber: Thüringer Landesamt für Bau und Verkehr, Ref. 15, Recht u. Vergabe, TLBV, Postfach 80 03 53, 99029 Erfurt, Hallesche Straße 15, 99085 Erfurt, DE, E-Mail strassenbau.vergabe@tlbv.thueringen.de, Bank Landesbank Hessen-Thüringen; DV-Nummer: 152-0050/26-B-Ö-45; Vergabenummer: 34222510-30
Erstellt mit: GXML Toolbox V3.3 R20210630, iTWO_64 V12.0.618, 18.03.2026

## Baubeschreibung
Baubeschreibung

Inhalt

1.  Allgemeine Beschreibung der Leistung

1.1  Auszuführende Leistungen
1.2  Ausgeführte Vorarbeiten
1.3  Ausgeführte Leistungen
1.4  Gleichzeitig laufende Bauarbeiten
1.5  Mindestanforderungen für Nebenangebote (soweit Nebenangebote zugelassen)

2.  Angaben zur Baustelle

2.1  Lage der Baustelle
2.2  Vorhandene öffentliche Verkehrswege
2.3  Zugänge, Zufahrten
2.4  Anschlussmöglichkeiten an Ver- und Entsorgungsleitungen
2.5  Lager- und Arbeitsplätze
2.6  Gewässer
2.7  Baugrundverhältnisse
2.8  Seitenentnahmen und Ablagerungsstellen
2.9  Schutz-Bereiche und -Objekte
2.10  Anlagen im Baubereich
2.11  Öffentlicher Verkehr im Baubereich

3.  Angaben zur Ausführung

3.1  Verkehrsführung, Verkehrssicherung
3.2  Bauablauf
3.3  Wasserhaltung
3.4  Baubehelfe
3.5  Stoffe, Bauteile
3.6  Abfälle
3.7  Winterbau
3.8  Beweissicherung
3.9  Sicherungsmaßnahmen
3.10  Belastungsannahmen (Brückenbau)
3.11  Vermessungsleistungen, Aufmaßverfahren
3.12  Prüfungen und Nachweise
3.13  Zusammenfassende Angaben für die Erarbeitung des Sicherheits- und
  Gesundheitsschutzplanes (SiGe-Plan)

4.  Ausführungsunterlagen

4.1  Vom Auftraggeber zur Verfügung gestellte Ausführungsunterlagen
4.2  Vom Auftragnehmer zu erstellende bzw. zu beschaffende Ausführungsunterlagen

5.  Zusätzliche Technische Vertragsbedingungen, die Vertragsbestandteil werden

1.  Allgemeine Beschreibung der Leistung

1.1  Auszuführende Leistungen

Abschnitt 00Allgemeine Leistungen
  Kostenträger: Kostenteilung aller Baulastträger

Abschnitt 01Straßeninstandsetzung L 2601 Oechsen - K 102
  Kostenträger: Thüringer Landesamt für Bau und Verkehr

Bauanfang: Ortsausgang Oechsen
Bauende:  Abzweig K 102 Richtung Willmanns

Die vorhandene Straße wird wie folgt erneuert:
Straßenbreite:  5,00 m Asphalt, zuzüglich Rinne 0,50 m
Baulänge:  1500 m (Gesamt)

0+473 - 1+916
Vollgebundener Oberbau gem. RStO 12/24
Aufbau:  4 cm  Asphaltbeton AC 11 DN [50/70//50/80 VL]
  6 cm  Asphaltbinder AC 16 BN [50/70//50/80 VL]
24 cm  Asphalttragschicht AC 22 TN [50/70//50/80 VL]
25 cm  Bodenverbesserung nach ZTV E StB

0+450 - 0+473 und 1+916 - 1+950
Aufbau:  4 cm  Asphaltbeton AC 11 DN [50/70//50/80 VL]
  16 cm  Asphalttragschicht AC 22 TN [50/70//50/80 VL]
50 cm  Frostschutzschicht 0/45
70 cm  Gesamtaufbau

Auf dem Abschnitt mit vollgebundenem Oberbau wird die vorhandene Asphaltschicht gefräst und verbleibt im Bestand.
Es erfolgt Verteilung des gefrästen Materials auf die volle Breite der neu herzustellenden Asphaltfahrbahn (Ohne Bord und 3-Zeiler) und Bodenverbesserung mit Mischbinder (nicht vollflächig, ohne Bereiche Packlage) einschließlich Neuprofilierung der Fahrbahn als Unterlage für den vollgebundenen Oberbau. Zur Herstellung dieser Schicht ist Frostschutzmaterial 0/32 gem. Rezeptur zuzuliefern.
Die Erstellung der Mischrezepturen erfolgen im Auftrag des AG.
Weiterhin wird Bodenverbesserung im Bereich der linksseitigen Dammschulter durchgeführt.
Hangseitig wird auf kompletter Länge ein Granithochbord (Einfahrten abgesenkt) mit einer 3-zeiligen Rinne aus Granitgroßpflaster angebaut.
Die Entwässerung wird ebenfalls komplett erneuert, hangseitig wird dazu ein Mehrzweckrohr DN 300 verlegt, hier werden auch die Straßeneinläufe angeschlossen.
Das Wasser aus dem Mehrzweckrohr wird den vorhandenen Querdurchlässen zugeleitet.
Auf dem Teilabschnitt von 1+857 bis Bauende linksseitig wird die Schutzplanke erneuert.
Es erfolgt Austausch der Straßenleitpfosten, die Fahrbahnmarkierung wird als beidseitige Randmarkierung neu hergestellt. Die Beschilderung wird im bestehenden Umfang erhalten.

Abschnitt 02  Durchlass Schwarze Oechse
  Kostenträger: Thüringer Landesamt für Bau und Verkehr

In Höhe Station 1+924 wird die Brücke über die Schwarze Oechse abgebrochen und durch einen Rohrdurchlass ersetzt.
Der Durchlass ist aus Spiralwellstahlrohr mit Spannweite 1620 mm und einer Höhe von 1100 mm (Maulprofil) herzustellen.
Die erforderliche Wasserhaltung während der Bauzeit wird mit Rohren innerhalb der Baugrube realisiert.
Der Durchlass wird beidseitig mit Rohrgeländer nach RIZ- Ing Gel 7 gesichert.
Der Straßenkoffer im Baugrubenbereich wird in Abschnitt 01 abgerechnet.

Abschnitt 03  Erneuerung Bushaltestelle
  Kostenträger: Gemeinde Dermbach

In Richtung Oechsen wird bei Bau- Km 0+775 eine neue Bushaltestelle mit Kasseler Sonderborden und neuer Wartehalle gebaut. Die Fläche wird mit Betonpflaster hergestellt und als Gehweg über die seitlich einmündende Straße Richtung Heiligenmühle bis Station 0+618 verlängert.

Abschnitt 04  Deckensanierung OD Oechsen
  Kostenträger: Thüringer Landesamt für Bau und Verkehr

Auf der L 2601 in der Ortslage Oechsen ist ab Kreuzung mit der L 2602 bis zum Ortsausgang in Richtung Willmanns auf einer Länge von 40 m eine halbseitige Deckensanierung (Breite 3,10 m) geplant. Zur Verbesserung der Fahrbahnentwässerung wird ein zusätzlicher Straßeneinlauf errichtet und an das vorhandene Kanalsystem angeschlossen.

Abschnitt 05  Leistungen WVS Bad Salzungen
  Kostenträger: WVS Bad Salzungen

Im Auftrag des WVS erfolgt die höhenmäßige Anpassung der Trinkwasserschieber im Baubereich

1.2  Ausgeführte Vorarbeiten

Im Rahmen einer gesonderten Ausschreibung erfolgte bereits die Fällung von straßenbegleitenden Bäumen.

1.3  Ausgeführte Leistungen

Keine

1.4  Gleichzeitig laufende Bauarbeiten

Nicht bekannt

1.5  Mindestanforderungen für Nebenangebote

Nebenangebote sind nicht zugelassen

2.  Angaben zur Baustelle

2.1  Lage der Baustelle

Die geplante Baustelle für die Abschnitte 01, 02 und 03 liegt auf der ehemaligen L 2601 vom Ortseingang Oechsen bis zum Abzweig Gehaus/K 102, der Abschnitt 04 im Bereich der OD Oechsen.

2.2  Vorhandene öffentliche Verkehrswege

Wie in Abschnitt 2.1 beschrieben, zusätzlich mündet am Bauanfang von Abschnitt 01 die Zufahrt nach Niederoechsen ein, sowie bei 0+775 der Anwohnerbereich Heiligenmühle. Des Weiteren sind Feldzufahrten im Abschnitt 01 zu beachten.

2.3  Zugänge, Zufahrten

Zufahrt über das öffentliche Verkehrsnetz ist aus Richtung Oechsen über die L 2601 möglich, aus Richtung Willmanns ebenfalls über die L 2601.
Zu- und Abfahrten von übergeordneten Straßen sind Angelegenheit des AN.
Zufahrten zur Baustelle sind so zu befestigen, dass eine Verschmutzung der öffentlichen und privaten Verkehrsflächen ausgeschlossen wird. Die benutzten Verkehrsflächen sind laufend verkehrssicher zu unterhalten und zu reinigen, so dass eine uneingeschränkte Nutzung jederzeit gesichert ist.

2.4  Anschlussmöglichkeiten an Ver- und Entsorgungsleitungen

Die erforderlichen Anschlüsse an öffentliche Ver- und Entsorgungsleitungen sind vom AN selbst zu beschaffen. Die Kosten für Anschluss, Entnahme und Abgabe werden nicht gesondert vergütet.

2.5  Lager- und Arbeitsplätze

Lager- und Arbeitsplätze werden durch den AG nicht zur Verfügung gestellt.

2.6  Gewässer

Im Abschnitt 02 quert die Schwarze Oechse den Baubereich in Höhe Bau- Km 1+925.

2.7  Baugrundverhältnisse

Durch den Auftraggeber wurden Voruntersuchungen am Baugrund sowie den gebundenen und ungebundenen Tragschichten veranlasst.
Diese sind den folgenden Prüfberichten zu entnehmen:
Geotechnischer Bericht L 2601 Oechsen-Vacha bis K 102 vom 16.09.2024
Die Werte zur Umweltverträglichkeit der Ausbaustoffe sind den in den o. genannten Berichten der Zustandserfassung zu entnehmen.

2.8  Seitenentnahmen und Ablagerungsstellen

Ablagerungsstellen sowie Seitenentnahmen werden vom AG nicht zur Verfügung gestellt.

2.9  Schutz-Bereiche und -Objekte

Alle Maßnahmen zum Schutz der Umwelt sind in eigener Verantwortung des Unternehmens gewissenhaft durchzuführen.
Die angrenzende Bebauung ist vor Verschmutzung und Beschädigung zu schützen.
Bei Station 1+925 quert die Schwarze Oechse den Baubereich. In diesem Bereich dürfen keine wassergefährdenden Stoffe eingebaut werden.
Zur Vermeidung von Erschütterungen und Schäden an angrenzenden Bauwerken, Gebäuden und Einfriedungen sind nur geeignete Arbeitsgeräte zu verwenden.
Erforderliche Schutzmaßnahmen für vorhandene Bäume sind entsprechend RAS-LG 4 durchzuführen.
Das Abmarkungsgesetz und das "Merkblatt über den Schutz der Grenz- und Vermessungsmarken" sind zu beachten.
Grenzsteine und amtliche Festpunkte sind dauerhaft über die gesamte Bauzeit zu schützen.
Gemäß § 16 des Gesetzes zur Pflege und zum Schutz der Kulturdenkmale im Land Thüringen (Thüringer Denkmalschutzgesetz - ThDSchG) vom 07.01.1992 (GVBl. Nr. 1 S. 17) besteht beim Auftreten archäologischer Funde (Scherben, Knochen, Metallgeräte, Steinwerkzeuge u. ä.) sowie Befunde (Auffällige Häufungen von Steinen, dunkle Erdverfärbungen u. a.) unverzügliche Meldepflicht beim Thüringischen Landesamt für Archäologische Denkmalpflege. Eventuelle Fundstellen sind bis zum Eintreffen von Mitarbeitern des Amtes abzusichern, die Lage der Funde im Gelände darf nicht verändert werden. Mit kurzzeitigen Unterbrechungen bzw. Einstellung der Arbeiten muss in diesem Fall gerechnet werden. Eine Vergütung hierfür erfolgt nicht. Dies gilt analog für eventuelle Behinderungen bei Fortführung der Arbeiten unter Aufsicht der Behörde.
Alle gefundenen Gegenstände von geschichtlichem, naturwissenschaftlichem, künstlerischem oder
sonstigem Wert hat der AN dem AG abzuliefern. Der AN entsagt zugunsten des AG allen Ansprüchen auf solche Gegenstände und verpflichtet sich, den gleichen Verzicht allen von ihm beschäftigten Arbeitern und Angestellten aufzuerlegen.
Während der Bauphase ist sicherzustellen, dass die in der Allgemeinen Verwaltungsvorschrift zum Schutz gegen Baulärm Geräuschimmission VV Baulärm (vom 19. August 1970) festgesetzten Immissionsrichtwerte für die betroffenen Gebiete entsprechenden ihrer tatsächlichen Art der baulichen Nutzung während der Tagzeit und vor allem während der Nachtzeit eingehalten werden. Dabei gilt als Nachtzeit in der AVV Baulärm die Zeit von 20:00 bis 07:00 Uhr.

2.10  Anlagen im Baubereich

Kabel, Leitungen
Der Auftragnehmer hat sich vor Baubeginn über vorhandene Versorgungsleitungen, Kabel und Entsorgungsleitungen bei den zuständigen Versorgungsunternehmen zu erkundigen. Für Schäden an diesen Anlagen, die während der Bauausführung durch Verschulden des Auftragnehmers entstehen, haftet dieser im Rahmen der vertraglichen Bestimmungen.
Bei Arbeiten in der Nähe von Leitungen wird auf die erhöhten Gefahren hingewiesen. Die Hinweise der Sicherheitsmerkblätter der Versorgungsträger sind zu beachten (Schutzabstände).
Im Bereich der Bauabschnitte 01,02, 03 befinden sich lt. Vorabfragen keine Kabel- und Leitungsbestände.
Im Bereich Abschnitt 04 befinden sich Kabel- und Leitungsbestände folgender Versorgungsträger:

Wasser- und Abwasserverband Bad Salzungen
Eisenacher Straße 2a
36433 Bad Salzungen

Deutsche Telekom Technik GmbH
Postfach 90 01 02
99104 Erfurt

TEN Thüringer Energienetze GmbH & Co. KG
Schwerborner Straße 30
99087 Erfurt

2.11  Öffentlicher Verkehr im Baubereich

Zufahrt Anwohner

3.  Angaben zur Ausführung

3.1  Verkehrsführung, Verkehrssicherung

Der AN ist für die Verkehrsführung während der Bauzeit verantwortlich.
Für Rettungsdienste und Feuerwehr ist während der gesamten Bauzeit die Zufahrt zu gewährleisten.
Vorübergehend außer Kraft gesetzte Verkehrszeichen sind berührungsfrei aus zu kreuzen oder zu entfernen (ausgenommen Wegweiser und Vorwegweiser vgl. zu den Zeichen 457 und 459 Abschnitt III VwV-StVO). Für die Verkehrsteilnehmer dürfen keine Zweifel über die Gültigkeit der Zeichen entstehen können.
Transportfahrzeuge dürfen das zulässige Gesamtgewicht entsprechend § 34 StVZO nicht überschreiten. Entsprechende Kontrollen behält sich der Auftraggeber vor.
Während der Baumaßnahme die gesetzlichen Vorschriften, insbesondere StVO, die Unfallverhütungsvorschriften sowie die Richtlinien für die Sicherung der Arbeitsstellen von Straßen (RSA) und die Zusätzlichen Technischen Vertragsbedingungen und Richtlinien für Sicherungsarbeiten an Arbeitsstellen an Straßen (ZTV-SA) eingehalten werden. Der Auftragnehmer ist verpflichtet, die geltenden Unfallverhütungsvorschriften und die anerkannten sicherheitstechnischen und arbeitsmedizinischen Regeln zu beachten.
Für die Baustellensicherung ist ein Verantwortlicher zu benennen, welcher jederzeit (auch an Sonn- und Feiertagen) Zugriff auf die Arbeitsstelle vor Ort hat und über ausreichende Entscheidungsvollmachten verfügt. Er kann einen Vertreter mit gleichen Voraussetzungen benennen.
Der Nachweis für die Eignung und Qualifikation des benannten Verantwortlichen für die Sicherungsarbeiten an Arbeitsstellen ist dem Angebot als Anlage beizufügen. Der Verantwortliche für die Verkehrssicherung muss die Straßenverkehrsvorschriften und die im Bereich von Arbeitsstellen erforderlichen Aufgaben der Verkehrsführung, der Beschilderung, der Markierung, der Absicherung sowie der Beleuchtung beherrschen und beurteilen können sowie der deutschen Sprache mächtig sein.
Der Vollzug der Anordnung von Verkehrszeichen und -einrichtungen sowie Baustellensicherungen obliegt dem Auftragnehmer, der auch der Adressat der verkehrsrechtlichen Anordnung ist.
Die Baustellen- und Verkehrssicherungen sind täglich zu überprüfen. Die Kontrollen sind zu protokollieren und wöchentlich dem Auftraggeber vorzulegen.
Beim Transport von Bodenmassen oder beim Umsetzen von Maschinen und Geräten über öffentliche Straßen sind die notwendigen Vorkehrungen zu treffen, um Verschmutzungen zu vermeiden. Gegebenenfalls müssen Fahrzeuge und Maschinen vor Befahren der öffentlichen Straßen gesäubert werden. Die Sauberhaltung der Straße wird nicht gesondert vergütet. Der AN haftet für eventuelle durch Verschmutzung der Fahrbahn eintretende Verkehrsunfälle und Folgeschäden.
Es ist vorgesehen, die Maßnahme für die Abschnitte 01, 02, 03 und 04 unter Vollsperrung zu realisieren.
Folgende Sperrabschnitte gem. Übersichtskarte Bl. 1 - 3 sind vorgesehen:
●  Sperrabschnitt 1: Vollsperrung für Bauabschnitte 01, 02 und 03 gem. LV
●  Sperrabschnitt 2: Vollsperrung für Bauabschnitt 04 gem. LV
●  Sperrabschnitt 3: Vollsperrung für Bauabschnitt 01 (Straßenbereich zwischen K 102 - Mariengart) gem. LV
Vorabstimmungen zu den abschnittsweisen Sperrungen wurden bereits mit der Verkehrsbehörde beim Landratsamt Wartburgkreis getroffen, die Umleitungsführung ist den beiliegenden Plänen zu entnehmen.
Das Bus- und das Entsorgungsunternehmen sind rechtzeitig vom Baubeginn zu informieren, die Abschnitte 01, 02, 03 dürfen erst begonnen werden, wenn Abschnitt 04 fertiggestellt wurde. Die Zufahrt nach Niederoechsen ist ständig zu gewährleisten.
Die Zufahrt zum Wohnstandort Heiligenmühle ist zu gewährleisten, bei Einbau der Asphaltschichten sind gesonderte Anliegerabstimmungen zu treffen. Gem. gewählter Technologie des AN ist der Bauabschnitt ansonsten an dieser Einfahrt zu teilen.
Die Vollsperrung wird mit Auflagen gewährt, vorbehaltlich der Festlegungen der Verkehrsbehörde im Landratsamt des Wartburgkreises.
Die Umleitung ist gem. den beiliegenden Plänen auszuführen.
Verkehrsbehördliche Anordnungen für die Verkehrsumleitungen, -sperrungen bzw. Verkehrsbeschränkungen sind rechtzeitig bei der zuständigen Verkehrsbehörde zu beantragen. Die Gebühren für die verkehrsbehördlichen Anordnungen werden nicht gesondert vergütet. Notwendige Änderungen an den Beschilderungs-/ Umleitungspläne sind durch den AN zu erstellen.

3.2  Bauablauf

Mindestbedingungen für ein Logistik- und Einbaukonzept für den Walzasphalteinbau

Das Angebot hat folgende Angaben zu enthalten:
Logistikkonzept zwischen Asphaltmischanlage und Einbauort
●  mögliche Tonnage der Mischanlage je Stunde
●  Taktung der Mischgutbelieferung (Umlaufplan)
Einbaukonzept
●  Temperaturmanagement während des Einbauvorgangs
●  Angaben zur vorgesehenen Einbau- und Verdichtungstechnik (Walzen, Beschicker etc.)
Aussagen zur vorgesehenen Eigenüberwachung
Einsatz von thermoisolierten Transportfahrzeugen
Um eine ausreichende Thermoisolation der Transportmulden sicherzustellen, muss der Wand-/Bodenaufbau inkl. des verwendeten Dämmmaterials mindestens einen Wärmedurchlasswiderstand (R-Wert) ≥ 1,65 m²K/W (bei 20°C) aufweisen (dies gilt auch im Bereich von konstruktionsbedingten Holmen oder Versteifungselementen der Außenwände, die zu vermeidende Wärmebrücken darstellen). Das verwendete Dämmmaterial muss eine langfristige Temperaturbeständigkeit bis 200°C aufweisen. Der Nachweis des erreichten Wärmedurchlasswiderstands erfolgt auf Grundlage eines Herstellerzertifikates seitens des Muldenherstellers, in dem der erreichte Wärmedurchlasswiderstand des Wandaufbaus dokumentiert wird. Die Wirksamkeit ist durch ein Herstellerzertifikat mit rechnerischem Nachweis zu belegen.
Der Asphaltmischguttransport mit Fahrzeugen bis Baujahr 2016 (Bestandsfahrzeuge) erfolgt in Transportmulden mit thermoisolierten Seitenflächen (inkl. Stirn- und Rückwand) sowie mit thermoisolierter, wasserdichten und auf dem Muldenrand aufliegenden Abdeckeinrichtung (z.B. Silikon-/Polyurethan-Basis oder gleichwertig bzw. klappbare Abdeckung). Bei Fahrzeugen ab dem Baujahr 2016 (Neufahrzeuge) muss zusätzlich eine Thermoisolation des Muldenbodens erfolgen. Fahrzeuge ab dem Baujahr 2017 können mit einer fest am Fahrzeug installierten Temperaturmesseinrichtung ausgestattet werden, die das direkte Ablesen der Asphaltmischguttemperaturen vor dem Beginn des Entladens in den Beschicker/Straßenfertiger ermöglicht. Mögliche alternative Vorgehensweisen zum Nachweis der ausreichenden Asphaltmischguttemperatur können gleichwertig angewendet werden.
Für die Dokumentation der Asphaltmischguttemperaturen bei der Anlieferung auf der Baustelle sind folgende Verfahren zulässig:
Thermoisolierte Fahrzeuge ohne fest installierte Temperaturmesseinrichtung jedoch mit Messmöglichkeit für Einstechthermometer
Für die Messung mit kalibrierbaren Einstechthermometer sind geeignete Einrichtungen in der Muldenwand (z. B. Bohrungen, Messöffnungen, etc.) erforderlich, mit denen an den definierten Temperaturmesspunkten 1 bis 4 in einer maximalen Messtiefe von 10 cm im Asphaltmischgut (orthogonal zur Muldenwand) gemessen wird. Es sind sowohl die vier Einzelmesswerte je Fahrzeugladung, als auch das arithmetische Mittel der erfassten Temperaturen an den definierten Messpunkten bei jedem Entladevorgang zu erfassen. Die Dokumentation durch den Auftragnehmer erfolgt im Rahmen der Eigenüberwachung und ist grundsätzlich dem Auftraggeber zu übergeben. Zu erfassen sind hierbei mindestens Fahrzeugkennzeichen der Transportmulde, Entladezeitpunkt, Temperatur je Messpunkt.
Thermoisolierte Fahrzeuge ohne fest installierte Temperaturmesseinrichtung und ohne Messmöglichkeit für Einstechthermometer am Transportfahrzeug
Bei Transportmulden, die keine fest installierte Temperaturmesseinrichtung oder Messmöglichkeit für Einstechthermometer (z.B. Bohrung, Messöffnung, etc.) aufweisen, erfolgt die Dokumentation der Asphaltmischguttemperatur mit Einstechthermometer im Materialbehälter des Beschickers, bzw. wenn kein Beschicker eingesetzt wird im Materialbehälter des Straßenfertigers. Die Messung erfolgt zu Beginn der Entladung des Transportfahrzeugs, nach der Hälfte und am Ende der Entladung in den Materialbehälter des Beschickers/Straßenfertigers mit kalibriertem Einstechthermometer oder einer vergleichbaren kalibrierten Messtechnik. Zu dokumentieren sind das Fahrzeugkennzeichen der Transportmulde, die Zeitpunkte der Messung sowie die jeweils erfassten Asphaltmischguttemperaturen zu den drei Messzeitpunkten. Die Dokumentation durch den Auftragnehmer erfolgt im Rahmen der Eigenüberwachung und ist grundsätzlich dem Auftraggeber zu übergeben.
Thermoisolierte Fahrzeuge mit fest installierter Temperaturmesseinrichtung
Die Temperaturmessung erfolgt an den Messpunkten 1 bis 4 mit einer kalibrierten Temperaturmesseinrichtung, die das direkte Ablesen der Asphaltmischguttemperatur vor dem Entladen und eine Temperaturverfolgung zwischen dem Beladen (am Asphaltmischwerk) und dem Entladen in den Beschicker/Straßenfertiger ermöglicht. Die Messeinrichtung ist Bestandteil des Fahrzeugs, die Datenaufzeichnung erfolgt digital und beinhaltet die Temperaturmesswerte mit einem zugehörigen Zeitstempel, das Lieferdatum sowie die Identifikation des Fahrzeugs. Die Dokumentation durch den Auftragnehmer erfolgt im Rahmen der Eigenüberwachung und ist grundsätzlich dem Auftraggeber zu übergeben.

Einsatz von Beschickern
Einbau- und Logistikkonzept
Beim Einsatz von Beschickerfahrzeugen ist dem Auftraggeber vor Baubeginn ein Einbau-/ Logistikkonzept zur Kenntnis vorzulegen, welches die Grundlage für die Planung und Durchführung eines kontinuierlichen Einbauprozesses darstellt. Es sind mindestens folgende Angaben erforderlich:
●  Angabe des Asphaltmischwerkes / der Asphaltmischwerke (Betreiber, Ort, Nummer des Eignungsnachweises, einfache Entfernung zwischen Asphaltmischwerk(en) und Baustelle, vorgesehene Liefermengen)
●  Angabe eines Asphaltmischwerkes für Ersatzlieferungen im Bedarfsfall (wenn bei Maßnahmen mit festen Einbau-Zeitfenstern der Ausfall eines Asphaltmischwerks zwingend vermieden werden muss (beispielsweise bei Vollsperrung einer BAB für den Einbau in voller Breite)
●  Umlaufplan zur Anlieferung des Asphaltmischgutes
●  Angaben zur eingesetzten Einbau- und Verdichtungstechnik (inkl. Beschicker)
●  Angaben zur Thermoisolation der Mulden und Dokumentation der Temperaturmessung am Transportfahrzeug (Systembeschreibung der verwendeten Messeinrichtung und Datenaufzeichnung, Vorlage des Herstellerzertifikats zur Thermoisolation)

Der Umlaufplan zur Anlieferung des Asphaltmischgutes muss mindestens folgende Angaben enthalten:
vorgesehene Einbaumenge je Asphaltmischgutart pro Zeiteinheit
●  geplante Umlaufzeit der Transportfahrzeuge von der Beladung (Asphaltmischwerk) bis zur Entladung (Baustelle) unter Berücksichtigung der unteren Grenzwerte für die Asphaltmischguttemperatur bei Übergabe in den Beschicker (ZTV Asphalt-StB, Tabelle 5)
●  Anzahl der eingesetzten Transportfahrzeuge sowie ggf. vorgesehene Kennzeichnung der Transportfahrzeuge (z.B. beim Einbau von Kompaktasphalt zur Vermeidung von Verwechslungen)
●  Anzahl der geplanten Umläufe
●  Geplante Maßnahmen zur Aufrechterhaltung eines kontinuierlichen Einbauprozesses bei Störungen im Logistikkonzept

3.3  Wasserhaltung

Die Wasserhaltung ist für die Gesamtheit der auszuführenden Leistungen für die gesamte Bauzeit vorzusehen. Anfallendes Niederschlagswasser ist schadlos abzuleiten.

3.4  Baubehelfe

Überfahrhilfen sind in Abstimmung und auf Anordnung des AG auszuführen.

3.5  Stoffe, Bauteile

Die verwendeten Materialien müssen dem geltenden Regelwerk und dem Bauvertrag entsprechen.
Temperaturabgesenkter Asphalt

In Vorgriff auf die noch nicht eingeführten Regelwerke (TL Asphalt-StB 25 und ZTV Asphalt-StB 25, Teil 1 und Teil 2) sind Walzasphalte temperaturabgesenkt herzustellen und einzubauen.

Grundsätzlich sollen alle Einbauflächen beim Einsatz von temperaturabgesenktem Walzasphalt ausschließlich unter Verwendung von Straßenfertigern mit Absaugeinrichtung, mit thermoisolierten Transportmulden und bei geeigneten Randbedingungen der Baustelle unter Verwendung eines Beschickers eingebaut werden.

Zusätzliche Angaben im Eignungsnachweis beim Einsatz von TA-Asphalt

Im Eignungsnachweis sind beim Einsatz von TA-Asphalt zusätzlich zu den Angaben nach den ZTV Asphalt-StB 07/13 folgende Ergänzungen im Abschnitt 2.3.2 a) zu fordern:

●  Angabe zum Verfahren der Temperaturabsenkung (hier sind folgende Unterscheidungen vorgesehen: Schaumbitumen oder gebrauchsfertig viskositätsverändertes Bitumen (TL V Bit-StB) oder Zugabe organisch oder Zugabe mineralisch oder Zugabe oberflächenaktiv)
●  Angabe zum Bitumenvolumen,
●  Bindemittelart und -sorte des frisch zugegebenen Bitumens,
●  Bindemittelart und -sorte des resultierenden Bindemittels,
●  Äqui-Schermodultemperatur T(G* = 15 kPa) in °C und zugehöriger Phasenwinkel in ° des resultierenden Bindemittels nach den TP Bitumen-StB 25, Teil 3,
●  bei Verwendung von Polymermodifiziertem Bitumen 65/105-70 A und 45/80-65 A: Äqui Schermodultemperatur T(G* = 15 kPa) in °C und zugehöriger Phasenwinkel in ° und Erweichungspunkt Ring und Kugel aus der Erstprüfung,
●  bei Verwendung eines gebrauchsfertig Viskositätsveränderten Bitumens: Art und Sorte, Äqui-Schermodultemperatur T(G* = 15 kPa) in °C und zugehöriger Phasenwinkel in ° des rückgewonnenen Bindemittels aus der Erstprüfung,
●  bei Verwendung von viskositätsverändernden, organischen Zusätzen: Hersteller, Typ, Produktbezeichnung, Menge in M.-% bezogen auf den Bindemittelgehalt sowie Äqui-Schermodultemperatur T(G* = 15 kPa) in °C und zugehöriger Phasenwinkel in ° des rückgewonnenen Bindemittels aus der Erstprüfung,
●  bei Verwendung von oberflächenaktiven Zusätzen zur Temperaturabsenkung: Hersteller, Produktbezeichnung, Menge in M.-% bezogen auf den Bindemittelgehalt,
●  bei Mitverwendung von Asphaltgranulat:
Äqui-Schermodultemperatur T(G* = 15 kPa) in °C und zugehöriger Phasenwinkel des rückgewonnenen Bindemittels aus den Asphaltgranulaten

Temperaturgrenzwerte und Transport von TA-Asphaltmischgut
Ergänzend zu den ZTV Asphalt-StB 07/13, Abschnitt 2.3.4 sind folgende Anforderungen zu erfüllen.

Die Tabelle 5 der ZTV Asphalt-StB 07/13 entfällt und wird wie folgt ersetzt:

Der Transport erfolgt in thermoisolierten Transportmulden (mit Thermoisolierung der Stirn- und Seitenflächen sowie des Muldenbodens bei einem Wärmedurchgangswiderstand R = 1,65 m²K/W bei 20°C) mit einer Abdeckvorrichtung oder in geschlossenen Thermobehältern.
Gussasphalt ist in fahrbaren Rührwerkskesseln ständig zu rühren. Es sind nur Rührwerkskessel mit einem fernbedienbaren Auslass zu verwenden.

Die Temperatur des Asphaltmischgutes muss folgende Grenzwerte einhalten:
●  Asphaltmischgut für Asphalttragschichten, Asphalttragdeckschichten und
●  Asphaltbinderschichten und Asphaltausgleichsschichten: 130 °C bis 150 °C
●  Asphaltmischgut für Asphaltdeckschichten und Asphaltzwischenschichten aus
●  Walzasphalt: 140 °C bis 155 °C (bei Schichtdicken < 3,0 cm bis 165 °C, ausgenommen Kompakte Asphaltbefestigungen)
●  Gussasphalt: 200 °C bis 230 °C.

Beim Walzasphalt gilt die Temperaturspanne beim Abkippen vom LKW in den Kübel des Straßenfertigers bzw. des Beschickers. Beim Gussasphalt gilt die Temperaturspanne beim Verlassen des Rührwerkskessels.

Bei der Herstellung des Asphaltmischgutes für Walzasphalte dürfen die oberen Grenzwerte um bis zu 5 K überschritten werden, um ggf. auftretende Temperaturverluste bis zum Einbau zu berücksichtigen.

Grenzwerte und Toleranzen Asphaltmischgut
Beim Einsatz von TA-Asphalt wird der Abschnitt 4.1 der ZTV Asphalt-StB 07/13 wie folgt ergänzt:

Die Äqui-Schermodultemperatur T(G*=15 kPa) des aus dem Asphaltmischgut rückgewonnenen Bindemittels darf die in der nachfolgenden Tabelle 16a angegebenen unteren Grenzwerte nicht unterschreiten und die oberen Grenzwerte nicht überschreiten.

Tabelle 16a: Grenzwerte für Äqui-Schermodultemperatur T(G*=15kPa) bei 1,59 Hz des aus dem Asphaltmischgut rückgewonnenen Bindemittels

| Straßenbaubitumen | Polymermodifiziertes Bitumen |  |  |  |  |
| --- | --- | --- | --- | --- | --- |
| Sorte | Unterer Grenzwert in °C | Unterer Grenzwert in °C | Sorte | Unterer Grenzwert in °C | Unterer Grenzwert in °C |
| 70/100 | 43 | 59 | 45/80-50 A | 44 | 64 |
| 50/70 | 46 | 62 | 25/55-55 A | 48 | 70 |
| 30/45 | 52 | 68 | 10/40-65 A | 56 | 76 |
| 20/30 | 55 | 71 | 45/80-65 A | 48 | 66 |
|  |  |  | 65/105-70 A | 43 | 61 |

Diese Grenzwerte gelten sowohl für die sortenreine Verwendung von Straßenbaubitumen oder Polymermodifizierten Bitumen nach den TL Bitumen-StB als auch bei der Mitverwendung von Asphaltgranulat. Bei Einhaltung der Grenzwerte ist der Erweichungspunkt Ring und Kugel nicht maßgeblich. Eine Unter- oder Überschreitung der Grenzwerte nach Tabelle 16a stellt keinen Mangel dar, wenn die in der nachfolgenden Tabelle 16b aufgeführten Grenzwerte für den Erweichungspunkt Ring und Kugel eingehalten werden.

Die Tabelle 16 der ZTV Asphalt-StB 07/13 wird durch folgende Tabelle 16b ersetzt:

Tabelle 16b: Grenzwerte für den Erweichungspunkt Ring und Kugel des aus dem Asphaltmischgut rückgewonnenen Bindemittels

| Straßenbaubitumen | Polymermodifiziertes Bitumen |  |  |  |  |
| --- | --- | --- | --- | --- | --- |
| Sorte | Unterer Grenzwert in °C | Unterer Grenzwert in °C | Sorte | Unterer Grenzwert in °C | Unterer Grenzwert in °C |
| 70/100 | 43 | 59 | 45/80-50 A | 48 | 66 |
| 50/70 | 46 | 62 | 25/55-55 A | 53 | 71 |
| 30/45 | 52 | 68 | 10/40-65 A | 63 | 81 |
| 20/30 | 55 | 71 | 45/80-65 A |  | *) |
|  |  |  | 65/105-70 A |  | *) |

*) bezogen auf den Wert des Eignungsnachweises ± 8 K

Bei Verwendung von Bitumen nach den TL VBit-StB oder bei Verwendung von viskositätsverändernden, organischen Zusätzen darf die Äqui-Schermodultemperatur T(G*=15 kPa) des rückgewonnenen Bindemittels die im Eignungsnachweis angegebene Äqui-Schermodultemperatur T(G*=15 kPa) um nicht mehr als 8 K über- oder unterschreiten.

Bei Verwendung von Bitumen nach den TL VBit-StB oder von viskositätsverändernden, organischen Zusätzen werden keine Anforderungen an die elastische Rückstellung des rückgewonnenen Bindemittels gestellt.

Begleitende Messungen und Dokumentation während des Einbaus
Beim Einbau von TA-Asphalt sind während des gesamten Einbauzeitraums durch den Auftragnehmer folgende Messungen durchzuführen und zu dokumentieren:

●  Wetter (mindestens stündlich)
●  Lufttemperatur (Messung in 2 Metern Höhe und Temperatur der Unterlage); mindestens stündlich
●  Windgeschwindigkeit und -richtung (mindestens stündlich oder kontinuierlich)
●  Relative Luftfeuchte (mindestens stündlich oder kontinuierlich)
●  Temperatur des angelieferten Asphaltmischguts bei jedem Entladevorgang im Beschicker- und Fertigerkübel.
●  Zunahme der Verdichtung von Beginn bis zum Ende des Asphalteinbaus mittels Aufsetz- Sonde (Elektromagnetische Messung (PQI Sonde) oder Radioaktive Messung (Isotopensonde))
●  Dokumentation der aufgebrachten Bitumenemulsion unmittelbar vor der Überbauung (Art und Ansprühmenge der eingesetzten Bitumenemulsion, angesprühte Unterlage je Einbaubahn, Lage der Einbaubahn, Station, Datum/Uhrzeit und Foto)
●  Alternativ kann zur Beurteilung und Dokumentation einer homogenen Verdichtung der Einsatz von Systemen zur flächendeckenden dynamischen Verdichtungskontrolle von Asphalt (FDVK) erfolgen.
●  Messung der Entwicklung der Oberflächentemperatur der eingebauten Schicht. Dies erfolgt unter Einsatz von Systemen zur kontinuierlichen Temperaturmessung auf Basis von Infrarotmessungen zur Erfassung des Temperaturprofils über die gesamte Einbaubreitedirekt hinter der Einbaubohle mit einem Messabstand von = 25 cm (zwischen den Messpunkten einer Messlinie) und = 25 cm zwischen den Messlinien erfolgen.

Die Ergebnisse dieser Messungen während des Einbaus sind dem Aufraggeber unverzüglich nach dem Asphalteinbau zu übergeben.

Gesteinskörnungen und Schichten ohne Bindemittel:

Schichten ohne Bindemittel:
Für die Baustoffgemische ist die Aufnahme in die Liste der güteüberwachten, in Thüringen beurteilten Hersteller von Gesteinskörnungen und Baustoffgemischen für den Straßen- und Ingenieurbau geregelt. Baustoffgemische, welche nicht in der o.g. Liste enthalten sind, sind im Dienstaufsichtsbereich der Thüringer Straßenbauverwaltung nicht einzusetzen.

Für Baumaßnahmen innerorts gilt:
Sofern Muschelkalk als Baustoffgemisch im Rahmen der ZTV SoB-StB eingesetzt werden soll, so gilt im Anlieferungszustand für den Gehalt an Feinanteilen die Kategorie UF 3. Im eingebauten Zustand darf der Feinanteil < 0,063 mm nicht mehr als 5 M.-% betragen.

Gesteinskörnungen:
Für Gesteinskörnungen ist vom Auftragnehmer (AN) vor Beginn der Baumaßnahme die Eignung für den vorgesehenen Verwendungszweck nachzuweisen. Die relevanten Prüfungen für den entsprechenden Verwendungszweck sind in den TL Gestein-StB und den Einführungsschreiben des TMIL zu entnehmen. Während der Ausführung ist dem Auftraggeber (AG) nachzuweisen, dass die eingesetzten Gesteinskörnungen den vertraglichen Anforderungen entsprechen.

Sofern sich die Hersteller von Gesteinskörnungen der freiwilligen Güteüberwachung unterziehen und die Aufnahme in die o.g. Liste auf freiwilliger Basis beantragen, so entfällt der vorangegangene Absatz. Dann gilt die Vorlage des aktuellen Listenauszugs des TLBV. Die Eignung der Gesteinskörnung ist somit für den entsprechenden Verwendungszweck nachgewiesen.
Mineralische Ersatzbaustoffe (MEB)

Der Einsatz mineralischer Ersatzbaustoffe (MEB) liefert einen Beitrag zur Förderung des Ressourcenschutzes und der Kreislaufwirtschaft. Entsprechend den Grundsätzen des Kreislaufwirtschaftsgesetzes (KrWG) und des Thüringer Ausführungsgesetzes zum Kreislaufwirtschaftsgesetz (ThürAGKrWG) sind MEB bei entsprechender Eignung zu bevorzugen. Dabei sollten insbesondere MEB mit umweltrelevanten Inhaltsstoffen bzw. geringeren Materialqualitäten berücksichtigt werden, sofern deren Materialklasse für die vorgesehene Einbauweise zulässig ist. Die Abwägung bei der Auswahl eines zur Verwendung vorgesehenen Baustoffes hat unter Beachtung der Prinzipien der Wirtschaftlichkeit und Sparsamkeit, eines fairen Wettbewerbes sowie unter der Voraussetzung, dass keine anderen Rechtsvorschriften entgegenstehen, zu erfolgen. Entscheidungen, die eine Verwendung von MEB ausschließen, sind vom AN zu begründen. Die Begründung ist formlos im Rahmen des Eignungsnachweises gemäß ZTV SoB-StB vorzulegen. Werden mineralische Ersatzbaustoffe (MEB) verwendet, sind hierfür die Anforderungen der „Verordnung über Anforderungen an den Einbau von mineralischen Ersatzbaustoffen in technische Bauwerke (ErsatzbaustoffV - Ersatzbaustoffverordnung)“ kurz EBV zu erfüllen.
Unabhängig davon ist die bautechnische Eignung der im Angebot zur Verwendung vorgesehenen MEB auf Grundlage des straßenbautechnischen Regelwerkes unter Berücksichtigung der o. g. Vorgaben für Gesteinskörnungen und Schichten ohne Bindemittel nachzuweisen (Listenführung) und bei der Kalkulation und Angebotsabgabe zu berücksichtigen.
Einbaubeschränkungen nach § 20 EBV - Mindesteinbaumengen
Es gelten nach § 20 der EBV folgende Mindesteinbaumengen für bestimmte MEB:
Mindesteinbaumenge 50 m³:
●  Braunkohlenflugasche - BFA
●  Steinkohlenkesselasche - SKA
●  Steinkohlenflugasche - SFA
●  Hausmüllverbrennungsasche der Klasse 1 - HMVA-1
●  Stahlwerksschlacke der Klasse 1 - SWS-1
●  Hochofenstückschlacke der Klasse 2 - HOS-2
●  Gießereirestsand - GRS
●  Gießerei-Kupolofenschlacke - GKOS
Mindesteinbaumenge 250 m³:
●  Hausmüllverbrennungsasche der Klasse 2 - HMVA-2
●  Stahlwerksschlacke der Klasse 2 - SWS-2

Für Kupferhüttenmaterial der Klassen 1 und 2 (CUM-1 und CUM-2) gibt es ebenfalls Mindesteinbaumengen. Ein Einbau von Kupferschlacke, die aus anderen Herkunftsbereichen als aus Baumaßnahmen der Thüringer Straßenbauverwaltung stammt, ist im Thüringer Bundesfern- und Landesstraßenbau nicht zulässig.
Sind diese MEB Teil eines Gemisches, ist für jeden MEB die jeweilige Mindesteinbaumenge einzuhalten.
Einbaubeschränkungen nach § 19 EBV - Schutzgebiete
Der Einbau von MEB und ihrer Gemische (§19 EBV) ist in Wasserschutzgebieten der Zone I und in Heilquellenschutzgebieten der Zone I unzulässig.
In Wasserschutzgebieten der Zone II und in Heilquellenschutzgebieten der Zone II dürfen nur folgende MEB in technische Bauwerke eingebaut werden:
●  Bodenmaterial/Baggergut der Klasse 0 - BM/BG-0
●  Gleisschotter der Klasse 0 - GS-0
●  Schmelzkammergranulat - SKG
Anzeigepflichten gemäß § 22 EBV - Voranzeige
Für die folgenden MEB bestehen gemäß § 22 Absatz 1 bis 4 EBV Anzeigepflichten.
●  Baggergut der Klasse F3 - BG-F3
●  Bodenmaterial der Klasse F3 - BM-F3
●  Recycling-Baustoff der Klasse 3 - RC-3
●  Braunkohlenflugasche - BFA
●  Steinkohlenkesselasche - SKA
●  Steinkohlenflugasche - SFA
●  Hausmüllverbrennungsasche der Klasse 1 - HMVA-1
●  Hausmüllverbrennungsasche der Klasse 2 - HMVA-2
●  Stahlwerksschlacke der Klasse 1 - SWS-1
●  Stahlwerksschlacke der Klasse 2 - SWS-2
●  Hochofenstückschlacke der Klasse 2 - HOS-2
●  Gießereirestsand - GRS
●  Gießerei-Kupolofenschlacke - GKOS

Kupferhüttenmaterial der Klassen 1 und 2 (CUM-1 und CUM-2) ist ebenfalls anzeigepflichtig. Ein Einbau von Kupferschlacke, die aus anderen Herkunftsbereichen als aus Baumaßnahmen der Thüringer Straßenbauverwaltung stammt, ist im Thüringer Bundesfern- und Landesstraßenbau nicht zulässig.

Eine Voranzeige hat bei der zuständigen Behörde vier Wochen vor Einbau in schriftlicher oder elektronischer Form durch den Auftragnehmer zu erfolgen. Die Anzeige erfolgt im Umfang des § 22, Abs. 3 bzw. Anlage 8 EBV für o. g. MEB oder ihrer Gemische ab einem Einbauvolumen von 250 m³.
Erfolgt der Einbau von MEB in festgesetzten Wasser- und Heilquellenschutzgebieten, ist die Verwendung von MEB (ausgenommen BM/BG-0, GS-0 und SKG) unabhängig vom Einbauvolumen der zuständigen Behörde vier Wochen vor Einbau schriftlich oder elektronisch anzuzeigen.
Eine ggf. abweichende Entscheidung der zuständigen Behörde nach Paragraphen §§ 51 bis 53 Wasserhaushaltsgesetz zum Einbau von MEB in festgesetzten Wasserschutzgebieten und Heilquellenschutzgebieten ist dem Auftraggeber vor dem Einbau elektronisch zu übergeben.
Erfolgt die Anzeige des vorgesehenen Einbaus von MEB nach § 22 EBV bei der zuständigen Behörde, ist diese dem Auftraggeber zeitgleich elektronisch zu übermitteln.
Anzeigepflichten gemäß § 22 EBV - Abschlussanzeige

Für die vorangezeigten MEB ist eine Abschlussanzeige nach Anlage 8 der EBV zu erstellen. Innerhalb von zwei Wochen nach Abschluss der Baumaßnahme sind anhand der zusammengefassten Lieferscheine (§ 25 Absatz 1 EBV) die tatsächlich eingebauten Mengen und Materialklassen der verwendeten MEB durch den Auftragnehmer unverzüglich schriftlich oder elektronisch an die zuständige Behörde zu übermitteln.
Dem Auftraggeber ist eine vom Auftragnehmer unterzeichnete Kopie der an die zuständige Behörde übermittelten Abschlussanzeige in elektronischer Form zu übermitteln.
Dokumentation des Einbaus von MEB
Die Dokumentation des Einbaus von MEB ist für Baumaßnahmen der Thüringer Straßenbauverwaltung für alle verwendeten MEB, unabhängig von deren Materialwerten, ab der ersten Einbautonne zu erstellen.
Für anzeigepflichtige MEB wird die Verpflichtung zur Erstellung eines Deckblattes (§ 25 Absatz 3 EBV) durch die Dokumentation der Vor- und Abschlussanzeige ersetzt.
Bei nicht anzeigepflichtigen MEB sind die im Rahmen der Baumaßnahme erhaltenen Lieferscheine zusammenzuführen und mit einem Deckblatt gemäß Anlage 8 EBV zu versehen.
Die Dokumentation ist innerhalb von zwei Wochen nach Abschluss der Baumaßnahme durch den Auftragnehmer unverzüglich in elektronischer Form dem Auftraggeber zu übermitteln.

Verwendung von Asphaltgranulat in Asphalttragschichten

Für die Herstellung von Asphalttragschichtmischgut (bis Bk10) kann in Abweichung zu den TL Asphalt-StB und ZTV Asphalt-StB bei der Verwendung von Asphaltgranulat auch ein Straßenbaubitumen 160/220 eingesetzt werden.
Es darf jedoch nur ein Bitumen verwendet werden, dass höchstens zwei Sorten weicher als das geforderte Bitumen ist. Der in der Erstprüfung angegebene resultierende Erweichungspunkt Ring und Kugel (TR&Bmix) muss innerhalb der Sortenspanne des ausgeschriebenen (geforderten) Straßenbaubitumens liegen. Ein weicheres Straßenbaubitumen als 160/220 darf nicht verwendet werden.

Affinität und Einsatz von Kalkhydrat
Regelungen für Walzasphaltdeck- und -binderschichten
Asphaltmischgut für Walzasphaltdeck- und -binderschichten muss unter Zugabe von Kalkhydrat oder Mischfüller (adhäsionsverbessernde Füller) hergestellt werden.
Bezogen auf das Gesteinskörnungsgemisch ist mindestens 1,0 M.-% Calciumhydroxid zuzugeben. Dabei ist Kalkhydrat EN 459-1 CL 90-S oder CL 80-S bzw. Mischfüller gem. EN 13043/TL Gestein-StB, Tabelle 31 zu verwenden. Es ist der tatsächliche Calciumhydroxidgehalt (verfügbare Kalk) nach TP Gestein-StB, Teil 3.9 des zugesetzten Kalkhydrat bzw. Mischfüllers zu berücksichtigen. Der zugegebene Anteil an Kalkhydrat bzw. Mischfüller, der Calciumhydroxidgehalt (Ca(OH)2 verfügbar) sowie die im Rahmen der Erstellung der Erstprüfung ermittelte Wiederfindung des Calciumhydroxidgehaltes sind in der Erstprüfung anzugeben.
Im Rahmen der Erstprüfung ist das Haftverhalten zwischen Gestein und Bitumen nachzuweisen. Grundlage für die Prüfung ist die TP Asphalt-StB, Teil 11, jedoch ist bei Verwendung von Kalkhydrat bzw. adhäsionsverbesserndem Füller bei Anwendung des Prüfverfahrens insbesondere die veränderte Vorbereitung der Proben (Beaufschlagung der zu prüfenden Gesteinskörnungen mit Kalkhydrat/adhäsionsverbesserndem Mischfüller) zu beachten. Diesbezüglich ist der Baubeschreibung als Anlage die Arbeitsanweisung, „Probenvorbereitung zur Durchführung von Prüfung des Haftverhaltens zwischen Gestein, Bitumen und adhäsionsverbesserten Füllern auf Grundlage der TP Asphalt-StB Teil 11“ beigefügt. Es muss ein Umhüllungsgrad von mind. 60% nach 24 h Rolldauer nachgewiesen werden. Der ermittelte Wert ist in der Erstprüfung anzugeben.
Asphaltmischgut für Deckschichten aus Asphaltbeton AC 11 DS, AC 8 DS, AC 11 DN, AC 8 DN sowie Splittmastixasphalt SMA 11 S, SMA 8 S, SMA 8 N müssen mind. 50% Kalkstein- oder Dolomitfüller (mindestens der Kategorie CC80) im Anteil < 0,063 mm enthalten (gilt für alle Belastungsklassen). In der Kontrollprüfung muss mindestens 40% Gesamtkalkgehalt (Summe Calciumcarbonat- und Magnesiumcarbonatgehalt) im Anteil < 0,063 mm, ermittelt durch komplexometrische Titration gem. TP Gestein 3.8.3, nachgewiesen werden.
Regelung für Walzasphalttragschichten
Für Asphaltmischgut für Walzasphalttragschichten muss im Rahmen der Erstprüfung ein Umhüllungsgrad von mind. 60% nach 24 h Rolldauer gem. TP Asphalt, Teil 11 (Flaschenrollmethode) nachgewiesen werden. Wird im Rahmen der Kontrollprüfung eine Prüfung nach TP Asphalt, Teil 11 durchgeführt, so muss ein Sollwert von mind. 60% Umhüllungsgrad nach 24 h Rolldauer nachgewiesen werden. Gegebenenfalls sind vom Mischguthersteller ein haftverbessertes Bindemittel oder ein chemischer Haftverbesserer zu verwenden, um eine ausreichende Affinität zwischen den verwendeten Gesteinskörnungen und dem Bindemittel zu erreichen.

Bewertung der Kontrollprüfungen durch den Auftraggeber
Aufhellung:
Unterschreitung des Anteils der hellen groben Gesteinskörnung ist ein Mangel; Abzug nach Formel in DA 07/11-33/4 kann vereinbart werden (alternativ: Messung).
elastische Rückstellung
Unterschreitung 40 % und/oder 10 cm (10/40-65 A, 25/55-55, 45/80-50, 40/100-65 A) Fadenlänge ist ein Mangel bzgl. der vertraglich vereinbarten Bindemittelsorte.

Kalksteinmehl:
Bei Unterschreitung vertragliche Konsequenzen, z.B. Minderung, Verlängerung der Frist für Mängelansprüche etc. möglich.

3.6  Abfälle

Die Übernahme sowie die vollständige, ordnungsgemäße und schadlose Entsorgung der Abfälle und Ausbaustoffe hat unter Beachtung der geltenden Gesetze, zugehörigen Verordnungen sowie einschlägiger umwelt- und abfallrechtlicher Bestimmungen zu erfolgen.
Sofern der AN nicht selbst die Anforderungen für die in den weiteren besonderen Vertragsbedingungen geforderten abfalltechnischen Tätigkeiten erfüllt, hat er für die entsprechenden abfallwirtschaftlichen Tätigkeiten (einschließlich eventueller Lagerung) ausschließlich Entsorgungsbetriebe zu beauftragen.
Verlangt ein vom AN vorgesehener Entsorger/Transporteur zusätzliche bzw. weitere Deklarationen bzw. Analysen des Abfalls so hat der AN dies dem AG rechtzeitig - mindestens zwei Wochen vor Beginn der Arbeiten, bei der der Abfall anfällt - anzuzeigen. Für die analytische Untersuchung beauftragt der AN die vom AG bestimmte Institution (z. B. Prüfstelle, Labor, Ingenieurbüro etc.) und trägt die anfallenden Kosten.
Probenahmen dürfen nur in Abstimmung mit dem AG und in dessen Beisein erfolgen.
Werden bei der Bauausführung Abfälle oder Ausbaustoffe angetroffen, deren Abfalleigenschaften von den Angaben im Bauvertrag abweichen, so hat der AN den AG unverzüglich von diesem Sachverhalt in Kenntnis zu setzen. Erforderliche Deklarationsanalysen einschließlich Probenahmen werden vom AG veranlasst. Bis zur Probenahme am unberührten Material sind die Arbeiten zur Aufnahme dieses Materials zu unterbrechen.
Nicht gefährliche Abfälle
Es ist ein Nachweis der durchgeführten Entsorgung mit Hilfe des Formblattes „Abfallliste“ (Anlage 3 der DA Nachweisführung) zu erbringen. Darin bestätigt der AN durch Unterschrift die Richtigkeit der dort gemachten Angaben zum Transport und der Entsorgungsbetrieb durch Unterschrift die Annahme des Abfalls. Auf besondere Anforderung des AG sind jederzeit die entsprechenden Wiegescheine einschließlich der entsprechenden Zusammenstellung vorzulegen. Wenn Wiegescheine vorgelegt werden sollen, müssen diese mindestens den Namen und die Anschrift des Entsorgungsbetriebes sowie das Datum und die Uhrzeit der Wägungen enthalten.
Für „nicht gefährliche“ Abfälle aus Straßenbaumaßnahmen ist eine Erlaubnis nach § 54 KrWG zum Transport der Abfälle nicht erforderlich. Es reicht eine Anzeige nach § 53 KrWG.
Fällt bei der Baumaßnahme nicht aufbereitetes Bodenmaterial/Baggergut (BM/BG) im Sinne der Ersatzbaustoffverordnung (ErsatzbaustoffV, kurz EBV) an und erfolgt ein Inverkehrbringen dieses Materials, ist vom Auftragnehmer hierfür gemäß § 25 EBV ein Lieferschein nach dem Muster der Anlage 7 der EBV auszustellen. Der Lieferschein ist dann nicht erforderlich, wenn die abzugebende Menge 200 t unterschreitet und es sich um Bodenmaterial/Baggergut der Klassen 0, 0* bzw. F0* handelt. Der Lieferschein ist dem Auftraggeber als Durchschrift oder Kopie fortlaufend in elektronischer Form zu übermitteln.
Gefährliche Abfälle
Der Transport von gefährlichen Abfällen bedarf einer Erlaubnis nach § 54 KrWG. Besitzt der Beförderer ein Zertifikat als Entsorgungsfachbetrieb, reicht eine Anzeige nach § 53 KrWG aus. Die Anzeige bzw. Beförderungserlaubnis ist zum vom AG vorbestimmten Zeitpunkt vorzulegen.
Vor Baubeginn benennt der AN schriftlich dem AG die für den rechtmäßigen Umgang mit den anfallenden Ausbaustoffen bzw. Abfällen verantwortliche Person und dessen Vertreter.

Der AN hat dem AG bzw. dessen Bevollmächtigten spätestens 7 Werktage vor Leistungsbeginn die genaue zeitliche Abfolge der Ausbauarbeiten sowie die Menge der anfallenden gefährlichen Abfälle schriftlich anzumelden. Die Folgen unvollständiger bzw. verspäteter Angaben gehen zu Lasten des AN.
Der AN bzw. die von ihm benannte verantwortliche Person hat sicher zu stellen, dass der gesamte elektronische Schriftverkehr (Entsorgungsnachweis, Begleitscheine etc.) im elektronischen Postfach des Bevollmächtigten des AG abgelegt wird.
Ergänzende Untersuchungen (Haufwerksuntersuchungen, verdichtende Untersuchungen)
Sind für ergänzende Untersuchungen Haufwerksbeprobungen erforderlich, erfolgt die Herstellung der Haufwerke durch den AN auf gesonderte Anweisung des AG und in dessen Anwesenheit. Die vom AN bereitzustellenden Zwischenlager sind so zu gestalten, dass schädliche Umwelteinwirkungen verhindert bzw. auf ein Mindestmaß beschränkt werden.
Nachweisverfahren beim Ausbau und der Entsorgung von gefährlichen Abfällen:
Für gefährliche Abfälle ist das elektronische Abfallnachweisverfahren (eANV) zu führen.
Die Straßenbauverwaltung als AG ist der Abfallerzeuger und führt den Entsorgungsnachweis (Vorabnachweis).
Der Entsorgungsnachweis wird vom AG bzw. dessen Bevollmächtigten mit dem vom AN verbindlich benannten Entsorger geführt.
Die Fristen gemäß Nachweisverordnung sind einzuhalten. Die Folgen unvollständiger bzw. verspäteter Angaben gehen zu Lasten des AN.
Folgender Ablauf ist im Grundverfahren vorgesehen.
a) Der AN liefert dem AG die notwendigen Daten des Entsorgers.
b) Der AG erstellt mit diesen Daten den Entsorgungsnachweis gem. eANV und verschickt diesen elektronisch an den Entsorger.
c) Der Entsorger prüft die Daten, signiert die Annahmeerklärung (AE) und schickt diese elektronisch an die zuständige Entsorgerbehörde (in Thüringen: TLVwA) weiter.
d) Die Entsorgerbehörde muss dem Abfallerzeuger (AG) den Eingang der Nachweiserklärungen innerhalb von 12 Tagen bestätigen, sofern sie die Zulässigkeit des beabsichtigten Entsorgungspfades nicht innerhalb dieser Frist bestätigt. Die Entsorgerbehörde muss innerhalb von 30 Tagen über die Zulässigkeit des beabsichtigten Entsorgungspfades entscheiden. Die Frist kann durch Aufforderung zur Ergänzung der Nachweiserklärungen bzw. zur Vorlegung weiterer Unterlagen unterbrochen werden. Die Entsorgerbehörde erteilt eine Entsorgungsnachweisnummer und versendet den Entsorgungsnachweis mit Behördlicher Bestätigung (BB) an den AG und den Entsorger.
Erst nach Behördlicher Bestätigung kann die tatsächliche Entsorgung erfolgen.
Falls der verbindlich benannte Entsorgungsbetrieb im Besitz einer behördlichen Bestätigung zur Teilnahme am privilegierten Verfahren ist, entfällt die behördliche Bestätigung zur vorgesehenen Entsorgung (Ablauf im Grundverfahren, Schritt d).
Führen der Verbleibnachweise (Begleitscheine):
Es besteht die Pflicht zur elektronischen Signatur für alle Beteiligten.
Nach Maßgabe der für sie bestimmten Aufdrucke auf den Ausfertigungen der Begleitscheine hat die für den rechtmäßigen Umgang mit den anfallenden Ausbaustoffen bzw. Abfällen verantwortliche Person des AG (Bevollmächtigter) als Abfallerzeuger spätestens bei Übergabe, der Beförderer spätestens bei Übernahme sowie der Abfallentsorger spätestens bei Annahme der Abfälle die Begleitscheine auszufüllen und elektronisch (mit Signierkarte und Kartenlesegerät) zu signieren. Die Reihenfolge der Unterschriftsleistungen ist zwingend vorgeschrieben und einzuhalten. Die Zustimmung des Abfallerzeugers zur elektronischen Signatur des Beförderers an anderer Stelle als am Ort der Übergabe ist gem. § 19 (2) NachwV schriftlich und vor Durchführung der Beförderung zu erteilen.
Vor Übergabe der Abfälle signiert der Bevollmächtigte des AG. Je Begleitschein werden zwei Ausdrucke zur Quittierung der Übernahme erstellt und zur Baustelle gebracht, sofern der AN nicht vor Ort elektronisch signieren kann. Bei Übernahme der Abfälle signiert der Abfallbeförderer (der LKW-Fahrer). Das kann zunächst handschriftlich erfolgen, der Name muss lesbar dazugesetzt werden. Der Erzeuger und der Beförderer erhalten jeweils eine der beiden (hand)signierten Ausdrucke des Begleitscheins.
Der Entsorgungsnachweis ist in Kopie, der Begleitschein als Ausdruck des im eANV erstellten Begleitscheins mit den Unterschriften des Erzeugers und des Beförderers in jedem Fahrzeug des Beförderers mitzuführen.
Alle Unterlagen im Rahmen der Nachweisverfahren sind dem AG bzw. dessen Bevollmächtigtem unaufgefordert im unmittelbaren Anschluss an die Entsorgungsmaßnahme, spätestens jedoch 3 Tage danach, zu übergeben.

3.7  Winterbau

Nicht vorgesehen

3.8  Beweissicherung

Vor Beginn der Arbeiten ist der Zustand der Flächen, Zuwegungen, Wirtschaftswege, Grundstückseinfriedungen und dergleichen von einem unabhängigen Sachverständigen festzuhalten. Die Beweissicherung erfolgt anhand von Videoaufnahmen, Fotos, Niederschriften in einem Gutachten.
Die Beweissicherung ist dem AG vor Baubeginn zu übergeben.
Der AN haftet für alle Schäden am Eigentum Dritter und am Eigentum des AG, die von der Bauausführung herrühren.

3.9  Sicherungsmaßnahmen

Der AN hat alle Sicherungsmaßnahmen bezüglich des öffentlichen Verkehrs zu treffen und Bestimmungen und Auflagen einzuhalten.
Es sind die einschlägigen Sicherheitsbestimmungen des § 54 ThürWG einzuhalten.
Die Baustelle ist gemäß den Unfallverhütungsvorschriften (UVV) und den Vorschriften der Berufsgenossenschaften zu sichern. Sämtliche Schutz- und Sicherungsmaßnahmen, wie z. B. Herstellung von Schutzgeländern, Bauzäunen, Absperrungen, Schutzgerüsten, Beleuchtungen, Beschilderungen usw. sowie Umbau, Umsetzung, Vorhaltung, Unterhaltung und Beseitigung dieser Einrichtungen gehen, sofern sie nicht als Leistung im LV aufgeführt sind, zu Lasten des AN.

3.10  Belastungsannahmen (Brückenbau)

entfällt

3.11  Vermessungsleistungen, Aufmaßverfahren

Aufmaßverfahren
Der AN hat alle erforderlichen Vermessungsleistungen und Aufmaße zu erbringen. Alle Aufmaße sind gemeinsam mit einem Vertreter des AG vorzunehmen, schriftlich niederzulegen und von AG und AN unterschrieben den Rechnungen beizufügen. Für sämtliche Positionen sind gesonderte Aufmassblätter zu führen.
Die Abrechnung erfolgt gemäß Aufmaß unter Berücksichtigung der vertraglichen Vereinbarung.
Die Aufmaßanfertigung erfolgt entsprechend dem Handbuch für die Vergabe von Bauleistungen (HVA B - StB) Teil 3 - "Richtlinien für das Abwickeln der Verträge".

Sämtliche nach Menge ausgeschriebene Leistungen werden mittels Liefer- bzw. Wiegeschein abgerechnet. Der AN hat den Aufmassblättern zu diesen Positionen eine Lieferscheinzusammenstellung beizufügen.
Die Liefer- und Wiegescheinnachweise (Wiegekarten) sind dem AG bzw. der Bauüberwachung am Tag der Lieferung, spätestens jedoch am darauffolgenden Tag im Original vorzulegen. Später vorgelegte Liefer- und Wiegescheine werden nicht mehr anerkannt.
Auf den Liefer- und Wiegescheinen ist das Einbaudatum sowie die Verwendung (Positions- Nummer des LV) handschriftlich zu vermerken.

3.12  Prüfungen und Nachweise

Art und Umfang von Prüfungen und Nachweisen richten sich nach dem geltenden Regelwerk, sofern nicht ausdrücklich etwas anderes gefordert wird.

Erstprüfungen
Erstprüfungen sind Bestandteil des Eignungsnachweises. Der AN hat für alle einzubauenden Stoffe die Eignung für den vorgesehenen Zweck entsprechend der geltenden Regelwerke nachzuweisen. Der Eignungsnachweis ist dem AG mindestens 14 Tage vor Einbau zur Bestätigung vorzulegen.

Eigenüberwachungsprüfungen
Die Eigenüberwachung liegt in der Verantwortung des AN. Die erforderlichen Eigenüberwachungsprüfungen sind so zu dokumentieren, dass sie dem AG auf Verlangen jederzeit vorgelegt werden können.

Kontrollprüfungen
Kontrollprüfungen liegen in der Verantwortung des AG. Bei Prüfungen und Probenahmen im Rahmen von Kontrollprüfungen wird dem AN die Möglichkeit zur Teilnahme gegeben.

Kontrollprüfung der Griffigkeit:

Die Prüfung der fertigen Asphaltdeckschicht erfolgt für die Abnahme 4 bis 8 Wochen nach Verkehrsfreigabe. Sofern dieser Zeitraum in die Monate Oktober bis April fällt bzw. wenn die Witterungsverhältnisse eine regelkonforme Messung im genannten Zeitraum nicht zulassen, ist die Messung im Monat Mai durchzuführen.

Sie erfolgt mit dem Seitenkraftmessverfahren (SKM). Auf eine Messung mit SKM kann verzichtet werden, wenn bei der Prüfung der Griffigkeit nach den TP Griff-StB (SRT) folgende Richtwerte eingehalten werden:
- SRT-Wert [-] = 60,
- Ausflusszeit [s ] = 30.

Wenn der Messung mit SKM objektive Gründe, wie z.B.
- Baulänge < 1.000 m,
- Ortsdurchfahrten,
- ungünstige Linienführung,
- problematische Verkehrsverhältnisse,
- Kreisverkehre,
- Krümmen mit r < 35 m,
- Fahrstreifenbreite < 3 m
entgegenstehen, die eine regelkonforme Messung absehbar verhindern bzw. diese erheblich erschweren, dann erfolgt die Kontrollprüfung der Griffigkeit nach den TP Griff-StB (SRT) mittels SRT und Ausflussmesser.
Es gelten folgende Grenzwerte:
- SRT-Wert [-] = 60,
- Ausflusszeit [s ] = 30.

Wird die Griffigkeit zum Zeitpunkt der Abnahme aus einem der oben genannten Gründen nach TP Griff-StB (SRT) gemessen, so erfolgt auch die Messung der Griffigkeit zum Ende der Frist für Mängelansprüche mittels SRT/AM.
In diesem Fall gelten folgende Grenzwerte:
- SRT-Wert [-] = 56,
- Ausflusszeit [s ] = 30.

3.13  Zusammenfassende Angaben für die Erarbeitung des Sicherheits- und Gesundheitsschutzplanes (SiGe-Plan)

Die Verordnung über Sicherheits- und Gesundheitsschutz auf Baustellen (Baustellenverordnung-BaustellV) ist zu beachten. Bei Baustellen gemäß §2 Abs. 2 dieser Verordnung ist unmittelbar nach Auftragserteilung, spätestens jedoch 2 Wochen vor Einrichtung der Baustelle, eine Vorankündigung der zuständigen Behörde zu übermitteln (siehe Sonstige Anlagen).
Bei Baustellen nach §2, Abs. 3 ist zusätzlich ein Sicherheits- und Gesundheitsschutzplan zu erstellen. Dem Auftragnehmer werden folgende Auftraggeberaufgaben gemäß Baustellenverordnung übertragen und entsprechend der im Leistungsverzeichnis enthaltenen Leistungspositionen abgerechnet.

(1)

Die Aufgaben des Sicherheits- und Gesundheitsschutzkoordinators gemäß Baustellenverordnung werden dem Auftragnehmer für die in den Verdingungsunterlagen beschriebene Baumaßnahme und ggf. für folgende gleichzeitig laufende bzw. zeitweise sich überschneidende weitere Baumaßnahmen (Baustellen) mit folgenden vertraglich vereinbarten/ voraussichtlichen Ausführungszeiten übertragen:

  keine weiteren Baustellen

(2)

Für folgende, weitere Baustellen, die sich örtlich und / oder zeitlich mit den unter (1) genannten Baustellen überschneiden, sind eigene Sicherheits- und Gesundheitsschutzkoordinatoren zuständig bzw. vorgesehen:

  keine weiteren Baustellen

(3)

Die Aufgaben des Sicherheits- und Gesundheitsschutzkoordinators sind:

Sicherheits- und Gesundheitsschutzpläne gemäß Vorgaben des Auftraggebers ausarbeiten zu lassen
(§ 3 Abs. 2 Nr. 2 BaustellV) und aufeinander abstimmen.
Prüfen der Sicherheits- und Gesundheitsschutzpläne und Kontrolle der Anpassung sowie Hinwirken auf die Einhaltung der Sicherheits- und Gesundheitsschutzpläne.

Wahrnehmen der Aufgaben nach § 3 Abs. 3 Baustell-V entsprechend der „Erläuterung zur Verordnung über Sicherheit und Gesundheitsschutz auf Baustellen (Baustellenverordnung)“.

Kontrolle der Vorankündigung(en)

Gegebenenfalls Hinwirken auf das Einhalten der Baustellenordnung sowie des Baustelleneinrichtungsplanes der Baustellen unter (1) zur Vermeidung gegenseitiger Gefährdungen.

Berücksichtigen sicherheits- und gesundheitsschutzrelevanter Wechselwirkungen zwischen Arbeiten auf der Baustelle und anderer betrieblicher Tätigkeiten oder Einflüsse auf oder in der Nähe der Baustelle.

Kontrolle der Absicherung der Baustellen unter (1) mit dem Ziel der Vermeidung gegenseitiger Gefährdungen.

Organisieren und Durchführen von Sicherheitsbesprechungen und -begehungen, Auswerten der Ergebnisse und Unterrichten des Auftraggebers.

Abstimmungen führen mit den unter (2) angegebenen Sicherheits- und Gesundheitsschutz-koordinatoren zu sicherheits- und gesundheitsschutzrelevanten Wechselwirkungen aus örtlichen und/ oder zeitlichen Überschneidungen der Baustellen unter (1) und (2); Auswerten der Ergebnisse und Unterrichten des Auftraggebers.

Bei Bedarf:
Anpassen und Fortschreiben der Unterlage mit den erforderlichen, bei möglichen späteren Arbeiten an der baulichen Anlage zu berücksichtigenden Angaben zu Sicherheit und Gesundheitsschutz (§ 3 Abs. 2 Nr. 3 BaustellV).

(4)

Die Aufgaben des Sicherheits- und Gesundheitsschutzkoordinators sind mit den Abnahmen der Baumaßnahmen unter (1) erfüllt.

(5)

Der Auftragnehmer hat unverzüglich nach Auftragserteilung dem Auftraggeber Name und
Anschrift des Koordinators und des Stellvertreters auf Vordruck des Auftraggebers zu benennen.

(6)

Sicherheits- und Gesundheitsschutzplan erstellen und ggf. anpassen.

Die Erstellung und ggf. Anpassung des SiGe-Planes gemäß Baustellenverordnung werden dem Auftragnehmer übertragen.

Der SiGe-Plan ist in enger Abstimmung mit der vorgesehenen Baustelleneinrichtung und dem geplanten Bauablauf und unter Berücksichtigung der benannten Nachunternehmer aufzustellen. Technische Nebenangebote sind im Falle der Beauftragung entsprechend zu berücksichtigen.

Der SiGe-Plan beinhaltet
- die zu erwartenden Gefährdungen während der Bauausführung für die einzelnen Arbeiten in
  örtlicher und zeitlicher Hinsicht
- die notwendigen Einrichtungen und Maßnahmen zur Abwendung dieser Gefährdungen
- die anzuwendenden Arbeitsschutzbestimmungen und
- die abstimmende Koordination gegenüber anderen, gleichzeitig laufenden Baumaßnahmen

Die Darstellung hat in übersichtlicher Form zu erfolgen. Hierzu liegen bei verschiedenen Stellen, z.B. den Berufsgenossenschaften der Bauwirtschaft, unverbindliche Musterpläne sowie Leitfäden zur Erstellung des SiGe-Planes vor. Derartige Muster sind jeweils konkret auf die Baumaßnahme abzustellen. Eine pauschale Übernahme bzw. die Verwendung von schematischen Pflichtheften und Aufstellung als SiGe-Plan genügen nicht.

Bei Veränderungen der Baustelleneinrichtung und des Bauablaufes müssen die daraus sich ergebenden Veränderungen im SiGe-Plan leicht nachvollziehbar sein.

Es empfiehlt sich, bei der Aufstellung des Baustelleneinrichtungsplanes und des Bauablaufplanes die Inhalte der SiGe-Planung bereits zu berücksichtigen.

Der SiGe-Plan besteht zumindest aus

1. Deckblatt mit
- Bezeichnung der Baumaßnahme
- Name/Anschrift des Auftragnehmers
- Name/Anschrift/Tel.-Nr. des AN-Vertreters für die Leitung der Ausführung
- Name/Anschrift/Tel.-Nr. des Koordinators nach BaustellV
- Name/Anschrift/Tel.-Nr. des Vertreters des Koordinators nach BaustellV und
- Inhaltsangabe über die nachfolgenden Einzelteile

2. Beschreibender Teil mit
- konkret auf die Baustelle bezogenen Organisationsregeln
  (erste Hilfe; Arbeitsplätze/ Verkehrs- und Fluchtwege/ Unterkünfte; persönliche
  Schutzausrüstung u. dgl.)
- Auflagen/ Gefährdungen aus der Umfeld-Situation und daraus sich ergebende Anweisungen an
  die Beschäftigten (Hochspannungsleitungen; Arbeiten neben öffentlichem Verkehr u. dgl.)
- Angaben zur Koordination Hauptunternehmer/ Nachunternehmer/ Unternehmer ohne Beschäftigte
- Angaben zur Koordination mit anderen, gleichzeitig laufenden Baumaßnahmen

3. Planteil
- entsprechend vorgenannter Beschreibung konkretisierte Musterpläne bzw. alternativ:
  im Sinne BaustellV ergänzter Baustelleneinrichtungsplan des Auftragnehmers und
  im Sinne BaustellV ergänzter Bauzeitenplan des Auftragnehmers.
- ggf. weitere Planunterlagen und Darstellungen

4.  Ausführungsunterlagen

4.1  Vom Auftraggeber zur Verfügung gestellte Ausführungsunterlagen

●  Übersichtslageplan
●  Umleitungspläne
●  Lagepläne
●  Regelprofil
●  Querprofile

4.2  Vom Auftragnehmer zu erstellende bzw. zu beschaffende Ausführungsunterlagen

●  Bauablaufplan unter Berücksichtigung sämtlicher Gewerke
●  Erlaubnisscheine für Erdarbeiten ("Schachtscheine")
●  verkehrsrechtliche Anordnungen, Verkehrszeichen-, Beschilderungs- und Verkehrsleitpläne
●  Lageplan der Messreflektoren

4.2.1  Bautagesberichte

Der Auftragnehmer hat Bautagesberichte zu führen und dem Auftraggeber täglich zu übergeben. Sie
müssen alle Angaben enthalten, die für die Ausführung und Abrechnung des Auftrages von Bedeutung
sein können.
Dies sind insbesondere:

●  Beginn und Ende der täglichen Arbeitszeit,
●  Witterung (Temperaturen, Niederschlagsmengen, Luftfeuchtigkeit),
●  Anzahl und Qualifikation der auf der Baustelle beschäftigten Arbeitskräfte,
●  eingesetzte Nachunternehmer/andere Unternehmer,
●  Anzahl und Art der eingesetzten Großgeräte sowie deren Zu- und Abgang,
●  Anlieferung von Hauptbaustoffen,
●  Art, Umfang und Ort (Station, Bauteil) der geleisteten Arbeiten mit den wesentlichen Angaben über den Baufortschritt (Beginn und Ende von Leistungen größeren Umfanges, Betonierzeiten und dergleichen),
●  Behinderung und Unterbrechung der Ausführung,
●  Arbeitseinstellung mit Angabe der Gründe,
●  Unfälle und sonstige wichtige Vorkommnisse.

4.2.2  Ausführungsunterlagen

Siehe Pkt. 4.1

5.  Zusätzliche Technische Vertragsbedingungen, die Vertragsbestandteil werden

5.1  Einrichtung und Sicherung der Baustelle
Fernmeldeanlagen / Telekommunikationsanlagen
Der AN hat, auch wenn der Ausschreibungsplan keine Fernmeldeanlagen aufweist, vor Beginn der Arbeiten im Erdbereich bei der für das Leitungsnetz zuständigen Netzagentur der Deutschen Telekom AG festzustellen, ob und wo in der Nähe der Arbeitsstelle Fernmeldeanlagen liegen.
Verordnungen, Empfehlungen

ASR A5.2

Einführung des ARS Nr. 06/2021 „Handlungshilfe für das Zusammenwirken von ASR A5.2 und RSA bei der Planung von Straßenbaustellen im Grenzbereich zum Straßenverkehr (Ausgabe 2020) des BMVI vom 03.02.2021 durch das TMIL vom 09.03.2021 (Ausgabe 2020)

Richtlinien für die verkehrsrechtliche Sicherung von Arbeitsstellen an Straßen (RSA 21)
ARS 24/2021 - Richtlinien für die verkehrsrechtliche Sicherung von Arbeitsstellen an Straßen (RSA 21) mit Einführungsschreiben des TMIL vom 02.06.2022

Arbeitsschutzgesetz (ArbSchG)

Baustellenverordnung (BaustellV)

Arbeitsstättenverordnung (ArbStättV)

Betriebssicherheitsverordnung (BetrSichV)

DIN 30710 Sicherheitskennzeichnung von Fahrzeugen und Geräten

DIN EN ISO 20471 Hochsichtbare Warnbekleidung - Prüfverfahren und Anforderungen

ZTV-SA 97
Zusätzliche Technische Vertragsbedingungen und Richtlinien für Sicherungsarbeiten an Arbeitsstellen an Straßen, Ausgabe 1997, berichtigter Nachdruck 06/01
TL-Leitbaken 97
Technische Lieferbedingungen für Leit- und Warnbaken

TL-Absperrschranken 97
Technische Lieferbedingungen für Absperrschranken

TL-Absperrtafeln 97
Technische Lieferbedingungen für fahrbare Absperrtafeln

TL-Aufstellvorrichtungen 97
Technische Lieferbedingungen für Aufstellvorrichtungen für Schilder und
Verkehrseinrichtungen an Arbeitsstellen

TL-Leitelemente 97
Technische Lieferbedingungen für bauliche Leitelemente

Einführung des ARS 04/2023 - „Technische Liefer- und Prüfbedingungen für Sichtzeichen (TLP Sichtzeichen), Ausgabe 2023“vom BMDV am 27.02.2023 durch TMIL am 15.06.2023

TLP-Warnschwellen 2014
Technische Liefer- und Prüfbedingungen für transportable Warnschwellen

TL-Leitkegel 94
Technische Lieferbedingungen für Leitkegel

TL-Warnleuchten 90
Technischen Lieferbedingungen für Warnleuchten i.V. mit ARS 10/1998 - Ergänzungsprüfungen gemäß TL für Warnleuchten
Einführung ARS 23/2022 „Änderungen der Prüfungen im Bereich Arbeitsstellen“ des BMDV vom 14.12.2022 durch das TMIL am 18.01.2023

StVO
Straßenverkehrs-Ordnung, mit Katalog der Verkehrszeichen, aktuelle Fassung

VwV-StVO-Allg.
Verwaltungs-Vorschrift zur Straßenverkehrs-Ordnung, aktuelle Fassung

StVZO
Straßenverkehrs-Zulassungs-Ordnung, aktuelle Fassung

VbF - Verordnung über brennbare Flüssigkeiten

GefstoffV
Gefahrstoff-Verordnung

GGVS
Gefahrgutverordnung Straße

MVAS 99
Merkblatt über Rahmenbedingungen für erforderliche Fachkenntnisse zur Verkehrssicherung von Arbeitsstellen an Straßen

5.2  Fachbereich Straßenbautechnik / Qualitätssicherung

Gültige Regelwerke der FGSV (u.a.) für Bauverträge im Freistaat Thüringen 01/2026

Zusätzliche Technische Vertragsbedingungen und Richtlinien (ZTV)

ZTV E-StB 17 (FGSV Nr. 599)
Zusätzl. Techn. Vertragsbedingungen u. Richtlinien für Erdarbeiten im Straßenbau
(ARS 17/2017 vom 26.09.2017)
In Verbindung mit Einführungsschreiben des TMIL vom 28.06.2018

ZTV SoB-StB 20, (FGSV Nr. 698)
Zusätzl. Techn. Vertragsbedingungen u. Richtlinien für den Bau von Schichten ohne Bindemittel im Straßenbau, (ARS 23/2020 vom 18.11.2020)
In Verbindung mit Einführungsschreiben TMIL vom 16.06.2021

ZTV Ew-StB 25 (FGSV Nr. 598)
Zusätzl. Techn. Vertragsbedingungen u. Richtlinien für den Bau von Entwässerungseinrichtungen im Straßenbau, (ARS /14/2025 vom26.06.2025)
In Verbindung mit Einführungsschreiben des TMDI vom 29.09.2025

ZTV Asphalt-StB 07/13 (FGSV Nr. 799)
Zusätzl. Techn. Vertragsbedingungen u. Richtlinien für den Bau von Verkehrsflächenbefestigungen aus Asphalt, (ARS 14/2013 vom 19.12.2013) einschl.
ARS 08/2019 vom 18.06.2019 (Durchführung von Prüfungen an Straßenbau- und Polymermodifizierten Bitumen)

ZTV Beton-StB 07 (FGSV Nr. 899)
Zusätzl. Techn. Vertragsbedingungen u. Richtlinien für den Bau von Tragschichten mit hydraulischen Bindemitteln und Fahrbahndecken aus Beton (ARS 12/2008 vom 11.06.08) einschl.:
ARS 6/2002 vom 26.06.02 (Bauweise Betondecke auf Schottertragschicht, es gelten nur die Anforderungen an den Deckenbeton)
ARS 27/2012 vom 21.12.12 (Korrekturen)
ARS 04/2013 vom 22.01.13 (Vermeidung von Schäden an Fahrbahndecken aus Beton in Folge Alkali-Kieselsäure-Reaktion (AKR))

ZTV BEA-StB 09/13 (FGSV Nr. 798)
Zusätzl. Techn. Vertragsbedingungen u. Richtlinien für die bauliche Erhaltung von Verkehrsflächenbefestigungen - Asphaltbauweisen
(ARS 5/2014 vom 18.03.2014)

ZTV BEB-StB 15 (FGSV Nr. 898)
Zusätzl. Techn. Vertragsbedingungen u. Richtlinien für die Bauliche Erhaltung von Verkehrsflächenbefestigungen - Betonbauweisen
(ARS 07/2015 vom 17.04.15)

ZTV Pflaster-StB 20 (FGSV Nr. 699)
Zusätzl. Techn. Vertragsbedingungen u. Richtlinien zur Herstellung von Verkehrsflächen mit Pflasterdecken, Plattenbelägen sowie von Einfassungen
(ARS 06/2020 vom 10.07.2020)

ZTV A-StB 12 (FGSV Nr. 976)
Zusätzliche Technische Vertragsbedingungen und Richtlinien für Aufgrabungen in Verkehrsflächen
(ARS 04/2012 vom 04.04.12)

ZTV Fug-StB 15 (FGSV Nr. 897/1)
Zusätzl. Techn. Vertragsbedingungen u. Richtlinien für Fugen in Verkehrsflächen (ARS 11/2016 vom 11.04.16) und
Anpassung der Zusätzlichen Technische Vertragsbedingungen und Richtlinien für Fugen in Verkehrsflächen, Ausgabe 2015 (ZTV Fug-StB 15), (ARS Nr. 11/2024 vom 03.04.2024)

ZTV-LW 16, Ausgabe 2016 (FGSV Nr. 675)
Zusätzl. Techn. Vertragsbedingungen u. Richtlinien für die Befestigung ländlicher Wege

ZTV La-StB 18 (FGSV Nr. 224)

Zusätzl. Techn. Vertragsbedingungen u. Richtlinien für Landschaftsbauarbeiten im Straßenbau
(ARS 15/2019 vom 19.08.19)

ZTV Lsw 22 (FGSV Nr. 258)
Zusätzl. Techn. Vertragsbedingungen u. Richtlinien für die Ausführung von Lärmschutzwänden an Straßen
(ARS 22/2022 vom 02.11.22)

ZTV ING, (FGSV Nr. 782)
Zusätzl. Techn. Vertragsbedingungen u. Richtlinien für Ingenieurbauwerke mit
Fortschreibung der Zusätzlichen Technischen Vertragsbedingungen und Richtlinien für Ingenieurbauten (ZTV-ING), Ausgabe 2025/02 (ARS 20/2025 vom 10.10.2025)

Rundverfügungen (RV), Ergänzende Festlegungen aus Dienstanweisungen (DA) des TLBV
als Besondere Technische Vertragsbedingungen

Ergänzende Festlegungen aus DA 13/2017-33/3 zur Verwendung weicher Bindemittel in Asphalttragschichtmischgut

RV 16/02, Pflasterbauweise für Kreisverkehrsflächen

Ergänzende Festlegungen aus DA 01/07-3.3/1 zu Naturgestein für Trockenmauern, zur Böschungsabstützung, Hang- und Dammsicherung

Schließen von Rissen in Asphaltdeckschichten gem. DA 23/07-3.3/4

Ergänzende Festlegungen aus DA 01/2016-33/1 zur Bewertung des Schichtenverbundes im Straßenbau

Ergänzende Festlegungen aus DA 02/2016-33/2 zur Bemessung und Bewertung der Griffigkeit

Ergänzende Festlegungen aus DA 13/2016-33/4 zur Bewertung des Hohlraumgehaltes von Walzasphaltdeckschichten

Ergänzende Festlegungen zu Mischgutproduktion und -einbau auf Bundesfern- und Landesstraßen aus
DA 13/09-33/8

Festlegungen zum Aufhellen von Asphaltdeckschichten gem. DA 07/2011-33/4

Ergänzende Festlegung des Frost-Tausalz-Widerstandes von Beton bei Fahrbahndecken und für Ingenieurbauwerke gem. DA 01/12-33/1

Regelungen zur Entnahme von Bohrkernen / Proben aus Verkehrsflächenbefestigungen in Asphaltbauweisen für Kontrollprüfungen gem. DA 14/2017-33/4

Ergänzende Festlegungen aus DA 21/12-33/6 zur Messung und Bewertung der Ebenheit von Schichten aus Asphalt

Erlasse des TMDI / TMIL / TMBLM / TMBLV

Erlass des TMIL zur Einführung des ARS 03/2022 vom 26.09.2024, Nachweis von Lösemitteln in Reparaturasphalt

Einführung des ARS 14/2013 „Zusätzliche Technische Vertragsbedingungen und Richtlinien für den Bau von Verkehrsflächenbefestigungen aus Asphalt“, Ausgabe 2007/Fassung 2013 (ZTV Asphalt-StB 07/13) für den Bereich der Bundesfern- und Landesstraßen durch das TMBLV vom 24.Oktober 2014

Erlass zur Einführung von Richtlinien für Straßen im Geschäftsbereich des Thüringer Ministeriums für Bau, Landesentwicklung und Medien vom 28.01.2009
- TL Beton-StB 07, ZTV Beton-StB 07 (ARS 12/2008 vom 11.06.08, ARS 13/2008 vom 17.06.08)

Erlass des Jahres 2014 zur Einführung von Richtlinien für Straßen im Geschäftsbereich des Thüringer Ministeriums für Bau, Landesentwicklung und Verkehr vom 03.06.2014

Einführung Rundschreiben Straßenbau - Maßnahmen zur Steigerung der Asphalteinbauqualität des BMVI vom 13.12.2016 für den Bereich der Bundesfern- und Landesstraßen durch das TMIL vom 16.02.2017

Einführung des ARS 16/2015 „Regelungen zur Verwertung von Straßenausbaustoffen mit teer- pechtypischen Bestandteilen in Bundesfernstraßen“ des BMVI vom 11.09.2015 (mit Festlegungen zu Landesstraßen) durch das TMIL vom 24.03.2017

Einführung des ARS Nr. 05/2019 „Anwendung und Ausschreibung von Kompakten Asphaltbefestigungen“ des BMVI vom 03.05.2019 durch das TMIL vom 20.02.2020

Einführung des ARS Nr. 06/2020 „Zusätzl. Techn. Vertragsbedingungen u. Richtlinien zur Herstellung von Verkehrsflächen mit Pflasterdecken, Plattenbelägen sowie von Einfassungen“ des BMVI vom 10.07.2020 durch das TMIL vom 10.09.2020

Einführung des ARS Nr. 13/2025 „Einsatz und Erprobung von temperaturabgesenktem Asphalt bei der Herstellung von Verkehrsflächen“ des BMV vom 2.6.2025 durch das TMDI vom 6.8.2025

Technische Lieferbedingungen (TL) einschl. Güteüberwachung (TLG) sowie Prüfvorschriften (TP)

Erdbau / Grundbau / Geokunststoffe

TL Geok E-StB 19 (FGSV Nr. 549)
Technische Lieferbedingungen für Geokunststoffe im Erdbau des Straßenbaues
(ARS 12/2019 vom 01.08.19)
In Verbindung mit Einführungsschreiben des TMIL vom 03.12.2019

TP BF-StB (FGSV Nr. 591)
Technische Prüfvorschrift für Boden und Fels im Straßenbau

TL BuB E-StB 20/23 (FGSV Nr. 597)
Technische Lieferbedingungen für Bodenmaterialien und Baustoffe im Erdbau des Straßenbaus
(ARS 13/2023 vom 28.06.2023)
In Verbindung mit Einführungsschreiben des TMIL vom 27.07.2023

TL Gab-StB 16/23 (FGSV Nr. 554)
Technische Lieferbedingungen für Gabionen im Straßenbau
(ARS 11/2023 vom 07.06 2023)
In Verbindung mit Einführungsschreiben des TMIL vom 27.07.2023

Gesteinskörnungen / Baustoffgemische für Schichten ohne Bindemittel

TL Gestein-StB 04, Fassung 2023 (FGSV Nr. 613)
Technische Lieferbedingungen für Gesteinskörnungen im Straßenbau
(ARS 17/2023 vom 03.07.23), einschließlich Einführungserlass des TMIL vom 19.09.2023

TP Gestein-StB (FGSV Nr. 610)
Technische Prüfvorschriften für Gesteinskörnungen im Straßenbau

TL SoB-StB 20 (FGSV Nr. 697)
Technische Lieferbedingungen für Baustoffgemische und Böden zur Herstellung von Schichten ohne Bindemittel im Straßenbau
ARS 24/2020 vom 18.11.2020), einschließlich Einführungserlass des TMIL vom 16.06.2021)

TL G SoB-StB 20, Fassung 2023 (FGSV Nr. 696)
Technische Lieferbedingungen für Baustoffgemische und Böden zur Herstellung von Schichten ohne Bindemittel im Straßenbau, Teil: Güteüberwachung
(ARS 16/2023 vom 30.06.2023), einschließlich Einführungserlass des TMIL vom 14.09.2023

Asphalt / bauliche Unterhaltung und Erhaltung

TL Asphalt-StB 07/13 (FGSV Nr. 797)
Technische Lieferbedingungen für Asphaltmischgut für den Bau von Verkehrsflächenbefestigungen
(ARS 12/2013 vom 19.12.2013) einschl.
ARS 08/2019 vom 18.06.2019 (Durchführung von Prüfungen an Straßenbau- und Polymermodifizierten Bitumen)

TP Asphalt-StB (FGSV Nr. 756)
Technische Prüfvorschriften für Asphalt im Straßenbau

TL Bitumen-StB 25 (FGSV Nr. 794)
Technische Lieferbedingungen für Straßenbaubitumen und gebrauchsfertige Polymermodifizierte Bitumen, Ausgabe 2025
(ARS 25/2024 vom 03.12.2024)

TL BE-StB 15 (FGSV Nr. 793)
Technische Lieferbedingungen für Bitumenemulsionen
(ARS 17/2015 vom 12.10.15)

TL VBit-StB 22 (FGDV Nr. 727)
Technische Lieferbedingungen für gebrauchsfertige Viskositätsveränderte Bitumen
(ARS Nr. 06/2023)

TL AG-StB 09 (FGSV Nr. 749)
Technische Lieferbedingungen für Asphaltgranulat
(ARS 13/2009 vom 03.08.09)

TL Sbit-StB 15 (FGSV Nr. 785)
Technische Lieferbedingungen für Sonderbindemittel und Zubereitung auf Bitumenbasis, Ausgabe 2015
(ARS 23/2015 vom 14.12.15)

TL LW 16 (FGSV Nr. 676)
Technische Lieferbedingungen für Gesteinskörnungen, Baustoffe, Baustoffgemische und Bauprodukte für den Bau Ländlicher Wege, Ausgabe 2016

TL G DSK-StB 15 (FGSV Nr. 790/1)
Technische Lieferbedingungen für die Bauliche Erhaltung von Verkehrsflächenbefestigungen
Teil: Güteüberwachung, Teil: Ausführung von Dünnen Asphaltdeckschichten in Kaltbauweise
(ARS 18/2016)

TL G OB-StB 15 (FGSV Nr. 790/2)
Technische Lieferbedingungen für die Bauliche Erhaltung von Verkehrsflächenbefestigungen
Teil: Güteüberwachung, Teil: Ausführung von Oberflächenbehandlungen
(ARS 16/2016)

TL G DSH-V-StB 15 (FGSV Nr. 790/3)
Technische Lieferbedingungen für die Bauliche Erhaltung von Verkehrsflächenbefestigungen
Teil: Güteüberwachung, Teil: Ausführung von Ausführung von Dünnen Asphaltdeckschichten in Heißbauweise auf Versiegelung (ARS 17/2016)

Beton / hydr. geb Schichten

TL Beton-StB 07 (FGSV Nr. 891)
Techn. Lieferbedingungen für Baustoffe und Baustoffgemische für Tragschichten mit hydraulischen Bindemitteln und Fahrbahndecken aus Beton
(ARS 13/2008 vom 17.06.08, einschl.: ARS 28/2012 vom 21.12.12 und Korrekturen - Stand 03/2016, ARS 04/22 vom 21.02.2022)

TP Beton-StB 10 (FGSV Nr. 892)
Techn. Prüfvorschriften für Tragschichten mit hydraulischen Bindemitteln und Fahrbahndecken aus Beton

TP B-StB (FGSV Nr. 893)
Technische Prüfvorschriften für Verkehrsflächenbefestigungen - Betonbauweisen

TL NBM-StB 09 (FGSV Nr. 814)
Technische Lieferbedingungen für flüssige Beton-Nachbehandlungsmittel
(ARS 10/2009 vom 21.07.09, einschl.: ARS 05/2022 vom 21.02.2022)

TL BEB StB 15 (FGSV Nr. 895)
Technische Lieferbedingungen für Baustoffe und Baustoffgemische für die Bauliche Erhaltung von Verkehrsflächenbefestigungen - Betonbauweisen
(ARS 8/2015 vom 17.04.15)

Sonstiges / Allgemeines

TL Pflaster-StB 06/15 (FGSV Nr. 643)
Technische Lieferbedingungen für Bauprodukte zur Herstellung von Pflasterdecken, Plattenbelägen und Einfassungen
(ARS 22/2006 vom 29.08.06)

TL Fug-StB 24 (FGSV Nr. 897/2)
Technische Lieferbedingungen für Fugenfüllstoffe in Verkehrsflächen
(ARS 10/2024 vom 02.04.24)

TP Fug-StB 24 (FGSV Nr. 897/3)
Technische Prüfvorschriften für Fugenfüllstoffe in Verkehrsflächen

TL BSWF 96 (FGSV Nr. 362)
Technische Lieferbedingungen für Betonschutzwand-Fertigteile

TP D-StB 12 (FGSV Nr. 774)
Technische Prüfvorschriften zur Bestimmung der Dicken von Oberbauschichten im Straßenbau
(ARS 24/2012 vom 29.11.2012)

TP Griff-StB (SKM) (FGSV Nr. 408/1)
Technische Prüfvorschriften für Griffigkeitsmessungen im Straßenbau,
Teil: Seitenkraftmessverfahren, Ausgabe 2008
(ARS 2/2008 vom 01.04.2008, einschl.: ARS 13/2020 vom 22.07.2020)

TP Griff-StB (SRT) (FGSV Nr. 408/2)
Technische Prüfvorschriften für Griffigkeitsmessungen
im Straßenbau; Teil: Messverfahren SRT, Ausgabe 2021
(ARS 20/2021 vom 17.08.2021)

TP Eben-Berührende Messungen (FGSV Nr. 404/1)
Technische Prüfvorschriften für Ebenheitsmessungen auf Fahrbahnoberflächen in Längs- und Querrichtung,
Teil: Berührende Messungen, Ausgabe 2017
(ARS 17/2018 vom 15.11.2018, ARS 13/2020 vom 29.05.2020)

TP Eben - Berührungslose Messungen für den Bauvertrag (FGSBV Nr. 404/3)
Technische Prüfvorschriften für Ebenheitsmessungen auf Fahrbahnoberflächen in Längs- und Querrichtung Teil: Berührungslose Messungen für den Bauvertrag
Teil: Berührungslose Messungen für den Bauvertrag, Ausgabe 2025
(ARS 04/2025 vom 11.02.2025, ARS 05/2025 vom 11.02.2025)

TP Textur-StB (ZTM) 20 (FGSV Nr. 405/1)
Technische Prüfvorschriften für Texturmessungen im Verkehrswegebau,
Teil: Zirkulares Texturmessverfahren (ZTM), Ausgabe 2020
(ARS 21/2020 vom 02.02.2021)

TP Oberflächenbild-StB 20 (FGSV Nr. 434/1)
Technische Prüfvorschriften für die Erfassung von Substanzmerkmalen (Oberfläche) mit schnellfahrenden Messsystemen,
Teil: Bildaufnahme- und Auswertetechnik, Ausgabe 2020 (ARS 22/2020 vom 02.02.2021)

Normen

Es gelten die DIN und DIN EN-Normen im Bauvertrag mit deren jeweils dem neuesten Stand entsprechenden Bestimmungen.
Die in den vorgenannten ZTV, TL / TP und Richtlinien erfassten Normen werden nicht gesondert aufgeführt, sind jedoch Vertragsbestandteil.

Richtlinien

RStO 12/24 (FGSV Nr. 499)
Richtlinien für die Standardisierung des Oberbaus von Verkehrsflächen
Ausgabe 2012/Fassung 2024
ARS Nr. 02/2024 vom 30.01.2024
in Verbindung mit Einführungsschreiben des TMIL vom 17.05.2024

RDO Asphalt 09/24 - Richtlinien für die rechnerische Dimensionierung
des Oberbaus von Verkehrsflächen in Asphaltbauweise
ARS Nr. 03/2024 vom 30.01.2024

RuA-StB 23 (FGSV Nr. 642)
Richtlinien für die umweltverträgliche Anwendung von mineralischen Ersatzbaustoffen im Straßenbau, Ausgabe 2023
ARS 15/2023 vom 29.06.2023

REwS 21 (FGSV Nr. 539)
Richtlinien für die Entwässerung von Straßen, Ausgabe 2021,
ARS 06/2022 vom 04.03.2022
In Verbindung mit Einführungsschreiben des TMIL vom 09.06.2022

RAP Stra 15 (FGSV Nr. 916)
Richtlinien für die Anerkennung von Prüfstellen für Baustoffe und Baustoffgemische im Straßenbau (ARS 5/2016 vom 06.03.2016)

RiStWag 2016 (FGSV Nr. 514)
Richtlinien für bautechnische Maßnahmen an Straßen in Wasserschutzgebieten, Ausgabe 2016, (ARS 15/2016 vom 19.07.16)
In Verbindung mit Einführungsschreiben des TMIL vom 07.02.2017

Hinweise für Maßnahmen an bestehenden Straßen in Wasserschutzgebieten, Ausgabe 1993 (FGSV Nr. 548)
(ARS 6/1996 vom 06.02.96)

RLW
Richtlinien für den ländlichen Wegebau 1999, Ausgabe 2005

RuVA-StB 01, Ausgabe 2001/Fassung 2005 (FGSV Nr. 795)
Erlass des TMIL zur Einführung der RuVA-StB 01, Ausgabe 2001/Fassung 2005 - Richtlinien für die umweltverträgliche Verwertung von Ausbaustoffen mit teer-/pechtypischen Bestandsteilen und für die Verwertung von Ausbauasphalt im Straßenbau, Ausgabe 2001- vom 18.11.2015 (ARS 40/2001 vom 01.11.01, ARS 29/2004 vom 15.12.04)

Merkblätter / Hinweise

Merkblätter sind nur dann im Bauvertrag zu vereinbaren, wenn keine höherwertigen Richtlinien oder Vertragsbedingungen existieren bzw. wesentliche Aussagen des Merkblattes vereinbart werden sollen.

Erdbau / Grundbau / Geokunststoffe

Merkblatt über geotechnische Untersuchungen und Berechnungen im Straßenbau - M GUB, Ausgabe 2018 (FGSV Nr. 511)

Merkblatt über geotechnische Untersuchungen und Berechnungen im Straßenbau - Ergänzungen für den Um- und Ausbau von Straßen - M GUB UA, Ausgabe 2018 (FGSV Nr. 512)

Merkblatt über das Bauen mit und im Fels, Ausgabe 2015 (FGSV 532)

Merkblatt über Straßenbau auf wenig tragfähigem Untergrund, Ausgabe 2010 (FGSV Nr. 542)

Hinweise zum Straßenbau in Erdfallgebieten, Ausgabe 2010 (FGSV Nr. 561)

Merkblatt für die Verhütung von Frostschäden an Straßen, Ausgabe 2013 (FGSV Nr. 545)

Merkblatt für die Verdichtung des Untergrundes und Unterbaues im Straßenbau, Ausgabe 2003 (FGSV Nr. 516)

Merkblatt für die gebirgsschonende Ausführung von Spreng- und Abtragsarbeiten an Felsböschungen,
Ausgabe 1984 (FGSV Nr. 537)

Merkblatt über Bodenbehandlungen mit Bindemitteln, Ausgabe 2021 (FGSV Nr. 551)

Merkblatt über den Einfluss der Hinterfüllung auf Bauwerke - M Hifü Bau, Ausgabe 2017 (FGSV Nr. 526)

Merkblatt über flächendeckende dynamische Verfahren zur Prüfung der Verdichtung im Erdbau, Ausgabe 2014 (FGSV Nr. 547)

Merkblatt über ergänzende geotechnische und geophysikalische Mess- und Erkundungsverfahren im Verkehrswegebau - M GeoMess, Ausgabe 2025 (FGSV 558)

Merkblatt über die Anwendung von Geokunststoffen im Erdbau des Straßenbaues - M Geok E, Ausgabe 2016 (FGSV Nr. 535)

Merkblatt über Stütz- und Lärmschutzkonstruktionen aus Betonelementen, Blockschichtungen und Gabionen, Ausgabe 2014 (FGSV Nr. 555)

Merkblatt für Raumgitterkonstruktionen, Ausgabe 2016 (FGSV Nr. 540)

Merkblatt für die Verwendung von EPS-Hartschaumstoffen beim Bau von Straßendämmen, Ausgabe 2012
(FGSV 550)

Merkblatt über die Verwendung von Boden ohne und mit Fremdbestandteilen im Straßenbau - M BomF, Ausgabe 2015 (FGSV Nr. 565)

Merkblatt für einfache landschaftsgerechte Sicherungsbauweisen, Ausgabe 1991
(FGSV 229)

Merkblatt für die Herstellung, Bemessung und Qualitätssicherung von Stabilisierungssäulen zur Untergrundverbesserung, Teil 1: CSV-Verfahren, Ausgabe 2002, Deutsche Gesellschaft für Geotechnik (DGGT)

EBGEO, Empfehlungen für den Entwurf und die Berechnung von Erdkörpern mit Bewehrungen aus Geokunststoffen, Ausgabe 2010, DGGT

Empfehlungen für den Bau und die Sicherung von Böschungen, Ausgabe 1962, DGGT

Empfehlungen für die Anlage und die Ausbildung von Bermen, DGGT

Empfehlungen zum Einsatz von Mess- und Überwachungssystemen für Hänge, Böschungen und Stützbauwerke, Ausgabe 1996, DGGT

EA Pfähle, Empfehlungen des Arbeitskreises „Pfähle“, Ausgabe 2012, DGGT

Empfehlungen zum Erkennen und Erfassen von Rutschungen, Ausgabe 1997, DGGT

Merkblatt über Entwurfs- und Berechnungsgrundlagen für Gründungen und Stahlpfosten von Lärmschutzwänden und Überflughilfen an Straßen (M-EBGS-Lsw) - Fassung 2018 (FGSV Nr. 552)

Gesteinskörnungen / Schichten ohne Bindemittel

Merkblatt für Schichten ohne Bindemittel - M SoB, Ausgabe 2020 (FGSV Nr. 633)

Merkblatt über den Einsatz von rezyklierten Baustoffen im Erd- und Straßenbau Ausgabe 2019
- M RC, Ausgabe 2019 (FGSV Nr. 616/3)

Merkblatt über die Verwendung von Hausmüllverbrennungsasche im Straßenbau - M HMVA, Ausgabe 2014 (FGSV Nr. 638)

Merkblatt für die Verfestigung von MVA mit hydraulischen Bindemitteln, Ausgabe 1992 (FGSV Nr. 546)

Merkblatt über die Verwendung von Eisenhüttenschlacken im Straßenbau, Ausgabe 2013 (FGSV Nr. 634)

Merkblatt für selbsterhärtende Tragschichten im Straßenbau, Aufgabe 2023 (FGSV Nr. 630)

Asphalt / bauliche Unterhaltung und Erhaltung

AP QSA - Arbeitspapier zur Qualitätssicherung bei der Herstellung von Asphaltschichten
Ausgabe Februar 2024 (FGSV Nr. 712)

Hinweise zur Erzielung eines anforderungsgerechten Schichtenverbundes bei Verkehrsflächenbefestigungen aus Asphalt - H SVA, Ausgabe 2017 (FGSV Nr. 731)

Leitfaden zur Herstellung von Verkehrsflächenbefestigungen aus Asphalt - Hinweise zur Sicherstellung einer anforderungsgerechten Ebenheit - H VAE, Ausgabe 2019 (FGSV Nr. 735)

Hinweise für die Planung und Ausführung von alternativen Asphaltbinderschichten - H Al ABi, Ausgabe 2015 (FGSV Nr.737)

Merkblatt für die Wiederverwendung von Asphalt - M WA, Ausgabe 2013 (FGSV Nr. 754)

Merkblatt für die Konzeption und die Erstprüfung von Asphaltmischgut für den Bau von Verkehrsflächenbefestigungen - M KEP, Ausgabe 2012 (FGSV-Nr. 751)

Merkblatt für das Verdichten von Asphalt - M VA, Ausgabe 2005 (FGSV Nr. 730)

Merkblatt für den Bau griffiger Asphaltdeckschichten - M BgA, Ausgabe 2004 (FGSV Nr. 758)

Merkblatt zur Optimierung der Oberflächeneigenschaften von Asphaltdeckschichten - M OOA, Ausgabe2010 (FGSV Nr. 768)

Merkblatt für den Bau Kompakter Asphaltbefestigungen - MKA, Ausgabe 2011 (FGSV Nr. 762)

Merkblatt für die Temperaturabsenkung von Asphalt - M TA, Ausgabe 2021 (FGSV Nr. 766)

Merkblatt für die Verwertung von Asphaltgranulat und pechhaltigen Straßenausbaustoffen in Tragschichten mit hydraulischen Bindemitteln, Ausgabe 2002 (FGSV Nr. 826)

Merkblatt für die Verwertung von pechhaltigen Straßenausbaustoffen und von Asphaltgranulat in bitumengebundenen Tragschichten durch Kaltaufbereitung in Mischanlagen - MVB-K, Ausgabe 2007 (FGSV Nr. 755)

Merkblatt für Kaltrecycling in situ im Straßenoberbau - M KRC, Ausgabe 2005 (FGSV Nr. 636)

Hinweise für das Fräsen von Asphaltbefestigungen und Befestigungen mit teer-/pechtypischen Bestandteilen - H FA, Ausgabe 2010 (FGSV Nr. 769)

Merkblatt für griffigkeitsverbessernde Maßnahmen an Verkehrsflächen aus Asphalt, Ausgabe 2002 (FGSV Nr. 763)

Merkblatt für das Rückformen von Asphaltschichten - MRF, Ausgabe 2002 (FGSV Nr. 786/1)

Hinweise für das Schließen und die Sanierung von Rissen sowie schadhaften Nähten und Anschlüssen in
Verkehrsflächen aus Asphalt - H SR, Ausgabe 2003 (FGSV Nr. 777)

Arbeitspapier Nr. 27/2, Prüfung von Straßenausbaumaterial auf carbostämmige Bindemittel -
Schnellverfahren, Ausgabe 2000 (FGSV AP 27/2)

Arbeitspapier Nr. 27/3, Prüfung von Straßenausbaumaterial auf carbostämmige Bindemittel -
Quantitative Bestimmung, Ausgabe 2004 (FGSV AP 27/3)

Merkblatt über Asphaltbauweisen für Anlagen zum Umgang mit wassergefährdenden Stoffen - M A-UwS, Ausgabe 2016 (FGSV Nr. 760)

Hinweise für Reparaturasphalt zur Schadstellenbeseitigung - H RepA, Ausgabe 2019 (FGSV Nr. 732)

Beton / hydr. geb. Schichten

Merkblatt über den Einsatz rezyklierten Betons aus AKR-geschädigten Betondecken im Straßenbau, Ausgabe 2021 (FGSV Nr. 816)

Merkblatt für die Herstellung und Verarbeitung von Luftporenbeton, Ausgabe 2023 (FGSV Nr. 818)

Merkblatt für die Herstellung von Oberflächentexturen auf Verkehrsflächen aus Beton
- M OB, Ausgabe 2024 (FGSV Nr. 829)

Merkblatt für die Erhaltung von Verkehrsflächen aus Beton - MEB, Ausgabe 2009 (FGSV Nr. 823)

Merkblatt für die Anwendung von Vliesstoffen unter Fahrbahndecken aus Beton - M VuB, Ausgabe 2010 (FGSV 830)

Arbeitsanleitung zur Prüfung von Vliesstoffen für den Einbau unter Fahrbahndecken aus Beton - ALP VuB, Ausgabe 2010 (FGSV 831)

Sonstiges / Allgemeines

Merkblatt über umweltrelevante Untersuchungen im Straßenbau - M URU, Ausgabe 2024
(FGSV 560)

Merkblatt für Flächenbefestigungen mit Pflasterdecken und Plattenbelägen in ungebundener Ausführung sowie für Einfassungen - M FP 1, Ausgabe 2024
Teil 1 - Regelbauweise (ungeb. Ausführung) (FGSV Nr. 618/1)

Merkblatt für die Bauliche Erhaltung von Verkehrsflächen mit Pflasterdecken oder Plattenbelägen in ungebundener Ausführung sowie für Einfassungen - M BEP, Ausgabe 2022 (FGSV Nr. 620

Merkblatt für Lärmarme Pflasterbauweise - M LP, Ausgabe 2019 (FGSV Nr. 621)

Merkblatt für den Bau von Busverkehrsflächen, Ausgabe 2000 (FGSV Nr. 949) (Rundschreiben vom 29.03.01)

Merkblatt für die Anlage von Kreisverkehren, Ausgabe 2006 (FGSV 242)

M VV - Merkblatt für Versickerungsfähige Verkehrsflächen, Ausgabe 2013 (FGSV Nr. 947)

Merkblatt zur Anlage von Querungshilfen für Tiere und zur Vernetzung von Lebensräumen an Straßen - M AQ, Ausgabe 2022 inkl. Korrektur April 2023 (FGSV 261)

Hinweise zur Versickerung von Niederschlagswasser im Straßenraum, Ausgabe 2002 (FGSV 950)

Empfehlungen zur Straßenbepflanzung in bebauten Gebieten, Ausgabe 2006 (FGSV 232)

Merkblatt zur Bewertung der Straßengriffigkeit bei Nässe - MB Griff, Ausgabe 2012 (FGSV 401)

AP Trag - Arbeitspapiere Tragfähigkeit, Ausgabe August 2023 (FGSV-Nr. 433)

5.3  Fachbereich Brücken- und Ingenieurbau

Regelwerke und Technische Baubestimmungen

Für die Ausführung der Baumaßnahme gelten die ZTV ING (einschließlich der Hinweise zur ZTV ING soweit sie für das Vorhaben vertraglichen Charakter besitzen) in der jeweils gültigen Fassung zum Zeitpunkt der Angebotsabgabe vertraglich vereinbart. (Die jeweils gültige Fassung ist im Internet unter www.Verkehrsblatt.de abrufbar).
Die in den Abschnitten der ZTV ING und des Anhanges zur ZTV ING genannten Normen und technischen Regelwerke werden entsprechend der für dieses Bauvorhaben notwendigen technischen Spezifikationen (Anhang TS VOB A) ebenfalls Vertragsbestandteil. Eine Auswahl wird ausdrücklich nicht getroffen, da die Fachkompetenz des Bieters für die für das Bauvorhaben notwendigen anzuwendenden technischen Spezifikationen vorausgesetzt wird.
Die jeweils gültigen Normenwerke sind in der Bekanntmachung des Thüringer Ministeriums für Infrastruktur und Landwirtschaft über die Einführung von technischen Regeln als Baubestimmungen verzeichnet (veröffentlicht im Thüringer Staatsanzeiger).

Die Bemessung und Konstruktion im Rahmen der Ausführungsplanung erfolgt nach den bauaufsichtlich eingeführten Eurocodes. Diese sind Vertragsbestandteil in der jeweils in den Ausschreibungsunterlagen genannten Fassung. Technische Baubestimmungen entsprechend Pkt. 5.1.1 sind bei Mehrfachnennungen immer im Zusammenhang mit der Konformität der nachfolgend genannten Grundlagen der Standsicherheitsberechnungen anzuwenden.

z.Zt. gelten:

DIN Fachbericht 100 Beton (Ausgabe 2010)
Die Betonsortenbezeichnungen im DIN Fachbericht 100 (Ausgabe 2010) sind in die seitens des Bieters im Auftragsfall zu erstellender Ausführungspläne zu übernehmen.
NATO-Standardisierungsübereinkommen, STANAG 2021  (Ausgabe 2006)

Einwirkungs- und Bemessungsnormen gem. ARS 22/2012 sowie Anlagen 1, 2, 3, 4, 4.1, 5 u. 6

Eurocode 0 Grundlagen der Tragwerksplanung  DIN EN 1990:2010-12
  DIN EN 1990/NA:2010-12
  DIN EN 1990/NA/A1:2012-08

Eurocode 1 Einwirkungen Verkehrslasten auf Brücken  DIN EN 1991-2:2010-12
  DIN EN 1991-2/NA:2010-12,

Eurocode 2 Bemessung und Konstruktion von Betonbrücken  DIN EN 1992-2:2010-12
  DIN EN 1992-2/NA:2013-04,

Eurocode 3 Bemessung und Konstruktion von Stahlbrücken  DIN EN 1993-2:2010-12
  DIN EN 1993-2/NA:2010-08

Eurocode 4 Bemessung und Konstruktion von Stahlverbundbrücken  DIN EN 1994-2:2010-12
  DIN EN 1994-2/NA:2010-12,

BMVI - Richtzeichnungen und Richtlinien für Brücken und andere Ingenieurbauwerke

Vertragsbestandteil sind die Richtzeichnungen für Ingenieurbauten (RiZ-ING) und die Richtlinie für den Entwurf, die konstruktive Ausbildung und Ausstattung von Ingenieurbauten (RE-ING) des Bundesministeriums für Verkehr und digitale Infrastruktur (BMVI) in der zum Zeitpunkt der Ausschreibung gültigen Ausgabe. Die aktuellen Richtzeichnungen sind über den Verkehrsblattverlag (www.bmvi.de) zu beziehen. Die jeweils anzuwendenden Richtzeichnungen sind in den Vertragsunterlagen näher bezeichnet. Sie gelten damit auch für die Bearbeitung der Ausführungsunterlagen durch den AN als vereinbart.
Bei Abweichungen vom Vertrag sind die gültigen Richtzeichnungen Stand der Technik und damit Vertragsgrundlage.

Graffitischutz

Der Auftragnehmer hat vor der Abnahme bzw. Verkehrsfreigabe dafür zu sorgen, dass alle Flächen graffiti frei übergeben werden.
Auf Antrag kann er dabei temporäre Schutzsysteme einsetzen, welche in der Liste der geprüften Stoffe bei der BASt (Bundesanstalt für Straßenwesen; www.bast.de) aufgeführt sind. Diese Schutzmaßnahmen werden nicht besonders vergütet und sind in die betreffende Position Beton des zu schützenden Bauteiles einzurechnen.

Beton, Anforderungen an die Gesteinskörnungen

Es gilt die jeweils aktuelle Liste der güteüberwachten, in Thüringen beurteilten Hersteller von Gesteinskörnungen und Baustoffgemischen für den Straßen -und Ingenieurbau; andere Gesteinskörnungen dürfen nur nach entsprechendem Gleichwertigkeitsnachweis des Auftragnehmers eingesetzt werden.

Bauwerksdokumentation

Zur Erstellung der Dokumentationsunterlagen sind die Regelungen im „Handbuch der Bauwerksdokumentation“ der Straßenbauverwaltung Thüringen verbindlich anzuwenden.
Das „Handbuch der Bauwerksdokumentation“ beinhaltet notwendige vertragliche Regelungen, die als zusätzliche technische Vertragsbedingungen im Sinne von §1 Nr. 2(3) VOB/B-DIN 1961 zu verstehen sind. Diese Festlegung ist im Bauvertrag für Neubaumaßnahmen bzw. Maßnahmen zur Erhaltung zusätzlich zu vereinbaren.

Das aktuelle Handbuch der Bauwerksdokumentation kann im Internet unter https://bau-verkehr.thueringen.de/bau/ingenieurbau/bauwerksdokumentation als PDF Datei abgerufen werden.

5.4  Fachbereich Landschaftsbau

Zusätzliche Technische Vertragsbedingungen und Richtlinien

für Landschaftsbauarbeiten im Straßenbau (ZTV La-StB), Ausgabe 2018 (FGSV-Nr.: 224)

für Erdarbeiten im Straßenbau (ZTV E-StB); Ausgabe 2017 (FGSV-Nr.: 599)

für Baumpflege (ZTV Baumpflege), Ausgabe 2017 (FLL)
für das Verpflanzen von Großbäumen und Großsträuchern (ZTV-Großbaumverpflanzung), Ausgabe 2005 (FLL)

Richtlinien, Merkblätter und Empfehlungen

Richtlinien für die Anlage von Straßen (RAS)

Teil: Landschaftsgestaltung
Abschnitt 3: Lebendverbau (RAS LG 3), Ausgabe 1983 (FGSV-Nr.: 293/3 )

Teil: Landschaftsgestaltung
Abschnitt 4: Schutz von Bäumen, Vegetationsbeständen und Tieren bei Baumaßnahmen (RAS LP 4), Ausgabe 2004 (FGSV-Nr.: 293/4 )

Richtlinien für die Entwässerung von Straßen (REwS 21, Ausgabe 2021 (FGSV Nr. 539)
Empfehlungen für die landschaftspflegerische Ausführung im Straßenbau (ELA), Ausgabe 2013 (FGSV-Nr.:2932)

Richtlinien für bautechnische Maßnahmen an Straßen in Wasserschutzgebieten (RiStWag) Ausgabe 2016 (FGSV-Nr.: 514)

Regel-Saatgut-Mischungen (RSM), jeweils aktuellste Fassung (FLL)

Empfehlungen für Begrünungen mit gebietseigenem Saatgut, Ausgabe 2014 (FLL)
Technische Lieferbedingungen für Baumschulpflanzen (Gütebestimmungen) (TL-Baumschulpflanzen), Ausgabe 2020 (FLL)
Gütebestimmungen für Stauden, Ausgabe 2015 (FLL)
Merkblatt für einfache landschaftsgerechte Sicherungsbauweisen, Ausgabe 1991(FGSV-Nr.: 229)
Merkblatt für Baumpflegearbeiten an Straßen, Ausgabe 1994 (FGSV-Nr.: 235)
Hinweise zur Straßenbepflanzung in bebauten Gebieten, Ausgabe 2006 (FGSV-Nr.: 232)
Merkblatt Bäume, unterirdische Leitungen und Kanäle, Ausgabe 2013 (FGSV-Nr.: 939)
Richtlinien für die verkehrsrechtliche Sicherung von Arbeitsstellen an Straßen (RSA 21)
ARS 24/2021 - Richtlinien für die verkehrsrechtliche Sicherung von Arbeitsstellen an Straßen (RSA 21) mit Einführungsschreiben des TMIL vom 02.06.2022 (FGSV-Nr.: 370)
Merkblatt Alleen (MA-StB), Ausgabe 1992

Empfehlungen für Baumpflanzungen Teil 1 Planung, Pflanzarbeiten, Pflege, Ausgabe 2015 (FLL)

Empfehlungen für Baumpflanzungen Teil 2 Standortvorbereitungen für Neupflanzungen, Pflanzgruben und Wurzelraumerweiterung, Bauweisen und Substrate, Ausgabe 2010 (FLL)

5.5  Fachbereich Betrieb und Verkehr

Leistungsheft für den Straßenbetrieb auf Bundesfernstraßen, FGSV-Nr.: 964, Ausgabe 2023

Maßnahmenpapier M 3: Richtlinie zur Erhebung des Anlagebestandes der Bundesfernstraßen (RiAnBu), 2013

Maßnahmenkatalog MK 1: Umsetzung der Steuerung des Straßenbetriebsdienstes in den Ländern, Ausgabe 2006

Merkblatt für die Kontrolle, Wartung und Pflege von Straßentunneln (M KWPT), FGSV-Nr.: 419,
Ausgabe 2015

Arbeitspapier Betrieb von Radverkehrsanlagen (AP BeRad), FGSV 390/4, Ausgabe 2021

Merkblatt Winterdienst auf Straßen, FGSV 38416, Ausgabe 2025

Merkblatt für Planung, Bau und Betrieb von Taumittel-Sprühanlagen, FGSV-Nr.: 38413, Ausgabe 2009

DIN/EN 15518 Straßen-Wetter-Informationssysteme (4 Teile), DIN/EN 15518, FGSV 15518,
Ausgabe 2011

DIN/EN 16811 Winterdienstausrüstung - Enteisungsmittel (3 Teile), FGSV 16811, Ausgabe 2016

Hinweise für die Beschaffung von tauenden und abstumpfenden Streustoffen für den Straßenwinterdienst (HBeStreu), FGSV 379, Ausgabe 2017

Hinweise für die Beschaffung und den Betrieb von Soleanlagen für den Winterdienst (SSolA), FGSV-Nr.: 384162, Ausgabe 2022

Hinweise für Lagerung und Beladung von tauenden Streustoffen für den Winterdienst (H La Streu), FGSV-Nr.: 384182, Ausgabe 2020

Arbeitspapier Hinweise zur Herstellung und Lagerung von Tausalzlösungen für den Winterdienst, FGSV-Nr.: 384162, Ausgabe 2015

Leitfaden für die Dimensionierung von Tausalzlagern, FGSV-Nr.: 384164, Ausgabe 2019

Hinweise für Planung, Einrichtung und Betrieb von Straßenzustands- und Wetter-Informations-Systemen (H PEB SWIS), FGSV-Nr.: 38411, Ausgabe 2019

Arbeitspapier Temperaturgesteuerte Streustoffdosierung, FGSV-Nr.: 384181, Ausgabe 2025

Arbeitspapier Aufbau und Betrieb von Winterdienstzentralen, FGSV-Nr.: 412, Ausgabe 2007

Praktische Empfehlungen für ein effektives Räumen und Streuen im Straßenwinterdienst (Tabelle mit Erläuterungen), FGSV-Nr.: 38416T, Ausgabe 2024

Winterdienst auf Straßen mit Asphaltdeckschichten aus Offenporigem Asphalt (AP WD OPA), FGSV-Nr.: 38419, Ausgabe 2022

Winterdienst für den Radverkehr, VKU, Ausgabe 2021

Automatische Datenerfassung im Winterdienst, VKU, Ausgabe 2001

Schulung für den Winterdienst, VKU, Ausgabe 2005

Öffentlichkeitsarbeit im Winterdienst, VKU, Ausgabe 2007

Maßnahmenkatalog M 7: Management der Fahrzeug- und Geräteausstattung für den Straßenbetriebsdienst, Ausgabe 2013

Merkblatt für Winterdienstfahrzeuge (Kennzeichnung von Winterdienst-Fahrzeugen), FGSV-Nr.: 384163, Ausgabe 1996

Beschaffung von Fahrzeugen und Geräten im Straßenbetriebsdienst, Ausgabe 2013

Europäische Normen für Fahrzeuge und Geräte des Straßenbetriebs
- DIN EN 15431: Antriebe und Schnittstellen (2008)
- DIN EN 15436: Mähgeräte (2009)
- DIN EN 15597: Streumaschinen (2020)
- DIN EN 15583: Schneepflüge (2009)
- DIN EN 15906: Schneeräummaschinen (2012)

Hinweise für Beschaffung und Einsatz von Fahrzeugen und Geräten im Straßenbetriebsdienst (H BeFG),
- Teil 1: Schnittstellen Fahrzeug - Gerät, FGSV-Nr.: 337/8 Ausgabe 2017
- Teil 2: Schneepflüge, FGSV-Nr.: 337/9, Ausgabe 2020
- Teil 3: Streumaschinen, FGSV-Nr.: 390337/10 Ausgabe 2022

Merkblatt für die Grünpflege an Straßen, FGSV-Nr.: 390/1, Ausgabe 2025
Merkblatt für Baumpflegearbeiten an Straßen, FGSV-Nr.: 235, Ausgabe 1994
Baumkontrollrichtlinien, FLL, Ausgabe 2020
Merkblatt für die Reinigung von Straßen, FGSV-Nr.: 390/2, Ausgabe 2020
Hinweise zur Abfallentsorgung im Straßenbetriebsdienst, FGSV-Nr.: 414, Ausgabe 2015
Merkblatt Ölbeseitigung auf Verkehrsflächen DWA-M 715, Ausgabe 2017
Arbeitspapier Beseitigung von Ölverunreinigungen auf Verkehrsflächen, FGSV-Nr.: 390/3, Ausgabe 2019
Hinweise zur Kontrolle und Wartung von Entwässerungseinrichtungen an Straßen außerhalb geschlossener Ortslagen (H KWES), FGSV-Nr.: 38441, Ausgabe 2018
DIN 30707-2 Maschinen für den Winterdienst - Teil 2: Anforderungen an Winterdienstfahrzeuge mit Schneepflügen; Ausgabe 2003-10
DIN 30710 Sicherheitskennzeichnung von Fahrzeugen und Geräten; Ausgabe 1990-03
DIN EN 17106-1 Maschinen für den Straßenbetriebsdienst - Sicherheit - Teil 1: Grundlegende Sicherheitsanforderungen; Deutsche Fassung EN 17106-1:2021; Ausgabe 2022-04
DIN EN 15144 Winterdienstausrüstung - Terminologie - Begriffe zum Winterdienst; Ausgabe 2007-09
DIN EN 15430-1 Winterdienst- und Straßenbetriebsdienstausstattung - Datenerfassung und -übertragung - Teil 1: Datenerfassung im Fahrzeug; Ausgabe 2025-03
DIN EN 15431 Winterdienst- und Straßenbetriebsdienstausstattung - Antrieb und Steuerung Anforderungen an Austauschbarkeit und Leistung, Ausgabe 2008-05
DIN EN 15432-1 Winterdienst- und Straßenbetriebsdienstausstattung - Frontanbauausstattungen - Teil 1; Feste Frontanbauplatten, Ausgabe 2011-10
DIN EN 15432-2 Winterdienst- und Straßenbetriebsdienstausstattung - Frontangebaute Maschinen - Teil 2; Austauschbarkeit an Hubsystemen, Ausgabe 2013-07
DIN EN 15518-1 Winterdienstausrüstung - Straßenzustands- und Wetterinformationssysteme - Teil 1: Allgemeine Definitionen und Komponenten, Ausgabe 2011-04
DIN EN 15518-2 Winterdienstausrüstung - Straßenzustands- und Wetterinformationssysteme - Teil 2: Straßenwetter - Empfohlene Beobachtung und Vorhersage, Ausgabe 2011-04
DIN EN 15518-3 Winterdienstausrüstung - Straßenzustands- und Wetterinformationssysteme - Teil 3: Anforderungen an gemessene Werte der stationären Anlagen, Ausgabe 2024-02
DIN EN 15518-4 Winterdienstausrüstung - Straßenzustands- und Wetterinformationssysteme - Teil 4: Prüfverfahren bei stationären Einrichtungen; Ausgabe 2024-12
DIN EN 15583-1 Winterdienstausrüstung - Schneepflüge - Teil 1: Produktbeschreibung und Anforderungen; Ausgabe 2009-09
DIN EN 15583-2 Winterdienstausrüstung - Schneepflüge - Teil 2: Prüfkriterien und deren Anforderungen; Ausgabe 2012-05
DIN EN 15597-1 Winterdienstausrüstung - Streumaschinen Teil 1: Allgemeine Anforderungen und Angaben für Streumaschinen; Ausgabe 2020
DIN EN 15597-2: 2012-04 Winterdienstausrüstung - Streumaschinen - Teil 2: Anforderungen an die Streustoffverteilung und deren Prüfung; Ausgabe 2020
DIN EN 15906 Winterdienstausrüstung - Schneeräummaschinen mit rotierenden Werkzeugen - Spezifikation und Räumleistung; Ausgabe 2012
DIN EN 16811-1 Winterdienstausrüstung - Enteisungsmittel - Teil 1: Natriumchlorid - Anforderungen und Prüfmethoden, Ausgabe 2016
DIN EN16811-2 Winterdienstausrüstung - Enteisungsmittel - Teil 2: Calcium- und Magnesiumchlorid - Anforderungen und Prüfverfahren, Ausgabe 2016
DIN EN 16811-3 Winterdienstausrüstung - Enteisungsmittel - Teil 3: Andere feste und flüssige Enteisungsmittel - Anforderungen und Prüfverfahren, Ausgabe 2016
DIN EN 17443 Winterdienstausrüstung - Soleerzeuger - Anforderungen und Prüfverfahren, Ausgabe 2021
DIN SPEC 1108-1 Dienstleistungen in der Abfall- und Wertstofflogistik, Straßenreinigung und im Winterdienst - Teil 1: Begriffe, Ausgabe 2016
DIN SPEC 1108-2 Dienstleistungen in der Abfall- und Wertstofflogistik, Straßenreinigung und im Winterdienst - Teil 2: Anforderungen an den Betrieb und das Personal, Ausgabe 2016
DIN SPEC 1108-5 Dienstleistungen in der Abfall- und Wertstofflogistik, Straßenreinigung und im Winterdienst - Teil 5: Winterdienst, Ausgabe 2020
Verkehrszeichen

RWB 2000
Richtlinien für die wegweisende Beschilderung außerhalb von Autobahnen, Ausgabe 2000

Einführung des ARS 15/2024 „Richtlinien für die wegweisende Beschilderung auf Autobahnen, Ausgabe 2023“ des BMDV vom 19.06.2024Richtlinien für die wegweisende Beschilderung auf Autobahnen, Ausgabe 2023

RTB 2008
Richtlinien für Touristische Beschilderung Ausgabe 2008

Richtlinien für Umleitungsbeschilderungen - RUB 2021
ARS 19/2021 - Richtlinien für Umleitungsbeschilderungen (RUB), Ausgabe 2021
mit Einführungsschreiben des TMIL vom 13.05.2022

ARS 02/2022 Grundsätze für die passiv sichere Aufstellung von Verkehrszeichen
mit Einführungsschreiben TMIL am 20.04.2022

TLP-VZ Technische Liefer- und Prüfbedingungen für vertikale Verkehrszeichen, Ausgabe 2011
Katalog der Verkehrszeichen, Ausgabe 1992

ZTV-VZ Zusätzliche Technische Vertragsbedingungen und Richtlinien für vertikale Verkehrszeichen, Ausgabe 2011
IVZ-Norm 2007
Industrienorm für Aufstellvorrichtungen von Verkehrszeichen nach DIN EN 12899-1/TL-VZ

DIN 6171, Teil 1
Aufsichtsfarben für Verkehrszeichen - Farben und Farbgrenzen bei Beleuchtung mit Tageslicht,
Ausgabe 2011-11

DIN 1451, Teil 2
„Schrift für den Straßenverkehr“ für Verkehrszeichen und Verkehrseinrichtungen
DIN 67520,
Retroreflektierende Materialien zur Verkehrssicherung, Lichttechnische Mindestanforderungen an Reflexstoffe,
 Ausgabe 2008 - 11

DIN 1076
Ingenieurbauwerke im Zuge von Straßen und Wegen, Überwachung und Prüfung,
Ausgabe 1999 - 11
DIN EN ISO 9000
Qualitätsmanagement und Qualitätsmanagementsysteme - Grundlagen und Begriffe, 2015 - 11

DIN EN ISO 9001
Qualitätsmanagement und Qualitätsmanagementsysteme - Anforderungen, 2015

DIN EN ISO 9004
Qualitätsmanagement und Qualitätsmanagementsysteme - Leitfaden zur Leistungsverbesserung, 2015

DIN EN ISO 9011
Qualitätsmanagement und Qualitätsmanagementsysteme - Leitfaden für Audits von Qualitätsmanagement- und/oder Umweltmanagementsystemen, aktuelle Fassung

DIN 50976
Korrosionsschutz, Feuerverzinken von Einzelteilen (Stückverzinken), Anforderung und Prüfung,
Ausgabe 1989
Gütebestimmungen der Güteschutzgemeinschaft Verkehrszeichen und Verkehrseinrichtungen e.V.
(RAL-Gütezeichen)

M LV - Merkblatt für die Wahl der lichttechnischen Leistungsklasse von vertikalen Verkehrszeichen und Verkehrseinrichtungen, Ausgabe 2011

Bestimmungen des BMVBS über die Freigabe und die Kennzeichnung der zur Verwendung auf
Verkehrszeichen zugelassenen Reflexfolien
Markierung

RMS
Richtlinien für die Markierung von Straßen Teil 1- Ausgabe 1993; Teil 2- Ausgabe 1980

VFM-T (A)
Verfahrensanordnung zur einheitlichen Anwendung und Umsetzung von Fahrbahnmarkierungen im Freistaat Thüringen, Allgemeiner Teil

VTM-T (B)
Verfahrensanordnung zur einheitlichen Anwendung und Umsetzung von Fahrbahnmarkierungen im Freistaat Thüringen, Baulicher Teil

ZTV M
Zusätzliche Technische Vertragsbedingungen und Richtlinien für Markierungen auf Straßen,
Ausgabe 2013

TL M 23 - Technische Lieferbedingungen für Markierungsmaterialien, Ausgabe 2023
ARS 26/2003 mit Einführungsschreiben TMIL am 15.02.2024

TP M 2024 - Technische Prüfbedingungen für Markierungssysteme, Ausgabe 2024
ARS 09/2024 mit Einführungsschreiben TMIL am 14.05.2024

Einführung des ARS 22/2024 „Zusätzliche Technische Vertragsbedingungen und Richtlinien für Markierung auf Straßen (ZTV M 13) - Änderungen bei der Anerkennung von Schulungsstellen“ vom BMDV am 14.11.2024 durch das TMIL am 28.11.2024

DIN EN 12802
Mustergleichheitsprüfungen
DIN EN 1423 - Straßenmarkierungsmaterialien, Nachstreumittel - Markierungsperlen, Glasperlen, Griffigkeitsmittel und Nachstreugebinde

DIN EN 1424
Straßenmarkierungsmaterialien, Premixglasperlen

DIN EN 1436
Straßenmarkierungsmaterialien Anforderungen an Markierungen auf Straßen

DIN EN 1790
Straßenmarkierungsmaterialien - Vorgefertigte Markierungen
DIN EN 1824
Straßenmarkierungsmaterialien, Feldprüfungen

DIN EN 1871
Straßenmarkierungsmaterialien - Markierungsfarben, Kaltplastikmassen und Heißplastikmassen - Physikalische Eigenschaften

DIN EN 12802
Straßenmarkierungsmaterialien - Laborverfahren für die Identifikation

DIN EN V 13 459-1
Straßenmarkierungsmaterialien, Qualitätskontrolle Teil 1: Probenahme an rückgestellter Produktion und Prüfung

DIN EN V 13 459-2
Straßenmarkierungsmaterialien, Qualitätskontrolle Teil 2: Anleitung für die Aufstellung von Qualitätsplänen für die Applikation

DIN EN V 13 459-3
Straßenmarkierungsmaterialien, Qualitätskontrolle Teil 3: Anforderungen in der Praxis

DIN EN 1463-1
Straßenmarkierungsmaterialien - Markierungsknöpfe - Teil 1: Anforderungen im Neuzustand

DIN EN 1463-2
Straßenmarkierungsmaterialien, retroreflektierende Markierungsknöpfe, Teil 2: Feldprüfungen

DIN EN 13197
Straßenmarkierungsmaterialien - Verschleißsimulator

DIN 30710
Sicherheitskennzeichnung von Fahrzeugen und Geräten

Merkblatt für Agglomeratmarkierungen, Ausgabe 2020

Passive Schutzeinrichtungen

RPS 2009
Richtlinien für passiven Schutz an Straßen durch Fahrzeug-Rückhaltesysteme, Ausgabe 2009

RiStWag
Richtlinien für bautechnische Maßnahmen an Straßen in Wassergewinnungsgebieten, Ausgabe 2002

ZTV- FRS 13 / Fassung 2017
Zusätzliche Technische Vertragsbedingungen und Richtlinien für Fahrzeug-Rückhaltesysteme,
Ausgabe 2013 / Fassung 2017

ARS 27/2023 - Anforderungen an die Art und den Umfang der Reparatur von Fahrzeug-Rückhaltesystemen aus Stahl und Beton
mit Einführungsschreiben TMIL am 04.03.2024
Anforderungen an den Nachweis der Leistungsfähigkeit für Betonschutzwände in Ortbetonbauweise
Vergleichsverfahren BSW Ortbeton (VGVF BSW O 2013), Ausgabe 2013

TL - Transportable Schutzeinrichtungen 97
Technische Lieferbedingungen für transportable Schutzeinrichtungen, Ausgabe 1997 in Verbindung mit ARS 08/2016 - Streichung der „planungsrelevanten Breite“

TL-SP 99
Technische Lieferbedingungen für Stahlschutzplanken an Bundesfernstraßen, Ausgabe 1999

TL- BSWF 96
Technische Lieferbedingungen für Betonschutzwände- Fertigteile, Ausgabe 1996

TLP ÜK 2017
Technische Liefer- und Prüfbedingungen für Übergangskonstruktionen zur Verbindung von Schutzeinrichtungen

ZTVE- StB 17
Zusätzliche Technische Vertragsbedingungen und Richtlinien für Erdarbeiten im Straßenbau

DIN EN 1317 - 1 bis - 5
Rückhaltesysteme an Straßen, aktuelle Fassung

DIN EN 12767
Passive Sicherheit von Tragkonstruktionen für die Straßenausstattung, aktuelle Fassung
Einsatzempfehlungen für Fahrzeug-Rückhaltesysteme, aktuelle Version 06 / Stand 07/2020

Leitfaden für Sonderlösungen zum Baum- und Objektschutz an Landstraßen, 1. Aktualisierung, BASt Stand 11/2020

Steckbriefe für Sonderlösungen zum Baum- und Objektschutz an Landstraßen, 1. Aktualisierung, BASt Stand 11/2020
Sonderlösungen von Schutzeinrichtungen in Einmündungsbereichen, BASt Stand 03/2020

Lichtsignalanlagen Verkehrsbeeinflussung

RiLSA 2015
Richtlinien für Lichtsignalanlagen - Lichtzeichenanlagen für den Straßenverkehr -

DIN 32981
Zusatzeinrichtungen für Blinde an Straßenverkehrs- Signalanlagen (SVA), Ausgabe November 2002

DIN 67527
Anforderungen an ortsfeste Signalleuchten im Straßenverkehr; Ausgabe Februar 2017

DIN EN 50556 (VDE 0832-100)
Straßenverkehr-Signalanlagen, Ausgabe März 2019

DIN EN 50293 (VDE 0832-200)
Straßenverkehrs-Signalanlagen - Elektromagnetische Verträglichkeit, Ausgabe Februar 2013

DIN VDE 0100-600
Erstprüfung von elektrischen Anlagen, 6.Überarbeitung (2020)

DIN VDE 0105-100 Betrieb von elektrischen Anlagen

TL für transportable LSA, Ausgabe 2023 und ZTV und Richtlinien für transportable LSA 2023
ARS 07/2024 mit Einführungsschreiben TMIL am 24.04.2024

Merkblätter über Detektoren für den Straßenverkehr, Ausgabe 1991

ZTV-LZA-TH
Zusätzliche Technische Vorschriften für Lichtzeichenanlagen im Bereich der Thüringer Straßenbauverwaltung, Stand August 2009

Verkehrsbeeinflussungsanlagen

DIN VDE 0100-600
Erstprüfung von elektrischen Anlagen, 6.Überarbeitung (2020)

DIN VDE 0105-100 Betrieb von elektrischen Anlagen

DIN VDE 0832-400 (Teil 400: Verkehrsbeeinflussungsanlagen)

RiLSA (Abschnitt zu Fahrstreifensignalisierungen)

OCIT (Open Communication Interface for Road Traffic Control Systems; Standard zur Kommunikation zwischen zentralen Verkehrssteuerungs- und Verkehrslenkungssystemen)

Hinweise für umsetzbare Stauwarnanlagen (HUS), BASt, Bergisch Gladbach 1999b

RWVZ
Richtlinien für Wechselverkehrszeichen an Bundesfernstraßen, Ausgabe 1997
RWVA
Richtlinien für Wechselverkehrszeichenanlagen an Bundesstraßen, Ausgabe 1997
ARS 09/2022 - Dynamische Wegweiser mit integrierten Stauinformationen (dWiSta) - Hinweise für die einheitliche Gestaltung und Anwendung an Bundesfernstraßen, Ausgabe 2022 (dWiSta-Hinweise 2022)
Mit Einführungsschreiben TMIL am 20.05.2022

RABT
Richtlinien für die Ausstattung und den Betrieb von Straßentunneln, Ausgabe 2006

EABT-80/100die Ausstattung und den Betrieb von Straßentunneln mit einer Planungsgeschwindigkeit von 80 km/h oder 100 km/h, Ausgabe 2019
TLS 2012
Technische Lieferbedingungen für Streckenstationen, Ausgabe 2012
Merkblatt: Eignungsprüfung von Verkehrserfassungsgeräten über Induktionsschleifen laut TLS
MARZ
Merkblatt für die Ausstattung von Verkehrsrechnerzentralen und Unterzentralen, Ausgabe 2018
Anforderungen an Markierungsleuchtknöpfe (MLK), Ausgabe 2001

## 20260318 NK 5226002 nach NK 5226029, km 0+010 bis 1+950
Datum: 18.03.2026

### Bereich 00 Allgemeine Leistungen

#### Abschnitt 00.00 Baustelleneinrichtung

**00.00.0001 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch

**00.00.0002 Baustelle räumen Sämtl. LV-Abschn.**
*** Pauschalposition
StL-Nr. 1910111201
Baustelle von allen Geräten, Anlagen, Einrichtungen und
dgl. räumen. Benutzte Flächen und Wege entsprechend dem
ursprünglichen Zustand herrichten. Soweit nicht für
bestimmte Leistungen für das Räumen der Baustelle gesonderte Positionen im Leistungsverzeichnis enthalten
sind, gilt die Pauschale
für alle Leistungen sämtlicher Abschnitte des Leistungsverzeichnisses.
Menge: 1,000 Psch

**00.00.0003 Koordinierung Versorgungsträger**
*** Pauschalposition
Aufwendungen zur Koordinierung mit den
Versorgungsträgern, wie Teilnahme an Abstimmungen zur
zeitlichen und räumlichen Einordnung der Bauarbeiten,
Anpassung an Auflagen, die aus Vorgaben der
Versorgungsträger resultieren,
eine zusätzliche Vergütung außerhalb dieser Pauschale
erfolgt dafür nicht.
Menge: 1,000 Psch

**00.00.0004 Grenzsteine sichern**
Grenzsteine sind
zu kennzeichnen und fachgerecht zu sichern.
Vor Baubeginn und nach Bauende ist mit
einem Vertreter des AG ein
Grenzgang durchzuführen und ein Protokoll (Lageplan)
über vorhandene Grenzsteine dem Auftraggeber zu
übergeben.
Durch den AN verschuldet sind fehlende und
beschädigte Grenzsteine unmittelbar nach Bauende auf
Kosten des Auftragnehmers von einer zugelassenen
Vermessungsfirma fachgerecht wieder herzustellen.
Menge: 5,000 St

**00.00.0005 Abfallliste f. nicht gefährl. Abf. f.ges.LeistgsVerz**
*** Pauschalposition
StL-Nr. 2690080401
Leistung umfasst die Führung der Abfallliste für alle
nicht gefährlichen Abfälle, die infolge
Verdrängung, fehlender Eignung oder mangels Wiederverwendungsmöglichkeit nicht innerhalb der Baustelle
verbleiben und bei denen die Führung der Abfallliste
nicht ausdrücklich erwähnt ist.
Die Abfallliste ist dem Auftraggeber bis spätestens zur
Schlussabnahme als Excel-Tabelle (Dateiformat .xlsx)
zu übergeben.
Pauschale gilt
für alle Leistungen dieses Leistungsverzeichnisses.
Menge: 1,000 Psch

**00.00.0006 Pressemitteilung erstellen**
*** Pauschalposition
Pressemitteilung erstellen und mit dem AG abstimmen.
Vor Baubeginn in örtlicher Presse Informationen zur
Baustelle, zum Bauablauf und zur Verkehrsführung
veranlassen.
Während der Bauausführung über geänderte Abläufe der
Umleitungs- und Verkehrsführung rechtzeitig weitere
Informationen veröffentlichen lassen.
Menge: 1,000 Psch

**00.00.0007 Information der Anlieger**
*** Pauschalposition
Information der Anlieger über den vorgesehenen
Bauablauf, insbesondere der vorgesehenen
Sperrtermine.
Schriftliche Information an alle Anlieger im
Baustellenbereich.
Pauschale gilt für alle Leistungen
dieses Leistungsverzeichnisses.
Menge: 1,000 Psch

**00.00.0008 Bauzaun aufstellen und entfernen Zaunhöhe 2,0 m*Stahlgitter-FT**
StL-Nr. 1910120733
Bauzaun nach Unterlagen des AG einschl. der erforderlichen Tore und Pfosten standsicher aufstellen, während
der Bauzeit vorhalten und unterhalten sowie nach Beendigung der Bauzeit entfernen. 70 v.H. des Preises werden nach Aufstellen, der Rest nach Entfernen des Bauzaunes vergütet.
Zaunhöhe = 2,00 m.
Zaun aus Stahlgitter-Fertigteilen.
Menge: 150,000 m

**00.00.0009 Bauzaun umsetzen Zaunhöhe 2,0 m*StahlgitterFT**
StL-Nr. 1910121233
Bauzaun innerhalb der Baustelle umsetzen. Nicht wiederverwertbare Teile ersetzen.
Zaunhöhe = 2,00 m.
Zaun aus Stahlgitter-Fertigteilen.
Menge: 150,000 m

**00.00.0010 Befahrbahre Behelfsbrücken**
Befahrbahre Behelfsbrücken aus Stahlplatten nach
statischen, konstruktiven und verkehrstechnischen
Erfordernissen bis 3 m Baugrubenbreite,
Verkehrslasten nach DIN EN 1991-2,
Lastmodell 1 (LM1),
beschichtet oder aufgeraut,
herstellen, zwischenlagern, vorhalten und beseitigen,
einschließlich Auflager und seitliche Sicherung, sowie
mehrmaliges Auf- und Abbauen und Umsetzen.
Abgerechnet wird die maximale Fläche der gleichzeitig
auf der Baustelle im Einsatz befindlichen
Behelfsbrücken.
Menge: 20,000 m2

**00.00.0011 Achsabsteckung durchführen**
*** Pauschalposition
Achsabsteckung nach den vom AG übergebenen Koordinaten
durchführen und sichern.
Achsabsteckung von Bau-km 0+450 bis 1+943
Baubegleitende Absteckungen nach Lage und Höhe.
Abnahme der Absteckung durch den AG.
Übergabe eines Absteckungsprotokolls im Format*dwg und
*pdf
Menge: 1,000 Psch

**00.00.0012 Lichtbilder herst. und liefern**
Bilder über den wesentlichen Bauablauf der Baumaßnahme
mit Digitalkamera herstellen und auf mit AG
abgestimmtem Datenträger (CD oder DVD, USB-Stick,
Format jpg) liefern.
Menge: 50,000 St

**00.00.0013 Winterunterbrechung**
Für den gefahrlosen Fahr- und Personenverkehr ist die
erforderliche Wintersicherung im Bereich des Übergangs
zum Bestand in Absprache mit der
Bauleitung des Auftraggebers durchzuführen.
Die aufgestellten Sicherungseinrichtungen sind zu
liefern, aufzustellen und zu unterhalten.
In die Pauschale sind gleichzeitig alle Kosten
einzurechnen, die sich aus der Winterunterbrechung
ergeben, einschließlich der Beräumung und
Wiedereinrichtung der Baustelle und Verkehrssicherung.
Menge: 1,000 St

**00.00.0014 Pauschale f. Müllentsorgung**
*** Pauschalposition
Während des Baus ist die wöchentliche
Müllentsorgung zu gewährleisten,
indem die Zufahrt der Müllfahrzeuge
zu den Häusern gewährt wird
bzw. der Transport der Mülltonnen,
Biotonnen, Gelben Säcke, Papiertonnen und Sperrmüll
zum möglichen Anfahrtsbereich
des Müllfahrzeuges außerhalb
des Baubereiches
in Regie des AN gewährleistet wird.
Menge: 1,000 Psch

#### Abschnitt 00.01 Beweissicherung

**00.01.0001 Videodokumentation der Straße**
*** Pauschalposition
Videobefahrung der Straße zur Dokumentation des
Straßenzustandes vor Baubeginn durchführen,
Betrifft:
Baustrecke
Länge ca. 2,4 km
Dokumentation an AG übergeben.
Menge: 1,000 Psch

**00.01.0002 Videodokumentation der Straße**
*** Pauschalposition
Videobefahrung der Straße zur Dokumentation des
Straßenzustandes vor Baubeginn durchführen,
Betrifft:
Großräumige Umleitung gem. beiliegenden
Umleitungsplänen
Länge ca.30 km
Dokumentation an AG übergeben.
Menge: 1,000 Psch

*Hinweis: Gültig für Abschnitte 04 und 05*

**00.01.0003 Beweissicherung nach DIN 4123**
*** Pauschalposition
Beweissicherung nach DIN 4123 von einem
bei der IHK zugelassenen Sachverständigen,durchführen.
Die Beweissicherung muss Schäden an angrenzenden
Gebäuden, Grundstücken und dem angrenzenden Gelände
beidseitig der Bautrasse in ausreichendem Maße
dokumentieren.
Die Dokumentation hat sowohl die Außenbereiche der
Gebäude als auch die Innenbereiche zu erfassen.
Es sind Protokolle, Einmessskizzen und Fotografien in
1-facher Ausfertigung digital und gedruckt zu fertigen
und dem AG auszuhändigen.
Der ordnungsgemäße Zustand der Privatgrundstücke
ist nach Beendigung durch den Grundstückseigentumer
bestätigen zu lassen.(Entlastungsbescheinigung)
Menge: 1,000 Psch

**00.01.0004 Ortstermin des Gutachters**
Ortstermin des Gutachters bei auftretenden Problemen
an den beweisgesicherten Gebäuden und Anlagen,
einschließlich Dokumentation der angezeigten Schäden.
Menge: 1,000 St

*Hinweis: Für den nachfolgenden Leistungsbereich*
Für den nachfolgenden Leistungsbereich
separate Rechnungslegung
an das Thüringer Landesamt für Bau und Verkehr.
Die Mehraufwendungen für die separate Rechnungslegung
werden nicht gesondert vergütet.

#### Abschnitt 00.02 Sicherheits- und Gesundheitsschutz

**00.02.0001 Vorankündigung erstellen**
*** Pauschalposition
StL-Nr. 19101508
Vorankündigung gemäß Baustellenverordnung erstellen und
spätestens zwei Wochen vor Einrichten der Baustelle der
zuständigen Behörde übermitteln. Vorankündigung sichtbar und witterungsgeschützt auf der Baustelle aushängen. Bei erheblichen Änderungen während der Bauzeit
anpassen.
Menge: 1,000 Psch

**00.02.0002 SiGe-Plan erstellen**
*** Pauschalposition
StL-Nr. 19101513
Sicherheits- und Gesundheitsschutzplan (SiGe-Plan) nach
RAB 31 erstellen und mit dem Sicherheits- und Gesundheitsschutzkoordinator dieser und weiterer berührter
Baustellen abstimmen. Bei erheblichen Änderungen in der
Ausführung des Bauvorhabens anpassen. Den SiGe-Plan für
jeden Beschäftigten einsehbar auf der Baustelle vorhalten.
Menge: 1,000 Psch

**00.02.0003 SiGe-Plan des AG fortschreiben**
*** Pauschalposition
StL-Nr. 19101518
Sicherheits- und Gesundheitsschutzplan (SiGe-Plan) nach
RAB 31 fortschreiben und mit dem Sicherheits- und Ge-
sundheitsschutzkoordinator dieser und weiterer
berührter Baustellen abstimmen. Bei erheblichen Änderungen in der Ausführung des Bauvorhabens anpassen. Den
SiGe-Plan für jeden Beschäftigten einsehbar auf der
Baustelle vorhalten.
Menge: 1,000 Psch

**00.02.0004 SiGe-Koordinator stellen.**
*** Pauschalposition
StL-Nr. 19101528
Sicherheits- und Gesundheitsschutzkoordinator während
der Ausführung des Bauvorhabens nach RAB 30 und Unterlagen des AG stellen.
Menge: 1,000 Psch

*Hinweis: Für den nachfolgenden Leistungsbereich*
Für den nachfolgenden Leistungsbereich
Baubüro
separate Rechnungslegung
an das Thüringer Landesamt für Bau und Verkehr
Die Mehraufwendungen für die separate Rechnungslegung
werden nicht gesondert vergütet.

#### Abschnitt 00.03 Leistungen Baubüro

**00.03.0001 Baubüro für AG auf- und abbauen Fläche 15 m2*Zuf+Platz Wahl AN**
*** Pauschalposition
StL-Nr. 1910132210000010
Baubüro (Baracke oder Container) für den AG, doppelwandig, mit einem Fenster je Arbeitsplatz, antransportieren und nach Unterlagen des AG aufbauen. Jeden Arbeitsplatz mit Schreibtisch, Stuhl, Aktenbock und Akten-
/Kleiderschrank, jeden Raum zusätzlich mit Ablagetisch,
zwei weiteren Stühlen (bzw. Sitzbank) und verschließbarem Aktenschrank ausstatten. Raum- und Arbeitsplatzbeleuchtung entsprechend den Vorschriften für die Be-
leuchtung von Arbeitsplätzen herstellen. Elektrische
Beleuchtung, Waschgelegenheit mit fließend kaltem und
warmen Wasser, Heizgelegenheit sowie Toilette einrichten, für Abwasserbeseitigung sorgen. Der Bürowagen entspricht mit seinen Arbeitsplätzen allen gesetzlichen
Regelungen und Vorschriften. Baubüro mit allen
Einrichtungen abbauen und abtransportieren. Benutzte
Flächen entsprechend dem ursprünglichen Zustand herrichten. 70 v.H. der Pauschale werden nach Übernahme
des Baubüros durch den AG, der Rest nach Erfüllung der
Leistung vergütet.
Bürofläche ca. 15 m2 (ohne Flure und Toiletten) mit 1
Arbeitsplatz.
Zufahrt und Platzbefestigung nach Wahl des AN ausführen.
Menge: 1,000 Psch

**00.03.0002 Baubüro für AG vorhalten**
StL-Nr. 19101327
Baubüro für den AG mit allen Einrichtungen vor- und
unterhalten. Ver- und Entsorgung sicherstellen. Baubüro
heizen. 2 mal wöchentlich reinigen. Zufahrt und befestigte Plätze unterhalten. Teilzeiten nach Tagen werden
zu 1/30 des Einheitspreises vergütet.
Menge: 12,000 Mt

*Hinweis: Für den nachfolgenden Leistungsbereich*
Für den nachfolgenden Leistungsbereich
Hilfsleistungen für Kontrollprüfungen
separate Rechnungslegung
an das Thüringer Landesamt für Bau und Verkehr
Die Mehraufwendungen für die separate Rechnungslegung
werden nicht gesondert vergütet.

#### Abschnitt 00.04 Hilfsleistungen Kontrollprüfungen

**00.04.0001 Belastungsfahrzeug bereitstellen**
StL-Nr. 19101707
Belastungsfahrzeug als Gegengewicht (z.B. ausreichend
beladener Lkw) für Plattendruckversuch bei Kontrollprüfungen bereitstellen.
Menge: 20,000 h

**00.04.0002 Plattendruckvers. f.Kpruefg.durchf.**
Plattendruckversuch nach DIN 18 134 fuer Kontrollpruefung nach Angabe des AG durchführen
einschließlich Bereitstellung saemtlicher Geraete mit
Auswertung und Darstellung der Messergebnisse.
Menge: 3,000 St

**00.04.0003 Gegenpole f. Kontr.-prüfg. verlegen AL 30x100, 0,1*Asphalt li + mi + re*Abstand 50 m**
StL-Nr. 269008131121
Gegenpole für elektromagnetische Schichtdickenmessung
gemäß TP D-StB 12 Pkt. 2.1.6 bzw. 2.2.6 verlegen.
Abstand der äußeren Gegenpole vom Rand der
befestigten Fläche bzw. von der Randeinfassung 1 m.
Längsabstand der Gegenpole übereinanderliegender
Schichten (mitte-mitte) >=2 à <=3 m in Stationierungsrichtung.
Gegenpol = Aluminium-Folie (0,1mm, 30x100cm).
Unterlage = Asphaltschicht.
Je Messprofil und Schicht 3 Messreflektoren,
Verlegeschema links + mitte + rechts.
Abstand der Messprofile 50 m.
Menge: 190,000 St

**00.04.0004 Gegenpole f. Kontr.-prüfg. verlegen AL 30x100, 0,1*Fräsfläche li + mi + re*Abstand 50 m**
StL-Nr. 269008131321
Gegenpole für elektromagnetische Schichtdickenmessung
gemäß TP D-StB 12 Pkt. 2.1.6 bzw. 2.2.6 verlegen.
Abstand der äußeren Gegenpole vom Rand der
befestigten Fläche bzw. von der Randeinfassung 1 m.
Längsabstand der Gegenpole übereinanderliegender
Schichten (mitte-mitte) >=2 à <=3 m in Stationierungsrichtung.
Gegenpol = Aluminium-Folie (0,1mm, 30x100cm).
Unterlage = Fräsfläche.
Je Messprofil und Schicht 3 Messreflektoren,
Verlegeschema links + mitte + rechts.
Abstand der Messprofile 50 m.
Menge: 30,000 St

**00.04.0005 Gegenpole f. Kontr.-prüfg. verlegen AL 30x100, 0,3*Schicht o.Bindem. li + mi + re*Abstand 50 m**
StL-Nr. 269008133421
Gegenpole für elektromagnetische Schichtdickenmessung
gemäß TP D-StB 12 Pkt. 2.1.6 bzw. 2.2.6 verlegen.
Abstand der äußeren Gegenpole vom Rand der
befestigten Fläche bzw. von der Randeinfassung 1 m.
Längsabstand der Gegenpole übereinanderliegender
Schichten (mitte-mitte) >=2 à <=3 m in Stationierungsrichtung.
Gegenpol = Aluminium-Blech (0,3mm, 30x100cm).
Unterlage = Schicht ohne Bindemittel.
Je Messprofil und Schicht 3 Messreflektoren,
Verlegeschema links + mitte + rechts.
Abstand der Messprofile 50 m.
Menge: 90,000 St

**00.04.0006 Meßreflektoren einmessen**
*** Pauschalposition
Meßreflektoren zum sicheren Wiederauffinden einmessen.
Lageplan erstellen und an AG übergeben.
Menge: 1,000 Psch

**00.04.0007 Haufwerke für Probenahme herstellen f.ges.LeistgsVerz*ni.gefährl.Abfall gebund. Oberbau**
StL-Nr. 269008061201
Haufwerke für Probenahme nach LAGA PN 98 auf Anweisung
des AG herstellen. Geeignete Fläche bereitstellen und
vorbereiten. Zu untersuchendes Material laden
und zur vorbereiteten Fläche transportieren.
Haufwerk als regelmäßigen geometrischen Körper
(trapezförmige Miete, Kegelhalde) herstellen.
Herstellung mit Bagger oder Radlader, dabei Material
homogenisieren. Entmischung vermeiden, Vermischungsverbot beachten.
Flächen und Haufwerke sind so herzustellen, dass
Umweltschäden vermieden werden.
Beschaffenheit des Materials nach Unterlagen des AG.
Mithilfe bei der Probenahme mit geeignetem Baugerät.
Probenahme erfolgt durch den AG.
Leistung gilt
für dieses Leistungsverzeichnis.
Haufwerk aus nicht gefährlichem Abfall.
Abfall aus gebundenem Oberbau.
Menge: 100,000 m3

**00.04.0008 Haufwerke für Probenahme herstellen f.ges.LeistgsVerz*ni.gefährl.Abfall**
StL-Nr. 269008061299
Haufwerke für Probenahme nach LAGA PN 98 auf Anweisung
des AG herstellen. Geeignete Fläche bereitstellen und
vorbereiten. Zu untersuchendes Material laden
und zur vorbereiteten Fläche transportieren.
Haufwerk als regelmäßigen geometrischen Körper
(trapezförmige Miete, Kegelhalde) herstellen.
Herstellung mit Bagger oder Radlader, dabei Material
homogenisieren. Entmischung vermeiden, Vermischungsverbot beachten.
Flächen und Haufwerke sind so herzustellen, dass
Umweltschäden vermieden werden.
Beschaffenheit des Materials nach Unterlagen des AG.
Mithilfe bei der Probenahme mit geeignetem Baugerät.
Probenahme erfolgt durch den AG.
Leistung gilt
für dieses Leistungsverzeichnis.
Haufwerk aus nicht gefährlichem Abfall.
Abfall = 'ungebundener Oberbau und Boden'
Menge: 1600,000 m3

**00.04.0009 Untersuchung ungeb. Oberbau**
Entnahme und Untersuchung des ungebundenen Oberbaues
nach LAGA, Deponieverordnung und Abfallschlüssel  nach
Abfräsen der Asphaltschichten zur Eingrenzung der
Voruntersuchungen.
Menge: 1,000 St

**00.04.0010 Untersuchung geb. Oberbau**
Entnahme und Untersuchung des gebundenen Oberbaues
nach RUVA, Deponieverordnung und Abfallschlüssel  nach
Abfräsen der Asphaltschichten zur Eingrenzung der
Voruntersuchungen.
Menge: 1,000 St

#### Abschnitt 00.05 Verkehrssicherung/Umleitung

*Hinweis: Plantafel einschließlich Beschriftung,*
Plantafel einschließlich Beschriftung,
Ortsdurchfahrt Oechsen vom.......... bis .......
gesperrt
zusätzlich zur o.g. Verkehrssicherung  1 Woche vor
Aktivierung der Vollsperrung aufstellen.

**00.05.0001 Verkehrslenkungst. aufb.,abb.,vorh. Z. 501 bis 551*Typ RA2 Höhe 2,20 m*über 7 b. 14 Tage**
StL-Nr. 21105233120033
Verkehrslenkungstafel aufbauen, vorhalten, warten, instand setzen und abbauen. Aufstellvorrichtung nach statischen Erfordernissen. Vorübergehende Verkehrssicherungsmaßnahmen durchführen. Die Kontrolle wird gesondert vergütet.
Verkehrslenkungstafel = Zeichen 501 bis 551, Rechteck,
H x B 1600 x 1250 mm.
Retroreflektierend mit Folie Klasse RA2.
Aufstellhöhe über der Verkehrsfläche = 2,20 m.
Einsatzzeit über 7 bis 14 Tage.
Menge: 2,000 St

*Hinweis: Grundlage ist der Übersichtsplan der Umleitungsführung,*
Grundlage ist der Übersichtsplan der Umleitungsführung,
sowie beiliegende Verkehrszeichenpläne BA 1- 3
Gültig für alle Bauabschnitte

**00.05.0002 Verkehrssich. läng. Dauer aufbauen Arb.st.u. Uml.str*VZ-Plan des AG Anordnung Unt. AG*Geb.ü.200b.300Eu.**
*** Pauschalposition
StL-Nr. 2110510531000105
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach Verkehrszeichenplan des AG.
Verkehrsrechtliche Anordnung nach Unterlagen des AG
einholen und zugehörige Unterlagen erstellen. Erforderliche Ortsbesichtigungen zur Erstellung der Planunterlagen für die verkehrsrechtliche Anordnung durchführen.
Anfallende Gebühren für verkehrsrechtliche Anordnung
über 200,00 Euro bis 300,00 Euro.
Menge: 1,000 Psch

**00.05.0003 Verkehrssicherung umbauen*außer/in Kraft s.**
*** Pauschalposition
StL-Nr. 21105115009100
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen 'gem. gewählter bzw. vorgegebener
Sperrabschnitte und Abschnittslängen'

Vorhandene Verkehrsschilder nach Unterlagen des AG außer Kraft und wieder in Kraft setzen.
Menge: 1,000 Psch

**00.05.0004 Verkehrssich. läng. Dauer vorhalten wie Vorposition**
StL-Nr. 2110511010
Verkehrssicherung längerer Dauer vorhalten, warten, instand setzen und betreiben. Vorübergehende Verkehrssicherungsmaßnahmen durchführen. Die Kontrolle der Verkehrssicherung wird gesondert vergütet.
Verkehrssicherung wie in Vorposition beschrieben.
Menge: 360,000 d

**00.05.0005 Verkehrssich. läng. Dauer abbauen in Kraft setzen**
*** Pauschalposition
StL-Nr. 211051200200
Verkehrssicherung an Arbeitsstellen längerer Dauer abbauen. Vorübergehende Verkehrssicherungsmaßnahmen
durchführen. Vorübergehende Markierung entfernen,
transportable Lichtsignalanlage, bauliches Leitelement,
mobile Stauwarnanlage, LED-Anzeigetafel und transportable Schutzeinrichtung abbauen werden gesondert
vergütet.
Vorhandene Verkehrsschilder nach Unterlagen des AG wieder in Kraft setzen.
Menge: 1,000 Psch

**00.05.0006 Kontrolle d. Verkehrss. an Arb.st. zwei bzw. einmal**
StL-Nr. 2110590529
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Dokumentation der Kontrolle 'mit eletronischem
Erfassungsgerät und gem. Wartungs-Kontroll-Liste
(Protokoll)
gem. Ziffer 7 Abs. 3 ZTV-SA'
Menge: 360,000 d

**00.05.0007 Verkehrssich. f. Vollsperrung auf- u. abb.**
Verkehrssicherung für Vollsperrung einschließlich
Beschilderung der Umleitungsstrecke
vor Winterpause aufheben und mit Beginn der
Bauarbeiten in 2027 wieder in Betrieb setzen,
einschließlich der nochmaligen  Aufstellung der
Plantafeln aus Pos. 00.05.0001.
Menge: 1,000 St

**00.05.0008 Aufrechterhaltung Zufahrt Heiligenmühle**
*** Pauschalposition
Aufrechterhaltung der Zufahrtsmöglichkeit zum
Anwohnerbereich Heiligenmühle
während der Ausführung des Abschnittes 01 (in Höhe
St.0+730)
Gilt für alle gem. Bauablauf vorgesehenen
Teilabschnitte,
Befahrbarkeit für Anlieger, Lieferverkehr
Aufwandpauschale für vorübergehende
Sicherungsmaßnahmen, Beschilderung einschließlich
Aufstellvorrichtungen, Absperrgeräte (Zäune),
Warneinrichtungen (Leitbaken u.ä.) und dgl.,
einschließlich Aufstellen und Beseitigen, für Bauzeit
vorhalten, warten und betreiben.
30 v. H. der Pauschale werden nach betriebsfertigem
Aufstellen, der Rest nach Baufortschritt vergütet.
Aufrechterhaltung der Befahrbarkeit nach Disposition
des AN in Absprache mit dem AG und der Verkehrsbehörde
umsetzen.
Nach Abtrag der Altoberflächen ist die Oberfläche der
Zufahrt  als Mindeststandard mit Frostschutzmaterial in
tragfähiger Dicke und einer Breite von ca. 2,50 m
herzustellen, zu unterhalten und ggf.
umzubauen.
Nach Fertigstellung sind alle Provisorien rückzubauen.
Menge: 1,000 Psch

*Hinweis: Art und Umfang der Ausführung nur in Abstimmung mit AG*

**00.05.0009 Frostschutz für Zwischenbauzustände**
Frostschutzmaterial 0/45 für Zwischenbauzustände bei
Einrichtung der Wintersicherung liefern und einbauen
und mit Wiedereinrichtung der Baustelle aufnehmen und
in Eigentum des AN übernehmen.
Menge: 20,000 t

*Hinweis: Art und Umfang der Ausführung nur in Abstimmung mit AG*

**00.05.0010 Tragdecksch. f. Zwischenbauzustände**
Asphalttragdeckschicht 0/16 für Zwischenbauzustände bei
Einrichtung der Wintersicherung liefern und einbauen
und mit Wiedereinrichtung der Baustelle aufnehmen und
in Eigentum des AN übernehmen.
Menge: 40,000 t

*Hinweis: Ausbesserung Umleitungsstrecke,*
Ausbesserung Umleitungsstrecke,
Teilflächen,
Art und Umfang der Ausführung nur in Abstimmung mit AG

**00.05.0011 Frostschutz für Bankettregulierung**
Frostschutzmaterial 0/32 für Bankettregulierung der
Umleitungsstrecke liefern und einbauen.
Menge: 50,000 t

**00.05.0012 Bankett nacharbeiten**
Bankett nacharbeiten, vorhandenes Bankettmaterial an
Asphaltkante mit Bagger anarbeiten und verdichten
Mittlere Breite 0,75 m
Querneigung 12 v.H. am tiefliegenden und 6 v.H. am
hochliegenden Fahrbahnrand.
Einbau bündig mit Fahrbahnrand.
Verdichtungsgrad DPR mindestens 97 v. H.
Menge: 2000,000 m

### Bereich 01 Fahrbahnsanierung L 2601 Oechsen - K 102

#### Abschnitt 01.00 Vor- und Sicherungsarbeiten

**01.00.0001 Verkehrsschild aus- u. einbauen**
Verkehrsschild ausbauen, während der Bauzeit im
Baubereich lagern und nach Beendigung der Bauarbeiten
mit neuem Fundament aus Beton C 12/15 wieder
aufstellen in unbefestigten Flächen.
Erforderliche Erdarbeiten ausführen.
Menge: 5,000 St

**01.00.0002 Pfeilwegweiser aus- u. einbauen**
Pfeilwegweiser mit 2 Rohrpfosten ausbauen, während der
Bauzeit im
Baubereich lagern und nach Beendigung der Bauarbeiten
mit neuen Fundamenten aus Beton C 12/15 wieder
aufstellen in unbefestigten Flächen.
Erforderliche Erdarbeiten ausführen.
Menge: 4,000 St

**01.00.0003 Verkehrsschild abbauen Größe bis 1,1 m2*Rohrpf. bis 76,1 Fundament entf.*neben d. Fahrbahn**
StL-Nr. 2113001110051190
Verkehrsschild ggf. mit Aufstellvorrichtung abbauen.
Schildgröße bis 1,1 m2.
Aufstellvorrichtung = Rohrpfosten, DU bis 76,1 mm abbauen.
Fundament entfernen.
Schild neben der Fahrbahn.
Abgebaute Stoffe 'AVV- Nr. 17 04 05 der Verwertung
nach Wahl des AN zuführen'
Menge: 6,000 St

**01.00.0004 Stationszeichen sichern**
Stationszeichen im Zuge der Bankettarbeiten
sichern, ggf. nach vorheriger Einmessung aufnehmen,
zwischenlagern und neu setzen.
Altes Fundament/ Bodenverankerung aufnehmen und
entsorgen,
neues Fundament/ Bodenverankerung herstellen, einschl.
Material und Ausführung der notwend. Erd-/ Demontage-/
Montagearbeiten.
Menge: 3,000 St

**01.00.0005 Schutz für Baumstamm herstellen StU ü. 150-200 cm*Polst. Wahl AN Brett 24 mm*Höhe mind. 2,50m Schutz Verwert.AN**
StL-Nr. 21107004431201
Schutz für Baumstamm durch Mantel mit Polsterung herstellen und während der Bauzeit vor- und unterhalten.
Der Mantel darf den Baumstamm und die Wurzelanläufe
nicht berühren.
Stammumfang über 150 bis 200 cm.
Polsterung des Stammes nach Wahl des AN.
Mantel aus Brettern, 24 mm dick, lückenlos befestigen.
Mantelhöhe mindestens 2,50 m.
Schutz nach Beendigung der Bauarbeiten abbauen und nach
Wahl des AN verwerten.
Menge: 5,000 St

**01.00.0006 Wurzelstöcke roden DU über 0,1-0,3 m*verdicht/Boden AG**
StL-Nr. 241060201039
Wurzelstöcke roden. Gemessen wird der Durchmesser der
Schnittstelle des Wurzelstocks vor dem Roden.
Durchmesser über 0,10 bis 0,30 m.
Wurzellöcher unterhalb des Planums mit geeignetem Boden
verfüllen, Boden verdichten. Boden profilgerecht lösen.
Wurzelstöcke 'nach Wahl des AN verwerten AVV-Nr.17 02
01'
Menge: 1,000 St

**01.00.0007 Wurzelstöcke roden DU über 0,3-0,5 m*verdicht/Boden AG**
StL-Nr. 241060202039
Wurzelstöcke roden. Gemessen wird der Durchmesser der
Schnittstelle des Wurzelstocks vor dem Roden.
Durchmesser über 0,30 bis 0,50 m.
Wurzellöcher unterhalb des Planums mit geeignetem Boden
verfüllen, Boden verdichten. Boden profilgerecht lösen.
Wurzelstöcke 'nach Wahl des AN verwerten, AVV-Nr. 17
02 01'
Menge: 1,000 St

**01.00.0008 Wurzelstöcke roden DU über 0,5-0,75m*verdicht/Boden AG**
StL-Nr. 241060203039
Wurzelstöcke roden. Gemessen wird der Durchmesser der
Schnittstelle des Wurzelstocks vor dem Roden.
Durchmesser über 0,50 bis 0,75 m.
Wurzellöcher unterhalb des Planums mit geeignetem Boden
verfüllen, Boden verdichten. Boden profilgerecht lösen.
Wurzelstöcke 'nach Wahl des AN verwerten AVV-Nr. 17 02
01'
Menge: 2,000 St

**01.00.0009 Wurzelstöcke roden DU über 0,75-1 m*verdicht/Boden AG**
StL-Nr. 241060204039
Wurzelstöcke roden. Gemessen wird der Durchmesser der
Schnittstelle des Wurzelstocks vor dem Roden.
Durchmesser über 0,75 bis 1,00 m.
Wurzellöcher unterhalb des Planums mit geeignetem Boden
verfüllen, Boden verdichten. Boden profilgerecht lösen.
Wurzelstöcke 'nach Wahl des AN verwerten, AVV - Nr. 17
02 01'
Menge: 6,000 St

**01.00.0010 Wurzelstöcke roden*verdicht/Boden AG**
StL-Nr. 241060209039
Wurzelstöcke roden. Gemessen wird der Durchmesser der
Schnittstelle des Wurzelstocks vor dem Roden.
Durchmesser 'ca.1,0 -  1,2 m'

Wurzellöcher unterhalb des Planums mit geeignetem Boden
verfüllen, Boden verdichten. Boden profilgerecht lösen.
Wurzelstöcke 'nach Wahl des verwerten, AVV -Nr. 17 02
01'
Menge: 1,000 St

**01.00.0011 Wurzelstöcke ausfräsen DU über 0,75-1 m*Tiefe bis 30 cm*verfüll/Boden AG**
StL-Nr. 24106023419199
Wurzelstöcke einschließlich Wurzelansätze ausfräsen.
Gemessen wird der Durchmesser der Schnittstelle des
Wurzelstocks.
Durchmesser über 0,75 bis 1,00 m.
Frästiefe bis 30 cm.
Neigung der Fräsfläche 'bis 1:4'

Wurzellöcher mit geeignetem Boden verfüllen. Boden aus
Abtragsbereichen profilgerecht lösen.
Fräsgut 'nach Wahl des AN verwerten, AVV-Nr. 17 02 01'
Menge: 3,000 St

**01.00.0012 Rasen mähen Böschungen*Mähgut Verw. AN**
StL-Nr. 21107606010030
Rasen mähen.
Mähfläche = Böschungen.
Mähgut nach Wahl des AN verwerten.
Menge: 4000,000 m2

#### Abschnitt 01.01 Aufbruch und Fräsarbeiten

**01.01.0001 Asphalt fräsen**
StL-Nr. 2311300590909090
Asphalt fräsen und Fräsgut aufnehmen. Anschlusskante
geradlinig auf Frästiefe herstellen. Der Schnittlinienabstand darf maximal 15 mm betragen.
Asphalt 'Trag- und Deckschicht'

Frästiefe '10 - 15 cm'

Fläche 'Fahrbahn, Bereich Vollausbau'

Fräsasphalt 'RUVa- A AVV-Nr. 17 03 02 der Verwertung
nach Wahl des AN zuführen'
Menge: 670,000 m2

**01.01.0002 Asphalt fräsen*Tiefe ü.10-12 cm**
StL-Nr. 2311300590709090
Asphalt fräsen und Fräsgut aufnehmen. Anschlusskante
geradlinig auf Frästiefe herstellen. Der Schnittlinienabstand darf maximal 15 mm betragen.
Asphalt 'Trag- und Deckschicht'

Frästiefe über 10 bis 12 cm.
Fläche 'Fahrbahn, Bereich vollgebundener Oberbau'

Fräsasphalt 'verbleibt im Fahrbahnbereich, Fräsen ohne
Förderband'
Menge: 4060,000 m2

**01.01.0003 Asphalt fräsen**
StL-Nr. 2311300590909090
Asphalt fräsen und Fräsgut aufnehmen. Anschlusskante
geradlinig auf Frästiefe herstellen. Der Schnittlinienabstand darf maximal 15 mm betragen.
Asphalt 'Trag- und Deckschicht'

Frästiefe '12 - 16 cm'

Fläche 'Fahrbahn, Bereich vollgebundener Oberbau'

Fräsasphalt 'verbleibt im Fahrbahnbereich, Fräsen ohne
Förderband'
Menge: 2000,000 m2

**01.01.0004 Asphalt fräsen**
StL-Nr. 2311300590909090
Asphalt fräsen und Fräsgut aufnehmen. Anschlusskante
geradlinig auf Frästiefe herstellen. Der Schnittlinienabstand darf maximal 15 mm betragen.
Asphalt 'Trag- und Deckschicht'

Frästiefe '18 - 24 cm'

Fläche 'Fahrbahn, Bereich vollgebundener Oberbau'

Fräsasphalt 'verbleibt im Fahrbahnbereich, Fräsen ohne
Förderband'
Menge: 1000,000 m2

**01.01.0005 Asphalt fräsen**
StL-Nr. 2311300590909090
Asphalt fräsen und Fräsgut aufnehmen. Anschlusskante
geradlinig auf Frästiefe herstellen. Der Schnittlinienabstand darf maximal 15 mm betragen.
Asphalt 'Trag- und Deckschicht, 2. Fräsgang zur
Homogenisierung des Fräsmaterials vor Durchführung der
Bodenverbesserung, nur in Abstimmung mit der
baubegleitenden Bodengutachter'

Frästiefe '12 - 16 cm'

Fläche 'Fahrbahn, Bereich vollgebundener Oberbau'

Fräsasphalt 'verbleibt im Fahrbahnbereich'
Menge: 6000,000 m2

#### Abschnitt 01.02 Erdbau

**01.02.0001 Suchgraben herstellen*Tiefe >1,25-1,75m Aufbruch gesond.*Boden einb.u.v. Abrechnung Abtrag**
StL-Nr. 2410891292010101
Suchgraben nach Unterlagen des AG einschließlich Handschachtung herstellen. Aushub zur Wiederverwendung
seitlich lagern. Beschreibung der Homogenbereiche nach
Unterlagen des AG.
Homogenbereiche 'H 3-10'

Grabentiefe über 1,25 bis 1,75 m.
Straßenaufbruch wird gesondert vergütet.
Seitlich gelagerten Boden einbauen und verdichten.
Abrechnung nach Abtragsprofilen.
Menge: 10,000 m3

**01.02.0002 Oberboden abtragen und andecken Abtr.über 10-30cm*Böschungen Andeck. ü. 5-15cm*Abrechnung Abtrag**
StL-Nr. 2410611300220201
Oberboden ggf. einschließlich Vegetationsdecke abtragen
und profilgerecht wieder andecken einschließlich erforderlicher Zwischenlagerung auf Flächen nach Wahl des
AN. Beschreibung der Homogenbereiche nach Unterlagen
des AG.
Dicke des Abtrages über 10 bis 30 cm.
Andeckung auf Böschungen. Böschungen aufrauen und mit
Rillen versehen.
Dicke der Andeckung über 5 bis 15 cm.
Abrechnung nach Abtragsprofilen.
Menge: 570,000 m3

*Hinweis: Bereich Vollausbau*

**01.02.0003 Boden bzw. Fels lösen und verwerten*profilg. lösen BM-F3*Abrechnung Abtrag**
StL-Nr. 2410621391006100
Boden bzw. Fels aus Abtragsbereichen profilgerecht
lösen, laden und nach Wahl des AN verwerten. Beschreibung der Homogenbereiche nach Unterlagen des AG. Die
Herstellung von Mulden und Gräben wird gesondert vergütet.
Homogenbereich 'HB 3 - 11, Bodenverwertung
einschließlich erforderlicher Zwischentransporte zur
Haufwerksbeprobung'

Profilgerecht lösen.
Materialwerte nach EBV = BM-F3
Abrechnung nach Abtragsprofilen.
Menge: 350,000 m3

**01.02.0004 Boden bzw. Fels lösen und einbauen Planum nicht ges.*Abrechnung Abtrag**
StL-Nr. 2410620390900101
Boden bzw. Fels aus Abtragsbereichen profilgerecht
lösen und in den Auftragsbereichen profilgerecht einbauen und verdichten einschließlich ggf. erforderlicher
Wasserzugabe. Beschreibung der Homogenbereiche nach Un-
terlagen des AG. Die Herstellung von Mulden und Gräben
wird gesondert vergütet.
Homogenbereich 'HB 3-11'

Einbaustelle 'Böschungs- und Muldenbereich'

Das Herstellen des Planums wird nicht gesondert
vergütet.
Abrechnung nach Abtragsprofilen.
Menge: 680,000 m3

**01.02.0005 Mulde herstellen gewachsener Boden*Tiefe ü. 0,2-0,3m Boden einbauen**
StL-Nr. 2410651329910200
Mulde nach Unterlagen des AG herstellen.
In gewachsenem Boden. Homogenbereiche nach Unterlagen
des AG.
Mulde 'hinter Borden'

Muldenbreite 'ca. 1,0 m'

Tiefe über 0,20 bis 0,30 m.
Boden bzw. Fels in Auftragsbereichen profilgerecht
einbauen und verdichten.
Menge: 1445,000 m

**01.02.0006 Rasenansaat mit RSM Regio herst. Neigung 1:4-1:3*Bösch., Trennstr.*UG 15 Grundmischung**
StL-Nr. 2110720415091510
Rasenansaat mit RSM Regio herstellen. Saatgut ohne Entmischung ausbringen, einarbeiten und andrücken.
Neigung der Fläche 1:4 bis 1:3.
Fläche = Böschungen, Trennstreifen und Mulden.
Saatgutmenge '10 g/m2'

Regiosaatgutmischung (RSM Regio), Ursprungsgebiet 15,
Thüringer Wald, Fichtelgebirge und Vogtland.
Standortvariante Grundmischung.
Menge: 3800,000 m2

**01.02.0007 Bankett schälen*Dicke 5-10cm 12 tief+ 6 hoch*Abschieben SG i. einbauen**
StL-Nr. 2211204092101003
Bankett einschließlich Vegetationsdecke schälen durch
abschieben oder abfräsen. Erschwernisse durch Einbauten werden gesondert vergütet.
Breite 'bis 1,00 m HB 2'

Dicke über 5 bis 10 cm.
Querneigung 12 v.H. am tiefliegenden und 6 v.H. am
hochliegenden Fahrbahnrand herstellen.
Schälen durch abschieben.
Schälgut nach Unterlagen des AG innerhalb der Baustelle fördern und einbauen.
Menge: 1600,000 m

**01.02.0008 Bankett profilgerecht herstellen Neben Fahrbahn*Baustoff. C 90/3 Breite 0,75 m*Einbaudicke 20 cm 12 tief+ 6 hoch*3cm tiefer EV2 mind. 100MPa**
StL-Nr. 2211270611321101
Bankett gemäß ZTV E-StB profilgerecht herstellen. Er-
schwernisse durch Einbauten, Schächte und Straßenabläufe werden gesondert vergütet.
Neben Verkehrsfläche Fahrbahn.
Baustoffgemisch, Kategorie C 90/3, Größtkorn
von 32 mm. Der Feinkornanteil muss im eingebauten Zu-
Stand 8 M.-v.H. bis 12 M.-v.H. betragen.
Breite = 0,75 m.
Einbaudicke = 20 cm.
Querneigung 12 v.H. am tiefliegenden und 6 v.H. am
hochliegenden Fahrbahnrand.
Einbau 3 cm tiefer als Fahrbahnrand.
Verformungsmodul EV2 auf der Oberfläche mindestens
100 MPa.
Menge: 170,000 m

**01.02.0009 Bankett profilgerecht herstellen Neben Fahrbahn*Baustoff. C 90/3 Breite 0,75 m 12 tief+ 6 hoch*3cm tiefer EV2 mind. 100MPa**
StL-Nr. 2211270611391101
Bankett gemäß ZTV E-StB profilgerecht herstellen. Er-
schwernisse durch Einbauten, Schächte und Straßenabläufe werden gesondert vergütet.
Neben Verkehrsfläche Fahrbahn.
Baustoffgemisch, Kategorie C 90/3, Größtkorn
von 32 mm. Der Feinkornanteil muss im eingebauten Zu-
Stand 8 M.-v.H. bis 12 M.-v.H. betragen.
Breite = 0,75 m.
Einbaudicke '35 cm, Einbau 2-lagig'

Querneigung 12 v.H. am tiefliegenden und 6 v.H. am
hochliegenden Fahrbahnrand.
Einbau 3 cm tiefer als Fahrbahnrand.
Verformungsmodul EV2 auf der Oberfläche mindestens
100 MPa.
Menge: 1265,000 m

**01.02.0010 Planum herstellen Ev2 = 45 MPa**
StL-Nr. 2410625001
Planum herstellen nach Unterlagen des AG.
Verformungsmodul Ev2 = 45 MPa.
Menge: 9240,000 m2

**01.02.0011 Leitungsgr. m. Schachtbaugr. herst. gew. Boden*Tiefe >1,25-1,75m Rohr bis DN 150*m.Verb.+10 m3 W. Verfüllboden ges.*BM-F3**
StL-Nr. 2410821722113699
Leitungsgraben einschließlich Schachtbaugruben herstellen. Straßenaufbruch wird gesondert vergütet. Ab-
rechnung nach der Länge des Leitungsgrabens, gemessen in der Achse der Leitung. Die Schachtbaugruben
werden in der Achse der Leitung durchgemessen. Schachtdurchmesser und -abstände nach Unterlagen des AG.
In gewachsenem Boden. Homogenbereich nach Unterlagen
des AG.
Grabentiefe über 1,25 bis 1,75 m.
Breite der Grabensohle für Rohr bis DN 150.
Notwendigen Verbau entsprechend statischen und konstruktiven Erfordernissen herstellen, vorhalten und
entfernen. Offene Wasserhaltung bis zu einer Pumpenleistung von 10 m3 Fördermenge und 5,00 m Förderhöhe
je Stunde und Haltung ausführen
Aushub wird zum Verfüllen nicht verwendet. Verfüllen
des Grabens nach Verlegen der Leitung wird gesondert
vergütet.
Materialwerte nach EBV = BM-F3
Zum Verfüllen nicht verwendeten Aushub 'der Verwertung
nach Wahl des AN zuführen, AAV-Nr. 17 05 04,
einschließlich erforderlicher Zwischentransporte zur
Haufwerksbeprobung'
Menge: 25,000 m

**01.02.0012 Leitungszone verfüllen Boden liefern*Rohr DN 150**
StL-Nr. 241103440102
Boden in Leitungszone über Bettung einbauen und verdichten.
Boden des AN.
Rohr DN/ID 150.
Menge: 25,000 m

**01.02.0013 Baustoff in Leitungsgraben einb. gem.körn. Boden*Tiefe >1,25-1,75m Rohr bis DN 150*Baust.**
StL-Nr. 24108243221001
Baustoff nach Unterlagen des AG liefern, in Leitungsgraben einschließlich Schachtbaugruben einbauen und
verdichten. Abrechnung nach der Länge des Leitungsgrabens, gemessen in der Achse der Leitung. Die
Schachtbaugruben werden ohne Berücksichtigung von Me-
hrverfüllung durchgemessen. Schachtdurchmesser und -
abstände nach Unterlagen des AG. Einbaudokumentation
nach Unterlagen des AG übergeben.
Baustoff = gemischtkörniger Boden.
Grabentiefe einschließlich Leitungszone über 1,25 bis
1,75 m.
Breite der Grabensohle für Rohr bis DN 150.
Baustoff nach Verlegen der Leitung in Graben oberhalb
der Leitungszone und in Baugruben einbauen und verdichten.
Menge: 25,000 m

#### Abschnitt 01.03 Bodenverbesserung

**01.03.0001 Schurf herstellen**
Schurf nach DIN 4021 herstellen für Entnahme
Bodenmaterial
Aushub seitlich lagern.
Schurf mit seitlich gelagertem Aushub verfüllen und
lagenweise verdichten
Menge: 3,000 St

*Hinweis: Bereich Fahrbahn*
Bereich Fahrbahn
Größe der Fräse ist der Örtlichkeit anzupassen,
Mehrfacher Einsatz auf Grund Abschnittsbildung ist zu
berücksichtigen

**01.03.0002 Vorhandenen Boden fräsen**
Vorhandenen gewachsenen oder verdichteten Boden vor
dem Ausstreuen des Bindemittels und der Wasserzugabe
für die Herstellung der Bodenverbesserung mit
Bindemittel fräsen und auf Sollhöhe profilieren.
Vorhandene Böden mit leistungsfähiger Bodenfräse durch
mehrere Fräsgänge auflockern und mit Bodenmischgerät
gleichmäßig und in Breiten  bis 1,50 m durchmischen.
Boden mit Steinen durchsetzt.
Frästiefe 15 - 25 cm.
Menge: 4950,000 m2

**01.03.0003 Bodenverbesserung durchführen Boden verdichtet*Boden steinig**
StL-Nr. 241063131199
Bodenverbesserung in Bezug auf Einbaufähigkeit und Verdichtbarkeit durchführen. Boden und ausgestreutes Bindemittel mit Bodenmischgerät gleichmäßig durchmischen
und verdichten einschließlich ggf. erforderlicher Wasserzugabe. Die Bodenverbesserung erfolgt in einer oder
mehreren Lagen. Anfallende Erdarbeiten bei Verbesserung
in mehreren Lagen ausführen. Ausstreuen des Bindemittels wird gesondert vergütet.
Gewachsenen oder verdichteten Boden verbessern.
Boden mit Steinen durchsetzt.
Dicke der verbesserten Schicht '15 - 25 cm'
Menge: 4950,000 m2

**01.03.0004 Probefeld Bodenverbesserung**
Herstellung eines Probefeldes zur Beurteilung der
erforderlichen Einbau- und Verdichtungsparameter
einschließlich der Festlegung der optimalem
Wasserzugabemengen.
Erstellen eines flächendeckenden Einbau- und
Verdichtungskonzeptes mit Übergabe an den AG
rechtzeitig vor Beginn der Arbeiten.
Menge: 2,000 St

**01.03.0005 Zulage zur Bodenverbesserung**
Zulage zur Herstellung  Bodenverbesserung für
Verteilung  des Materials (einschließlich
Liefermaterial) über die Bestandsbreite hinaus gemäß
Regelquerschnitt.
Menge: 8000,000 m2

**01.03.0006 Zulieferung Ergänzungsgestein**
Zulieferung Ergänzungsgestein Frostschutzmaterial 0/32,
und auf Fläche der Bodenverbesserung  verteilen,
Menge: 1950,000 t

**01.03.0007 Bindemittel ausstreuen**
StL-Nr. 2410631099
Bindemittel zur Vorbereitung der Bodenverbesserung oder
Bodenverfestigung ausstreuen. Bindemittelmenge nach
Eignungsprüfung.
Bindemittel 'Mischbinder 30/70 Kalk/Zement,
einschließlich Lieferung'
Menge: 110,000 t

*Hinweis: Bereich Bankett*

**01.03.0008 Boden verbessern**
Boden unter Planum in einer Dicke von  25 cm aufnehmen,
Boden mit Steinen durchsetzt, zum Lagerplatz nach Wahl
des AN transportieren, Bindemittel nach
Eignungsprüfung einarbeiten,
verbesserten Boden zur Einbaustelle zurück
transportieren, in gleicher Schichtdicke höhengerecht
in voller Breite des Banketts einbauen und verdichten.
Wasserzugabe nach Eignungsprüfung.
Wasser liefern.
Bindemittellieferung erfolgt in gesonderter Pos.
Abgerechnet wird nach Auftragsprofilen in verdichtetem
Zustand.
Menge: 600,000 m3

**01.03.0009 Bindemittel ausstreuen**
StL-Nr. 2410631099
Bindemittel zur Vorbereitung der Bodenverbesserung oder
Bodenverfestigung ausstreuen. Bindemittelmenge nach
Eignungsprüfung.
Bindemittel 'Kalk-Zementgemisch 30/70, einschließlich
Lieferung'
Menge: 60,000 t

#### Abschnitt 01.04 Tragschichten

*Hinweis: Bereiche Grundhafter Ausbau*

**01.04.0001 Frostschutzschicht herstellen Bk100 bis 1,0*0/45 URA n. Unterl. AG Abrechng. Auftrag**
StL-Nr. 2690011020310901
Frostschutzschicht aus Baustoffgemisch für Frostschutzschichten herstellen. Gesteinsspezifische Anforderungen
gem. TL Gestein-StB und zugeh. Einführungsschreiben.
Erschwernisse durch Einbauten, Schächte und
Straßenabläufe werden gesondert vergütet.
In Verkehrsflächen der Belastungsklassen Bk100 bis
Bk1,0.
Baustoffgemisch 0/45.
Umweltrelevante Anforderungen beim Einsatz von
Baustoffgemischen nach Unterlagen des AG.
Einbaudicke 'ca 50 cm'

Abgerechnet wird nach Auftragsprofilen.
Menge: 280,000 m3

**01.04.0002 Erschwernis durch Einbauten b.Herst. ToB*Straßenabläufe**
StL-Nr. 2211290753
Erschwernis durch Einbauten.
Beim Herstellen von Tragschichten ohne Bindemittel.
Einbauten = Straßenabläufe.
Menge: 5,000 St

**01.04.0003 Bitumenemulsion aufsprühen Bk1,8-Bk0,3*Asphalt frisch Rampenspritzgerät*C40B5-S Menge 250 g/m2*vor 2. Lage ATS**
StL-Nr. 23113063211221
Bitumenemulsion zur Herstellung des Schichtenverbundes
aufsprühen.
Auf Verkehrsflächen der Belastungsklassen Bk1,8 bis
Bk0,3.
Unterlage = Asphaltbefestigung, frisch.
Mit Rampenspritzgerät.
Bindemittel = C40B5-S.
Bindemittelmenge = 250 g/m2.
Vor Einbau 2. Lage Asphalttragschicht.
Menge: 7750,000 m2

**01.04.0004 Asphalttragschicht AC 22 T N herst. Bk0,3 - Bk1,8*[50/70//50/80VL]*mit Beschicker**
StL-Nr. 26900249129001
Asphalttragschicht aus Asphalttragschichtmischgut
AC 22 T N herstellen. Gesteinsspezifische Anforderungen
gem. TL Gestein-StB und zugeh. Einführungsschreiben.
Anlieferung des Mischgutes in thermoisolierten
Transportbehältern.
Erhöhte Anforderungen:
- In der Erstprüfung sowie in der Kontrollprüfung
  (an extrahierten Bestandteilen):
  - Untersuchung zu Haftverhalten zwischen Gesteinskörnung und der zur Verwendung vorgesehenen Bindemittelart und -sorte; Umhüllung = 60 vH (ermittelt
  nach 24 h an Prüfkörnung 5/8 bzw. 8/11 gemäß
  TP Asphalt-StB, Teil 11).
  - Mindestbindemittelgehalt >= 4,2 M.-vH, wenn
  Gesteinskörnungen mit Dichten <= 2,65 g/cm3
  (saugende Körnungen) vorgesehen sind.
In Verkehrsflächen der Belastungsklassen Bk0,3 bis
Bk1,8.
Bindemittel = [50/70 // 50/80 VL] resultierend.
Einbau- 'dicke 24 cm, Einbau in 2 Lagen'

Einbau mit Beschicker.
Menge: 7580,000 m2

*Hinweis: Bereiche Grundhafter Ausbau*

**01.04.0005 Asphalttragschicht AC 22 T N herst. Bk0,3 - Bk1,8*[50/70//50/80VL]**
StL-Nr. 26900249129000
Asphalttragschicht aus Asphalttragschichtmischgut
AC 22 T N herstellen. Gesteinsspezifische Anforderungen
gem. TL Gestein-StB und zugeh. Einführungsschreiben.
Anlieferung des Mischgutes in thermoisolierten
Transportbehältern.
Erhöhte Anforderungen:
- In der Erstprüfung sowie in der Kontrollprüfung
  (an extrahierten Bestandteilen):
  - Untersuchung zu Haftverhalten zwischen Gesteinskörnung und der zur Verwendung vorgesehenen Bindemittelart und -sorte; Umhüllung = 60 vH (ermittelt
  nach 24 h an Prüfkörnung 5/8 bzw. 8/11 gemäß
  TP Asphalt-StB, Teil 11).
  - Mindestbindemittelgehalt >= 4,2 M.-vH, wenn
  Gesteinskörnungen mit Dichten <= 2,65 g/cm3
  (saugende Körnungen) vorgesehen sind.
In Verkehrsflächen der Belastungsklassen Bk0,3 bis
Bk1,8.
Bindemittel = [50/70 // 50/80 VL] resultierend.
Einbau- 'dicke 16 cm'
Menge: 510,000 m2

**01.04.0006 Erschwernis infolge Einfassungen Erschwer. gesamt*Asphaltbefestig. Einfassung**
StL-Nr. 231130831501
Erschwernis infolge Einfassungen, Borden und Fahrbahnübergängen. Abgerechnet wird die Länge der Einfassung.
Erschwernis beim Fräsen oder Aufnehmen, Aufsprühen von
Bitumenemulsionen sowie Herstellen von Asphaltschichten.
Asphaltbefestigung.
Einfassung.
Menge: 1600,000 m

**01.04.0007 Erschwernis infolge Einbauten Erschwer. gesamt*Asphaltbefestig. Straßenabläufe**
StL-Nr. 231130781503
Erschwernis infolge Einbauten, Schächten und Straßenabläufen. Abgerechnet wird je Stück Einbauteil.
Erschwernis beim Fräsen, Aufnehmen, Aufsprühen von Bi-
tumenemulsionen sowie Herstellen von Asphaltschichten.
Asphaltbefestigung.
Straßenabläufe.
Menge: 3,000 St

#### Abschnitt 01.05 Deckschichten

**01.05.0001 Bitumenemulsion aufsprühen Bk1,8-Bk0,3*Asphalt frisch Rampenspritzgerät*C40B5-S Menge 250 g/m2*vor A.bindersch.**
StL-Nr. 23113063211222
Bitumenemulsion zur Herstellung des Schichtenverbundes
aufsprühen.
Auf Verkehrsflächen der Belastungsklassen Bk1,8 bis
Bk0,3.
Unterlage = Asphaltbefestigung, frisch.
Mit Rampenspritzgerät.
Bindemittel = C40B5-S.
Bindemittelmenge = 250 g/m2.
Vor Einbau Asphaltbinderschicht.
Menge: 7500,000 m2

**01.05.0002 Bitumenemulsion aufsprühen Bk1,8-Bk0,3*Asphalt frisch Rampenspritzgerät*C40B5-S Menge 250 g/m2*vor A.deckschicht**
StL-Nr. 23113063211223
Bitumenemulsion zur Herstellung des Schichtenverbundes
aufsprühen.
Auf Verkehrsflächen der Belastungsklassen Bk1,8 bis
Bk0,3.
Unterlage = Asphaltbefestigung, frisch.
Mit Rampenspritzgerät.
Bindemittel = C40B5-S.
Bindemittelmenge = 250 g/m2.
Vor Einbau Asphaltdeckschicht.
Menge: 7910,000 m2

**01.05.0003 Asphaltbinder AC 16 B N herstellen Bk1,8*Dicke 6 cm*[50/70//50/80VL] mit Beschicker**
StL-Nr. 269003211311
Asphaltbinderschicht aus Asphaltbinder AC 16 B N
herstellen. Gesteinsspezifische Anforderungen
gem. TL Gestein-StB und zugeh. Einführungsschreiben.
Anlieferung des Mischgutes in thermoisolierten
Transportbehältern.
Erhöhte Anforderungen:
- Zugabe von >=1,0 M.-vH Calciumhydroxid bezogen auf
  das Gesteinskörnungsgemisch unter Verwendung von
  Kalkhydrat nach EN 459-1 CL 90-S oder CL 80-S oder
  Mischfüller gemäß EN 13043/TL Gestein-StB Tab. 31.
  Der tatsächliche Calciumhydroxidgehalt (verfügbarer
  Kalk) des zugesetzten Kalkhydrates oder Mischfüllers
  nach TP Gestein-StB, Teil 3.9 ist zu berücksichtigen.
- In der Erstprüfung:
  Kalkhydratzugabe und Calciumhydroxidgehalt ausweisen.
  Untersuchung zu Haftverhalten zwischen Gesteinskörnung und der zur Verwendung vorgesehenen Bindemittelart und -sorte durchführen. Arbeitsanweisung
  Probenvorbereitung Affinitätsuntersuchung bei Einsatz von Kalkhydrat beachten. Umhüllung = 60 vH
  (ermittelt nach 24 h an Prüfkörnung 5/8 bzw. 8/11
  gemäß TP Asphalt-StB, Teil 11) nachweisen.
  Weitere Anforderungen nach Unterlagen des AG.
- Grobe Gesteinskörnungen mit Kategorie SZ18 / LA20;
  es ist mindestens eine Kategorie anzugeben.
In Verkehrsflächen der Belastungsklasse Bk1,8.
Einbaudicke 6 cm.
Bindemittel = [50/70 // 50/80 VL] resultierend.
Einbau mit Beschicker.
Menge: 7350,000 m2

**01.05.0004 Asphaltbeton AC 11 D N herstellen Bk1,8*Dicke 4 cm*[50/70//50/80VL] FrosteinwZone II mit Beschicker**
StL-Nr. 26900414121191
Asphaltdeckschicht aus Asphaltbeton AC 11 D N
herstellen. Gesteinsspezifische Anforderungen
gemäß TL Gestein-StB und zugeh. Einführungsschreiben.
Anlieferung des Mischgutes in thermoisolierten
Transportbehältern.
Erhöhte Anforderungen:
- Zugabe von >=1,0 M.-vH Calciumhydroxid bezogen auf
  das Gesteinskörnungsgemisch unter Verwendung von
  Kalkhydrat nach EN 459-1 CL 90-S oder CL 80-S oder
  Mischfüller gemäß EN 13043/TL Gestein-StB Tab. 31.
  Der tatsächliche Calciumhydroxidgehalt (verfügbarer
  Kalk) des zugesetzten Kalkhydrates oder Mischfüllers
  nach TP Gestein-StB, Teil 3.9 ist zu berücksichtigen.
- In der Erstprüfung:
  Kalkhydratzugabe und Calciumhydroxidgehalt ausweisen.
  Untersuchung zu Haftverhalten zwischen Gesteinskörnung und der zur Verwendung vorgesehenen Bindemittelart und -sorte durchführen. Arbeitsanweisung
  Probenvorbereitung Affinitätsuntersuchung bei Einsatz von Kalkhydrat beachten. Umhüllung = 60 vH
  (ermittelt nach 24 h an Prüfkörnung 5/8 bzw. 8/11
  gemäß TP Asphalt-StB, Teil 11) nachweisen.
  Mindestens 50 vH gemahlener Fremdfüller m.
  Karbonatgehalt >=80 M.-vH im Anteil < 0,063 mm;
  feine Gesteinskörnungen 0/2 mit
  Karbonatgehalt <= 35 M.-vH im Anteil < 0,063 mm.
- In der Kontrollprüfung: Karbonatgehalt min. 40 vH
  im Anteil < 0,063 mm, ermittelt durch komplexometrische Titration nach TP Gestein-StB 3.8.3.
  Hohlraumgehalt <= 4,5 Vol.-vH am Bohrkern.
- Weitere Anforderungen nach Unterlagen des AG.
In Verkehrsflächen der Belastungsklasse Bk1,8.
Einbaudicke 4 cm.
Bindemittel = [50/70 // 50/80 VL].
Frosteinwirkungszone II.
Grobe Gesteinskörnung '=Gemisch aus Basalt und Diabas
(50:50)'

Einbau mit Beschicker.
Menge: 7830,000 m2

**01.05.0005 Abstumpfungsmaßnahme durchführen bit.LFK 1/3*Menge 1 kg/m2 maschinell**
StL-Nr. 231139523011
Abstumpfungsmaßnahme zur Erhöhung der Anfangsgriffigkeit durch gleichmäßiges Aufbringen und Einwalzen von
Abstreukörnung durchführen. Nicht gebundene Abstreukörnung aufnehmen und nach Wahl des AN verwerten.
Abstreukörnung = leicht bituminierte Lieferkörnung 1/3.
Abstreumenge = 1 kg/m2.
Maschinell abstreuen.
Menge: 7830,000 m2

**01.05.0006 Verkehrsfläche kehren*VSM durchführen**
StL-Nr. 2311397791
Verkehrsfläche mit einer selbstaufnehmenden Kehrmaschine nach Verkehrsfreigabe unverzüglich nach Aufforderung
durch den AG kehren. Kehrgut aufnehmen und nach Wahl
des AN verwerten.
Verkehrsfläche 'Fahrbahndeckschicht aus Walzasphalt
Kehrgut: AVV-Nr. 17 03 02'

Erforderliche Verkehrssicherungsmaßnahmen durchführen.
Menge: 7830,000 m2

**01.05.0007 Anschluss a. Fuge m. Fugenm. herst. Längs-/Querfuge*Deckschicht Tiefe 40 mm*Breite 10 mm Fugenmasse N1**
StL-Nr. 2311391231061002
Anschluss als Fuge mit Fugenmasse herstellen.
Längs- und Querfuge.
In der Asphaltdeckschicht ausbilden.
Fugenspalttiefe = 40 mm.
Fugenspaltbreite = 10 mm.
Mit heiß verarbeitbarer Fugenmasse Typ N1, einschließlich zugehörigem und zuvor aufgetragenem Voranstrichmittel.
Menge: 55,000 m

**01.05.0008 Anschluss a. Fuge m. Fugenm. herst. versch.Randfugen*Deckschicht Tiefe 40 mm*Breite 10 mm Fugenmasse N1**
StL-Nr. 2311391251061002
Anschluss als Fuge mit Fugenmasse herstellen.
Randfuge vor Borden, Übergängen, Abläufen u.ä.
In der Asphaltdeckschicht ausbilden.
Fugenspalttiefe = 40 mm.
Fugenspaltbreite = 10 mm.
Mit heiß verarbeitbarer Fugenmasse Typ N1, einschließlich zugehörigem und zuvor aufgetragenem Voranstrichmittel.
Menge: 1600,000 m

**01.05.0009 Randabdichtung herstellen Randmasse*zwei Arbeitsgänge über 30-34 cm**
StL-Nr. 231139220328
Flankenfläche des hochliegenden Randes der Asphaltschichten abdichten.
Abdichtung mit heiß zu verarbeitender bitumenhaltiger Masse zur Randabdichtung.
Herstellung in zwei Arbeitsgängen. Zusätzlich je Ausführungsgang auf der horizontalen Fläche zwischen je
zwei Schichten in 10 cm Breite Bindemittel in einer
Menge von mindestens 150 g/m auftragen.
Dicke der abzudichtenden Asphaltbefestigung über 30 bis
34 cm.
Menge: 550,000 m

**01.05.0010 Randabdichtung herstellen Randmasse*zwei Arbeitsgänge über 18-22 cm**
StL-Nr. 231139220326
Flankenfläche des hochliegenden Randes der Asphaltschichten abdichten.
Abdichtung mit heiß zu verarbeitender bitumenhaltiger Masse zur Randabdichtung.
Herstellung in zwei Arbeitsgängen. Zusätzlich je Ausführungsgang auf der horizontalen Fläche zwischen je
zwei Schichten in 10 cm Breite Bindemittel in einer
Menge von mindestens 150 g/m auftragen.
Dicke der abzudichtenden Asphaltbefestigung über 18 bis
22 cm.
Menge: 45,000 m

#### Abschnitt 01.06 Anpassung Zufahrten

**01.06.0001 Boden bzw. Fels lösen und einbauen Planum gesondert*Abrechnung Abtrag**
StL-Nr. 2410620390900201
Boden bzw. Fels aus Abtragsbereichen profilgerecht
lösen und in den Auftragsbereichen profilgerecht einbauen und verdichten einschließlich ggf. erforderlicher
Wasserzugabe. Beschreibung der Homogenbereiche nach Un-
terlagen des AG. Die Herstellung von Mulden und Gräben
wird gesondert vergütet.
Homogenbereich 'HB 3-10'

Einbaustelle 'seitlicher Angleich hinter Borden'

Das Herstellen des Planums wird gesondert vergütet.
Abrechnung nach Abtragsprofilen.
Menge: 85,000 m3

**01.06.0002 Planum herstellen Ev2 = 45 MPa**
StL-Nr. 2410625001
Planum herstellen nach Unterlagen des AG.
Verformungsmodul Ev2 = 45 MPa.
Menge: 260,000 m2

**01.06.0003 Frostschutzschicht herstellen*0/45 URA n. Unterl. AG Abrechng. Auftrag**
StL-Nr. 2690011090310901
Frostschutzschicht aus Baustoffgemisch für Frostschutzschichten herstellen. Gesteinsspezifische Anforderungen
gem. TL Gestein-StB und zugeh. Einführungsschreiben.
Erschwernisse durch Einbauten, Schächte und
Straßenabläufe werden gesondert vergütet.
In Verkehrsflächen 'Einfahrten'

Baustoffgemisch 0/45.
Umweltrelevante Anforderungen beim Einsatz von
Baustoffgemischen nach Unterlagen des AG.
Einbaudicke 'ca 30 cm'

Abgerechnet wird nach Auftragsprofilen.
Menge: 85,000 m3

**01.06.0004 Asphalttragschicht AC 22 T N herst.*[70/100//50/80VL] Dicke 10 cm**
StL-Nr. 26900249912000
Asphalttragschicht aus Asphalttragschichtmischgut
AC 22 T N herstellen. Gesteinsspezifische Anforderungen
gem. TL Gestein-StB und zugeh. Einführungsschreiben.
Anlieferung des Mischgutes in thermoisolierten
Transportbehältern.
Erhöhte Anforderungen:
- In der Erstprüfung sowie in der Kontrollprüfung
  (an extrahierten Bestandteilen):
  - Untersuchung zu Haftverhalten zwischen Gesteinskörnung und der zur Verwendung vorgesehenen Bindemittelart und -sorte; Umhüllung = 60 vH (ermittelt
  nach 24 h an Prüfkörnung 5/8 bzw. 8/11 gemäß
  TP Asphalt-StB, Teil 11).
  - Mindestbindemittelgehalt >= 4,2 M.-vH, wenn
  Gesteinskörnungen mit Dichten <= 2,65 g/cm3
  (saugende Körnungen) vorgesehen sind.
In Verkehrsflächen 'Zufahrten'

Bindemittel = [70/100 // 50/80 VL] resultierend.
Einbaudicke 10 cm.
Menge: 250,000 m2

**01.06.0005 Asphaltbeton AC 8 D N herstellen*Dicke 4 cm [70/100//50/80VL]*FrosteinwZone II**
StL-Nr. 26900428932190
Asphaltdeckschicht aus Asphaltbeton AC 8 D N
herstellen. Gesteinsspezifische Anforderungen
gemäß TL Gestein-StB und zugeh. Einführungsschreiben.
Anlieferung des Mischgutes in thermoisolierten
Transportbehältern.
Erhöhte Anforderungen:
- Zugabe von >=1,0 M.-vH Calciumhydroxid bezogen auf
  das Gesteinskörnungsgemisch unter Verwendung von
  Kalkhydrat nach EN 459-1 CL 90-S oder CL 80-S oder
  Mischfüller gemäß EN 13043/TL Gestein-StB Tab. 31.
  Der tatsächliche Calciumhydroxidgehalt (verfügbarer
  Kalk) des zugesetzten Kalkhydrates oder Mischfüllers
  nach TP Gestein-StB, Teil 3.9 ist zu berücksichtigen.
- In der Erstprüfung:
  Kalkhydratzugabe und Calciumhydroxidgehalt ausweisen.
  Untersuchung zu Haftverhalten zwischen Gesteinskörnung und der zur Verwendung vorgesehenen Bindemittelart und -sorte durchführen. Arbeitsanweisung
  Probenvorbereitung Affinitätsuntersuchung bei Einsatz von Kalkhydrat beachten. Umhüllung = 60 vH
  (ermittelt nach 24 h an Prüfkörnung 5/8 bzw. 8/11
  gemäß TP Asphalt-StB, Teil 11) nachweisen.
  Mindestens 50 vH gemahlener Fremdfüller m.
  Karbonatgehalt >=80 M.-vH im Anteil < 0,063 mm;
  feine Gesteinskörnungen 0/2 mit
  Karbonatgehalt <= 35 M.-vH im Anteil < 0,063 mm.
- In der Kontrollprüfung: Karbonatgehalt min. 40 vH
  im Anteil < 0,063 mm, ermittelt durch komplexometrische Titration nach TP Gestein-StB 3.8.3.
  Hohlraumgehalt <= 4,5 Vol.-vH am Bohrkern.
- Weitere Anforderungen nach Unterlagen des AG.
In Verkehrsflächen 'Zufahrten'

Einbaudicke 4 cm.
Bindemittel = [70/100 // 50/80 VL].
Frosteinwirkungszone II.
Grobe Gesteinskörnung '= Gemisch aus Basalt und Diabas
(50:50)'
Menge: 250,000 m2

**01.06.0006 Bitumenemulsion aufsprühen*Asphalt frisch manuell*C40B5-S*Menge 250 g/m2 vor A.deckschicht**
StL-Nr. 23113063912223
Bitumenemulsion zur Herstellung des Schichtenverbundes
aufsprühen.
Auf Verkehrsflächen 'Feldeinfahrten'

Unterlage = Asphaltbefestigung, frisch.
Ausführung in Teilflächen manuell.
Bindemittel = C40B5-S.
Bindemittelmenge = 250 g/m2.
Vor Einbau Asphaltdeckschicht.
Menge: 250,000 m2

**01.06.0007 Deckschicht ohne Bindem. herst.*0/11 Dicke 3,0 cm*URM n. Unterl. AG**
StL-Nr. 221125019211
Deckschicht ohne Bindemittel herstellen. Erschwernisse durch Einbauten, Schächte und Straßenabläufe werden gesondert vergütet.
In Verkehrsflächen 'Nebenflächen'

Baustoffgemisch 0/11.
Einbaudicke = 3 cm.
Umweltrelevante Merkmale des Baustoffgemisches nach
Unterlagen des AG.
Menge: 100,000 m2

**01.06.0008 Asphaltbefestigung trennen Einzelfl.*schneiden Dicke ü. 18-24 cm**
StL-Nr. 231130383105
Asphaltbefestigung geradlinig trennen.
in Einzelflächen längs und quer zur Fahrbahnachse,
Trennen durch Schneiden.
Dicke der Asphaltbefestigung über 18 bis 24 cm.
Menge: 40,000 m

**01.06.0009 Anschluss a. Fuge m. Fugenm. herst. Längs-/Querfuge*Deckschicht Tiefe 40 mm*Breite 10 mm Fugenmasse N1**
StL-Nr. 2311391231061002
Anschluss als Fuge mit Fugenmasse herstellen.
Längs- und Querfuge.
In der Asphaltdeckschicht ausbilden.
Fugenspalttiefe = 40 mm.
Fugenspaltbreite = 10 mm.
Mit heiß verarbeitbarer Fugenmasse Typ N1, einschließlich zugehörigem und zuvor aufgetragenem Voranstrichmittel.
Menge: 40,000 m

**01.06.0010 Anschluss a. Fuge m. Fugenm. herst. versch.Randfugen*Deckschicht Tiefe 40 mm*Breite 10 mm Fugenmasse N1**
StL-Nr. 2311391251061002
Anschluss als Fuge mit Fugenmasse herstellen.
Randfuge vor Borden, Übergängen, Abläufen u.ä.
In der Asphaltdeckschicht ausbilden.
Fugenspalttiefe = 40 mm.
Fugenspaltbreite = 10 mm.
Mit heiß verarbeitbarer Fugenmasse Typ N1, einschließlich zugehörigem und zuvor aufgetragenem Voranstrichmittel.
Menge: 40,000 m

#### Abschnitt 01.07 Pflaster/Borde/Rinnen

**01.07.0001 Bordstein aus Naturstein setzen Naturbordst. A 5*Granit gerader Stein**
StL-Nr. 2311531605101999
Bordstein aus Naturstein mit gleichmäßiger Färbung setzen. Breite der Rückenstütze mind. 15 cm.
Bordsteinformat = A 5.
Bordstein aus Granit.
Gerader Stein.
Rückenstütze 'Beton C 20/25 herstellen'

Fundamentbeton 'Beton C 20/25, 20 cm dick herstellen'
Menge: 1530,000 m

**01.07.0002 Bordstein aus Naturstein setzen Naturbordst. A 5*Granit Überg./Absenker**
StL-Nr. 2311531605106999
Bordstein aus Naturstein mit gleichmäßiger Färbung setzen. Breite der Rückenstütze mind. 15 cm.
Bordsteinformat = A 5.
Bordstein aus Granit.
Übergangsstein/Absenkungsstein.
Rückenstütze 'Beton C 20/25 herstellen'

Fundamentbeton 'Beton C 20/25, 20 cm dick herstellen'
Menge: 14,000 m

**01.07.0003 Bordstein aus Naturstein setzen*Granit gerader Stein**
StL-Nr. 2311531699101999
Bordstein aus Naturstein mit gleichmäßiger Färbung setzen. Breite der Rückenstütze mind. 15 cm.
Naturstein 'Tiefbord, Einfahrtstein passend zum A5 Bord
Bord TB 15/20 cm mit 2 cm Rundung an der Vorderkante'

Bordstein aus Granit.
Gerader Stein.
Rückenstütze 'Beton C 25/30'

Fundamentbeton 'Beton 25/30, 20 cm dick'
Menge: 40,000 m

**01.07.0004 Bordstein trennen NBSt. 15/30-15/25*BSt.nassschneiden BSt. trennen**
StL-Nr. 231153266101
Bordstein auf Passmaß trennen.
Bordstein aus Naturstein ca. 15/30 bis 15/25 cm.
Bordstein trennen durch Nassschneiden.
Bordstein quer trennen.
Menge: 20,000 St

**01.07.0005 Kopf von Naturstein bearbeiten Naturst. A4 u. A5**
StL-Nr. 2311533129
Kopf von Bordstein aus Naturstein als Hochbordabschluss
bearbeiten. Stirnfläche glätten und vordere Ecke abrunden. Anfallende Baustoffe nach Wahl des AN verwerten.
Naturstein - A 4 und A 5.
Radius 'Anpassung an Bordrinnenstein'
Menge: 3,000 St

**01.07.0006 Bewegungsfuge im Fundament herst. Fuge unter B.m.R.**
StL-Nr. 2311550640
Bewegungsfuge im Fundament von Streifen, Rinnen und
Borden mit einer Dicke von 8 mm bis 15 mm herstellen.
Fuge unter Bord mit Rinne.
Menge: 135,000 St

**01.07.0007 Bewegungsf. in Str. u. Ri. herst. Fuge in Streifen*Breite ü. 40-50cm verf. Pflasterfm.**
StL-Nr. 231155111401
Bewegungsfuge in Streifen und Rinnen herstellen. Fugenbreite 8 mm bis 15 mm.
Fuge in Streifen.
Streifen-/Rinnenbreite über 40 bis 50 cm.
Verfüllen mit Pflasterfugenmasse. Unterfüllung mit Band
aus PU-Kautschuk mit Shore A-Härte (ShA) 50 +/-10, nach
DIN ISO 7619-1:2012-02.
Menge: 135,000 St

**01.07.0008 Rinne mit Pflast. aus Nst. herst. Bordrinne*St. 160/160/160 Granit*3-zeilig Fuge Typ A**
StL-Nr. 2311542612139100
Rinne mit Pflastersteinen aus Naturstein herstellen.
Mehrzeilige Rinne ist mit beidseitigen Schnurkanten
herzustellen.
Bordrinne.
Format für Rastermaß des Pflastersteins = 160/160/160
mm.
Pflasterstein aus Granit.
Breite 3-zeilig.
Fundament und Rückenstütze 'aus Beton C 20/25'

Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Menge: 1500,000 m

**01.07.0009 Streifen aus Pfl.st. a. Nst. herst.*St. 160/160/160 Granit*1-zeilig*bis 10 cm unt.OK*Fuge Typ A Radius bis 12 m**
StL-Nr. 2311541192111912
Streifen aus Pflastersteinen aus Naturstein herstellen.
Ein mehrzeiliger Streifen ist mit beidseitigen Schnurkanten herzustellen.
Streifen 'als Umpflasterung Schachtabdeckung'

Format für Rastermaß des Pflastersteins = 160/160/160
mm.
Pflasterstein aus Granit.
Breite 1-zeilig.
Rückenstütze bis 10 cm unter Oberkante Streifen. Beton
mit einer Druckfestigkeit (Einzelwert) am Bohrkern von
mind. 12 MPa.
Fundamentbeton 'C 20/25, Dicke 20 cm'

Fuge aus Fugenmörtel Typ A mit Zementmörtel 0/2.
Druckfestigkeit zwischen 40 MPa und 70 MPa im Mittel.
Biegezugfestigkeit mind. 6 MPa im Mittel und mind. 5
MPa im Einzelwert. Widerstand gegen Frost-Taumittel-
Beanspruchung max. 500 g/m2 Masseverlust im Einzelwert
mit dem CDF-Test. Haftzugfestigkeit mind. 1,5 MPa im
Mittel und mind. 1,2 MPa im Einzelwert. Statischer E-
Modul mind. 17000 MPa, max. 22000 MPa im Einzelwert.
Verlegung in Radien unter 12,00 m nach Unterlagen des
AG.
Menge: 15,000 m

**01.07.0010 Ein- und Ausläufe mit Naturstein befestigen**
Ein- und Ausläufe bis DN 400 befestigen,
Verlegetiefe bis 1,00 m
Böschungsneigung 1 zu 1, und flacher,
Befestigung bis 0,50 m über Rohrscheitel,
Sohlbefestigung = Polygonale Natursteinplatten,
unregelmäßig, mittlere Kantenlänge mind. 30 cm,
Dicke mind. 20 cm
auf 20 cm dicker Bettung aus Beton C 12/15.
Fugen mit Zementmörtel verfüllen
Böschungsbefestigung = Polygonale Natursteinplatten,
unregelmäßig, mittlere Kantenlänge mind. 30 cm,
Dicke mind. 20 cm
auf 20 cm dicker Bettung aus Beton C 12/15.
Fugen mit Zementmörtel verfüllen.
Erforderliche Erdarbeiten (Auskofferung)
in Homogenbereich HB 3-10 sind  einzurechnen
Materialwerte nach EBV = BM-F3
Boden AVV-Nr. 17 05 04 der Verwertung nach Wahl des AN
zuführen.
Menge: 30,000 m2

#### Abschnitt 01.08 Straßenentwässerung

**01.08.0001 Rohrdurchlass ausbauen DN 300**
Durchlass ausbauen in Einzellängen einschließlich
vorhandener Böschungsstücke
Erdarbeiten in Homogenbereich HB 3 -10 durchführen,
Rohr DN 300
Rohrmaterial: Stahlbetonrohr
Mittlere Aushubtiefe bis UK Rohr bis 1,50 m
Boden für Leitungsbau ausheben
Aufbruch der gebundenen Befestigung wird gesondert
vergütet
Aushub und sämtliche Ausbaustoffe nach Wahl des AN
verwerten.
Zuordnungswert Aushubmaterial:  Einstufung nach EBV:
BM-F3 BG-F3
AVV-Nr. Boden: 17 05 04
AVV-Nr. Rohr: 17 01 03
Verbau entsprechend statischen und konstruktiven
Erfordernissen herstellen, vorhalten und ausbauen.
Wasserhaltung bis zu einer Pumpenleistung von 10 m3
Fördermenge mal 5 m Förderhöhe je Std. und Haltung
ausführen, Wasser schadlos beseitigen.
Menge: 20,000 m

**01.08.0002 Rohrdurchlass ausbauen DN 400**
Durchlass ausbauen in Einzellängen einschließlich
vorhandener Böschungsstücke
Erdarbeiten in Homogenbereich HB 3-10durchführen,
Rohr DN 400
Rohrmaterial: Stahlbetonrohr
Mittlere Aushubtiefe bis UK Rohr bis 1,50 m
Boden für Leitungsbau ausheben
Aufbruch der gebundenen Befestigung wird gesondert
vergütet
Aushub und sämtliche Ausbaustoffe nach Wahl des AN
verwerten.
Zuordnungswert Aushubmaterial:  Einstufung nach EBV:
BM-F3 BG-F3
AVV-Nr. Boden: 17 05 04
AVV-Nr. Rohr: 17 01 03
Verbau entsprechend statischen und konstruktiven
Erfordernissen herstellen, vorhalten und ausbauen.
Wasserhaltung bis zu einer Pumpenleistung von 10 m3
Fördermenge mal 5 m Förderhöhe je Std. und Haltung
ausführen, Wasser schadlos beseitigen.
Menge: 80,000 m

**01.08.0003 Bauliche Anlage abbrechen Durchlass Anl. freilegen**
StL-Nr. 24106053190039
Bauliche Anlage abbrechen. Anlage nach Unterlagen des
AG. Abrechnung nach Volumen des umbauten Raumes
der abzubrechenden Anlage.
Anlage = Durchlass.
Anlage aus 'Naturstein mit Betonverfüllung'

Bauliche Anlagen freilegen. Verfüllen wird gesondert
vergütet.
Abbruchgut 'AVV-Nr. 17 05 04 der Verwertung nach Wahl
des AN zuführen'
Menge: 20,000 m3

**01.08.0004 Bauliche Anlage abbrechen Anl. freilegen**
StL-Nr. 24106053990039
Bauliche Anlage abbrechen. Anlage nach Unterlagen des
AG. Abrechnung nach Volumen des umbauten Raumes
der abzubrechenden Anlage.
Anlage 'Plattendurchlass, Teilabbruch'

Anlage aus 'Sandstein'

Bauliche Anlagen freilegen. Verfüllen wird gesondert
vergütet.
Abbruchgut 'AVV-Nr. 17 05 04 der Verwertung nach Wahl
des AN zuführen'
Menge: 4,000 m3

**01.08.0005 Betonrohrltg. herst. m. Erdarbeit. DN 400 Stb K*Bettung Typ 1 Tiefe bis 1,50 m*Überdeckg.0,5-1m LM 1, Statik BM-F3**
StL-Nr. 2411035418111396
Entwässerungsrohrleitung aus Betonrohren nach statischen und konstruktiven Erfordernissen herstellen.
Rohrverbindung mittels Muffe mit fest integrierter
Dichtung aus Elastomeren. Erdarbeiten ausführen. Erforderlichen Verbau herstellen. Offene Wasserhaltung bis
zu einer Pumpenleistung von 10 m3 Fördermenge und
5,00 m Förderhöhe je Stunde und Haltung ausführen.
Schächte und Anschlüsse an Schächte sowie Formstücke
werden gesondert vergütet.
Rohr DN/ID 400 aus Stahlbeton, Form K.
Bettung nach DIN EN 1610, Typ 1 herstellen. Boden für
Leitungszone liefern und einbauen.
Fließsohlentiefe bis 1,50 m.
Überdeckungshöhe 0,50 bis 1,00 m.
Straßenverkehrslast = LM 1 nach DIN EN 1991-2. Statische Berechnung aufstellen und liefern.
Aushub 'Homogenbereich HB 3-11 der Verwertung nach
Wahl des AN zuführen, AVV-Nr.17 05 04'

Materialwerte nach EBV = BM-F3
Menge: 40,000 m

**01.08.0006 Kunststoffrohrltg herst.m.Erdarb. Rohr DN 300*PP-Rohr Bettung Typ 1*Tiefe 1,25-1,75 m Ringst. SN 16*LM 1, Statik*BM-F3**
StL-Nr. 2411035832123396
Entwässerungsleitung aus Kunststoffrohren nach statischen und konstruktiven Erfordernissen herstellen. Erdarbeiten ausführen. Erforderlichen Verbau herstellen.
Wasserhaltung bis zu einer Pumpenleistung von 10 m3
Förderleistung und 5,00 m Förderhöhe je Stunde und Haltung ausführen. Schächte und Anschlüsse an Schächte so-
wie Formstücke werden gesondert vergütet.
Rohr DN/ID 300.
Rohr aus PP.
Bettung nach DIN EN 1610, Typ 1 herstellen. Boden für
Leitungszone liefern und einbauen.
Fließsohlentiefe über 1,25 bis 1,75 m. Überdeckungshöhe
nach Unterlagen des AG.
Ringsteifigkeit SN 16 nach DIN EN ISO 9969.
Straßenverkehrslast = LM 1 nach DIN EN 1991-2. Statische Berechnung aufstellen und liefern.
Aushub 'Homogenbereich HB 3 - 11 der Verwertung nach
Wahl des AN zuführen, AVV-Nr. 17 05 04'

Materialwerte nach EBV = BM-F3
Menge: 5,000 m

**01.08.0007 Anschlussleitung herstellen Rohr DN 150*PP-Rohr Rohrverb.Wahl AN*Bettung Typ 1 Tiefe bis 1,25 m*Überdeckg.bis 1 m Ringst. Kl.SN 16**
StL-Nr. 2411031522111103
Anschlussleitung zum Schacht bzw. zur Sammelrohrleitung
nach statischen und konstruktiven Erfordernissen herstellen. Anschluss an Schacht bzw. Sammelrohrleitung
sowie Formstücke werden gesondert vergütet.
Rohr DN/ID 150.
Rohr aus PP.
Rohrverbindung nach Wahl des AN.
Bettung nach DIN EN 1610, Typ 1 herstellen. Boden für
Leitungszone liefern und einbauen.
Fließsohlentiefe bis 1,25 m.
Überdeckungshöhe bis 1,00 m.
Ringsteifigkeit SN 16 nach DIN EN ISO 9969.
Menge: 25,000 m

**01.08.0008 Schachtanschluss herstellen (Zul.) Rohr DN 400*Stahlbeton-Rohr Betonfertigteile*Muffe+Gelenk**
StL-Nr. 24110362082102
Rohrleitung an Schacht anschließen, Anschluss abdichten. Vergütet wird der Mehraufwand für das Herstellen
des Anschlusses einschließlich Passstücke gegenüber der
bis zur Innenfläche des Schachtes durchgemessenen Rohrleitung.
Rohrleitung DN/ID 400.
Rohr aus Stahlbeton.
Schacht aus Betonfertigteilen.
Anschluss mit werksseitig eingebauter Muffe und Ge-
lenkstück.
Menge: 4,000 St

**01.08.0009 Schachtanschluss herstellen (Zul.) Rohr DN 300 Betonfertigteile*Muffe+Gelenk**
StL-Nr. 24110362069102
Rohrleitung an Schacht anschließen, Anschluss abdichten. Vergütet wird der Mehraufwand für das Herstellen
des Anschlusses einschließlich Passstücke gegenüber der
bis zur Innenfläche des Schachtes durchgemessenen Rohrleitung.
Rohrleitung DN/ID 300.
Rohr aus 'PP'

Schacht aus Betonfertigteilen.
Anschluss mit werksseitig eingebauter Muffe und Ge-
lenkstück.
Menge: 2,000 St

**01.08.0010 Schachtanschluss herstellen (Zul.) Rohr DN 300**
StL-Nr. 24110362069900
Rohrleitung an Schacht anschließen, Anschluss abdichten. Vergütet wird der Mehraufwand für das Herstellen
des Anschlusses einschließlich Passstücke gegenüber der
bis zur Innenfläche des Schachtes durchgemessenen Rohrleitung.
Rohrleitung DN/ID 300.
Rohr aus 'Kunststoff, Mehrzweckrohr, (MP)'

Schacht aus 'Kunststoff, Kontrollschacht'
Menge: 64,000 St

**01.08.0011 Schachtanschluss herstellen (Zul.) Rohr DN 300**
StL-Nr. 24110362069900
Rohrleitung an Schacht anschließen, Anschluss abdichten. Vergütet wird der Mehraufwand für das Herstellen
des Anschlusses einschließlich Passstücke gegenüber der
bis zur Innenfläche des Schachtes durchgemessenen Rohrleitung.
Rohrleitung DN/ID 300.
Rohr aus 'Kunststoff, Mehrzweckrohr, (MP)'

Schacht aus 'Beton, Ablaufschacht'
Menge: 8,000 St

**01.08.0012 Böschungsstück einbauen (Zul.) Rohr DN 400*Stahlbeton-Rohr Anlauf 1 zu 1,5**
StL-Nr. 241103740222
Böschungsstück einbauen. Vergütet wird der Mehraufwand
gegenüber der bis zur unteren Vorderkante des
Böschungsstückes durchgemessenen Rohrleitung.
Rohr DN/ID 400.
Rohr aus Stahlbeton.
Neigung des Anlaufs 1 zu 1,5.
Menge: 4,000 St

*Hinweis: Anschluß an Straßeneinlauf*

**01.08.0013 Schachtanschluss herstellen (Zul.) Rohr DN 150 Betonfertigteile**
StL-Nr. 24110362039100
Rohrleitung an Schacht anschließen, Anschluss abdichten. Vergütet wird der Mehraufwand für das Herstellen
des Anschlusses einschließlich Passstücke gegenüber der
bis zur Innenfläche des Schachtes durchgemessenen Rohrleitung.
Rohrleitung DN/ID 150.
Rohr aus 'PP'

Schacht aus Betonfertigteilen.
Menge: 5,000 St

**01.08.0014 Formstück einbauen (Zul.)**
StL-Nr. 24110369999900
Formstück in Rohrleitung einbauen. Vergütet wird der
Mehraufwand für den Einbau des Formstückes gegenüber
der bis zur Innenfläche der Sammelrohrleitung durchgemessenen Rohrleitung.
Formstück 'Passstück DN 150'

Rohr aus 'PP'
Menge: 5,000 St

**01.08.0015 Formstück einbauen (Zul.) Abzweig DN 150**
StL-Nr. 24110369029900
Formstück in Rohrleitung einbauen. Vergütet wird der
Mehraufwand für den Einbau des Formstückes gegenüber
der bis zur Innenfläche der Sammelrohrleitung durchgemessenen Rohrleitung.
Formstück = Abzweig, Anschlussrohr DN/ID 150.
Rohr aus 'PP DN 150'
Menge: 1,000 St

**01.08.0016 Formstück einbauen (Zul.)*Stahlbeton-Rohr**
StL-Nr. 24110369990200
Formstück in Rohrleitung einbauen. Vergütet wird der
Mehraufwand für den Einbau des Formstückes gegenüber
der bis zur Innenfläche der Sammelrohrleitung durchgemessenen Rohrleitung.
Formstück 'Passstück DN 400'

Rohr aus Stahlbeton.
Menge: 4,000 St

**01.08.0017 Formstück einbauen (Zul.) Bogen DN 150**
StL-Nr. 24110369089900
Formstück in Rohrleitung einbauen. Vergütet wird der
Mehraufwand für den Einbau des Formstückes gegenüber
der bis zur Innenfläche der Sammelrohrleitung durchgemessenen Rohrleitung.
Formstück = Bogen DN/ID 150.
Rohr aus 'PP'
Menge: 20,000 St

**01.08.0018 Kameradurchfahrung ausführen Rohr DN 300*vor Betrieb SL.*Dokumentation*ISY-Bau/Unterl.AG**
StL-Nr. 2411091204991111
Kameradurchfahrung von Entwässerungsrohrleitungen ausführen. Auf Schadstellen untersuchen und auf Da-
tenträger dokumentieren. Datenträger dem AG übergeben.
Abrechnung nach Länge der Rohrleitung.
Rohrleitung DN/ID 300.
Rohr 'Mehrzweckrohr (MP)'

Haltungslänge '60,00-80,00 m'

Leitung vor Inbetriebnahme prüfen.
Befahrung der Sammelleitung.
Dokumentation mit Angabe von Haltung, Rohrmaterial,
Rohrdurchmesser, Haltungslänge, Gefälle im Rohr und
Stationierung von seitlichen Zuläufen und Schadstellen
schriftlich vorlegen.
Daten im ISY-Bau Austauschformat Abwasser (XML) sowie
aufbereitet in Video-Datenformat nach Unterlagen des AG
übergeben. Datenträger nach Unterlagen des AG.
Menge: 1500,000 m

**01.08.0019 Unbewehrten Beton herstellen X0*Mit Schalung**
StL-Nr. 22118338991020
Unbewehrten Beton nach Unterlagen des AG herstellen.
Beton 'Rohrummantelungen'

Druckfestigkeitsklasse 'C 20/25'

Expositionsklasse X0.
Beton einschließlich Schalung herstellen. Schalung vorhalten und beseitigen.
Menge: 5,000 m3

**01.08.0020 Sickerstrang herst. m. Erdarbeiten im Straßenkörp.*B ü. 0,60-0,80 m T ü. 1,00-1,25 m BM-F3**
StL-Nr. 2411022614499906
Sickerstrang durch Einfüllen und Verdichten von Filtermaterial in Graben herstellen. Erdarbeiten ausführen.
Offene Wasserhaltung bis zu einer Pumpenleistung von
10 m3 Fördermenge und 5,00 m Förderhöhe je Stunde und
Haltung ausführen. Sickerrohrleitungen werden gesondert
vergütet.
Graben im Bereich des Straßenkörpers.
Grabenbreite über 0,60 bis 0,80 m.
Grabentiefe über 1,00 bis 1,25 m.
Filter 'aus gebrochenem Naturgestein 2/32, Filter mit
Geotextil Kl. 3 umhüllen'

Homogenbereiche 'HB 3 - 11'

Aushub
'AVV-Nr. 17 05 04 der Verwertung nach Wahl des AN zuführen einschließlich erforderliche Zwischentransporte zur Haufwerksbeprobung'

Materialwerte nach EBV = BM-F3
Menge: 1500,000 m

**01.08.0021 Zulage zum Sickerstrang**
Zulage zum Sickerstrang der Vorposition für Mehreinbau
von 0,32 m3/m  (i.M.)Filtermaterial 2/32.
Menge: 1500,000 m

**01.08.0022 Sickerrohrleitung verlegen in Sickerstrang Mehrzweckrohr*PE-HD-Rohr,Typ R2 Sohle=Boden AN*Tiefe bis 1,25 m**
StL-Nr. 24110229393141
Sickerrohrleitung in Sickeranlage verlegen. Schachtanschluss wird gesondert vergütet.
Einbau in Sickerstrang.
Rohr DN/ID '300'

Mehrzweckrohr (MP).
Rohr aus PE-HD Typ R 2 (innen glatt, außen gewellt).
Sickerraumsohle mit bindigem, steinfreiem Boden des AN
abdichten.
Fließsohlentiefe bis 1,25 m.
Menge: 1500,000 m

**01.08.0023 Formstück einbauen (Zulage)**
StL-Nr. 241102559900
Formstück in Sickerrohrleitung einbauen. Vergütet wird
der Mehraufwand für den Einbau des Formstückes gegenüber der bis zur Innenfläche der Sammelrohrleitung
durchgemessenen Rohrleitung.
Formstück 'Passstück 300 MP'
Menge: 30,000 St

**01.08.0024 Formstück einbauen (Zulage)**
StL-Nr. 241102559900
Formstück in Sickerrohrleitung einbauen. Vergütet wird
der Mehraufwand für den Einbau des Formstückes gegenüber der bis zur Innenfläche der Sammelrohrleitung
durchgemessenen Rohrleitung.
Formstück 'Bogen 300 MP'
Menge: 20,000 St

**01.08.0025 Formstück einbauen (Zulage) Abzweig DN 150**
StL-Nr. 241102550300
Formstück in Sickerrohrleitung einbauen. Vergütet wird
der Mehraufwand für den Einbau des Formstückes gegenüber der bis zur Innenfläche der Sammelrohrleitung
durchgemessenen Rohrleitung.
Formstück = Abzweig, Anschlussrohr DN/ID 150.
Menge: 2,000 St

**01.08.0026 Kunststoffschacht mit Erdarb. herst Schacht-DU 600 mm*H 1,00 bis 1,75 m Aufl. konstr.Erf. BM-F3**
StL-Nr. 2411024932199906
Fertigteil-Schacht aus Kunststoff für Sickerleitungen
einschließlich der Öffnungen für Rohranschlüsse einschließlich aller erforderlichen Zwischen- und Auflageringe, Ausgleichsringe und Dichtungen herstellen.
Schachtabdeckung liefern und aufsetzen, Auflager für
Schachtabdeckung nach konstruktiven Erfordernissen herstellen. Erdarbeiten sowie erforderlichen Verbau
ausführen. Offene Wasserhaltung bis zu einer Pumpenleistung von 10 m3 Fördermenge und 5,00 m Förderhöhe je
Stunde und Haltung ausführen. Anschluss der Rohrleitungen wird gesondert vergütet.
Schacht-DU = 600 mm.
Lichte Schachthöhe über 1,00 m bis 1,75 m.
Schachtauflager nach konstruktiven Erfordernissen.
Schachtabdeckung 'Klasse D 400, geschlossen, Schacht
mit Kugelboden (Multi- Inspect o. glw.)'

Homogenbereiche 'HB 3 -11'

Aushub 'AVV- Nr. 17 05 04 der Verwertung nach Wahl des
AN zuführen'

Materialwerte nach EBV = BM-F3
Menge: 2,000 St

**01.08.0027 Kunststoffschacht mit Erdarb. herst Schacht-Du 400 mm*H 1,00 bis 1,75 m Aufl. konstr.Erf. BM-F3**
StL-Nr. 2411024912199906
Fertigteil-Schacht aus Kunststoff für Sickerleitungen
einschließlich der Öffnungen für Rohranschlüsse einschließlich aller erforderlichen Zwischen- und Auflageringe, Ausgleichsringe und Dichtungen herstellen.
Schachtabdeckung liefern und aufsetzen, Auflager für
Schachtabdeckung nach konstruktiven Erfordernissen herstellen. Erdarbeiten sowie erforderlichen Verbau
ausführen. Offene Wasserhaltung bis zu einer Pumpenleistung von 10 m3 Fördermenge und 5,00 m Förderhöhe je
Stunde und Haltung ausführen. Anschluss der Rohrleitungen wird gesondert vergütet.
Schacht-DU = 400 mm.
Lichte Schachthöhe über 1,00 m bis 1,75 m.
Schachtauflager nach konstruktiven Erfordernissen.
Schachtabdeckung 'entfällt, es erfolgt Aufsatz 500/500
Pult (gesonderte Pos.), Schacht mit Kugelboden (Multi-
Inspect o. glw.)'

Homogenbereiche 'HB 3 - 11'

Aushub 'AVV-Nr. 17 05 04'

Materialwerte nach EBV = BM-F3
Menge: 31,000 St

**01.08.0028 Fertigteil-Schacht herst.,m.Erdarb. BFT/Abdeckpl/1212*DU 1000 mm*Aufl. C 8/10,10cm BM-F3**
StL-Nr. 2411041721930996
Fertigteil-Schacht mit Schachthals einschließlich der
Öffnungen für die Rohranschlüsse herstellen. Erforderliche Auflageringe einbauen. Erdarbeiten sowie erforderlichen Verbau ausführen. Offene Wasserhaltung bis zu
einer Pumpenleistung von 10 m3 Fördermenge und 5,00 m
Förderhöhe je Stunde und Haltung ausführen. Schachtabdeckung und Anschluss der Rohrleitungen werden gesondert vergütet.
Schacht aus Betonfertigteilen, jedoch mit Abdeckplatte.
Steigeisen zweiläufig nach DIN 1212, 4 St/m einbauen.
Schacht DU = 1000 mm.
Lichte Schachttiefe 'bis 1,20 m'

Auflager aus Beton C 8/10, 10 cm dick, herstellen.
Schachtsohle 'Beton C 30/37, 1*,Zulauf DN 300 MP,
gekrümmtes Gerinne Ablauf DN 400 Stahlbeton,
Ablauföffnung gerade auf Oberkante Gerinne als DN 300
Anschluß DN 300 MP (Kontrollöffnung)'

Aushub 'HB 3 - 10, AVV-Nr. 17 04 05 der Verwertung
nach Wahl des AN zuführen'

Materialwerte nach EBV = BM-F3
Menge: 3,000 St

**01.08.0029 Fertigteil-Schacht herst.,m.Erdarb. BFT/Abdeckpl/1212*DU 1000 mm*Aufl. C 8/10,10cm BM-F3**
StL-Nr. 2411041721930996
Fertigteil-Schacht mit Schachthals einschließlich der
Öffnungen für die Rohranschlüsse herstellen. Erforderliche Auflageringe einbauen. Erdarbeiten sowie erforderlichen Verbau ausführen. Offene Wasserhaltung bis zu
einer Pumpenleistung von 10 m3 Fördermenge und 5,00 m
Förderhöhe je Stunde und Haltung ausführen. Schachtabdeckung und Anschluss der Rohrleitungen werden gesondert vergütet.
Schacht aus Betonfertigteilen, jedoch mit Abdeckplatte.
Steigeisen zweiläufig nach DIN 1212, 4 St/m einbauen.
Schacht DU = 1000 mm.
Lichte Schachttiefe 'bis 1,20 m'

Auflager aus Beton C 8/10, 10 cm dick, herstellen.
Schachtsohle 'Beton C 30/37, 2*Zulauf DN 300 MP,
Gerinne Ablauf DN 400 Stahlbeton,'

Aushub 'HB 3 - 10, AVV-Nr. 17 04 05 der Verwertung
nach Wahl des AN zuführen'

Materialwerte nach EBV = BM-F3
Menge: 2,000 St

**01.08.0030 Schachtabdeckung aufsetzen DIN 19584, D, R*Höhe Zug um Zug Mörtel M20**
StL-Nr. 24110454300201
Schachtabdeckung, mit lichter Weite mindestens 610 mm
und rundem Rahmen, aufsetzen.
Klasse D 400, Ausführung nach DIN 19584, jedoch mit Ab-
laufrost aus Gusseisen.
Schachtabdeckung zunächst provisorisch auflegen und
entsprechend Bauablauf Zug um Zug bis auf planmäßige
Höhe setzen.
Fuge zwischen Fertigteilen mit Mörtel M20 vollflächig
unter Verwendung von mindestens drei Distanzstücken
entsprechender Festigkeit herstellen, Fugen glattstreichen.
Menge: 5,000 St

**01.08.0031 Ringschmutzfänger**
Ringschmutzfänger
in schwerer Ausführung
aus verzinktem Stahl gemäß DIN 1221,
für Schachtabdeckung  Kl D 400 für Schachtabdeckung
mit Einlaufrost.
Menge: 5,000 St

**01.08.0032 Straßenablauf einbauen mit Erdarb. Boden Form 1a*Schaft Form 5c Aufl-Ring 10a*Aufl. C 8/10,10cm Tiefe bis 1,25 m BM-F3**
StL-Nr. 2411051712011196
Straßenablauf aus Betonfertigteilen einbauen. Fugen mit
Mörtel M20 dichten und glattstreichen. Aufsatz wird gesondert vergütet. Erdarbeiten ausführen.
Boden Form 1a, Abfluss im Boden.
Schaft Form 5c (195 mm hoch).
Auflagering Form 10a (für quadratische Aufsätze).
Auflager aus Beton C 8/10, 10 cm dick, herstellen.
Aushubtiefe ab OK Straßenablauf bis 1,25 m.
Aushub 'HB 4 - 10 der Verwertung nach Wahl des AN
zuführen'

Materialwerte nach EBV = BM-F3
Menge: 4,000 St

**01.08.0033 Aufsatz f. Straßenablauf aufsetzen 500x500, D, Begu*Aufsatz lastentk.*dämpf.Einlage Zinkeimer D 1*Höhe Zug um Zug Mörtel M20**
StL-Nr. 2411052301191621
Aufsatz für Straßenablauf aufsetzen.
Klasse D 400, Ausführung nach DIN 19 583, 500x500, mit
Rahmen aus Gusseisen mit Beton.
Aufsatz lastentkoppelt aufsetzen. Auflager herstellen.
Aufsatz 'auf Betonauflagerring D= 422 einschl.
Betonfundament herstellen'

Dämpfende Einlage.
Verzinkter Eimer, Form D 1.
Aufsatz zunächst provisorisch auflegen und entsprechend
Bauablauf Zug um Zug bis auf planmäßige Höhe setzen.
Fuge zwischen Fertigteilen mit Mörtel M20 vollflächig
herstellen, Fugen glattstreichen.
Menge: 31,000 St

**01.08.0034 Aufsatz f. Straßenablauf aufsetzen 500x500, D, Begu*Aufsatz lastentk. dämpf.Einlage*Zinkeimer D 1 Höhe Zug um Zug*Mörtel M20**
StL-Nr. 2411052301101621
Aufsatz für Straßenablauf aufsetzen.
Klasse D 400, Ausführung nach DIN 19 583, 500x500, mit
Rahmen aus Gusseisen mit Beton.
Aufsatz lastentkoppelt aufsetzen. Auflager herstellen.
Dämpfende Einlage.
Verzinkter Eimer, Form D 1.
Aufsatz zunächst provisorisch auflegen und entsprechend
Bauablauf Zug um Zug bis auf planmäßige Höhe setzen.
Fuge zwischen Fertigteilen mit Mörtel M20 vollflächig
herstellen, Fugen glattstreichen.
Menge: 4,000 St

**01.08.0035 Aufsatz für Straßenabl. anpassen in Asphalt-Fläche*ADicke ü.10-20 cm höher ü.5 - 10 cm*Mörtel M20**
StL-Nr. 241105352221
Aufsatz des Straßenablaufs freilegen und entsprechend
Bauablauf an die neue planmäßige Höhe anpassen. Aufbrucharbeiten zum Freilegen des Aufsatzes ausführen.
Flächenbefestigung herstellen. Ausbauen sowie Liefern
und Einbauen von Schachtteilen werden gesondert
vergütet.
Umgebende Fläche = Asphalt.
Aufbruchdicke über 10 bis 20 cm.
Aufsatz höher setzen über 5 bis 10 cm.
Fuge zwischen Fertigteilen mit Mörtel M20 vollflächig
herstellen, Fugen glattstreichen.
Menge: 1,000 St

#### Abschnitt 01.09 Verkehrsfreigabemarkierung

**01.09.0001 Längsmarkierung Typ I herstellen durchg.Fb.begr.*Breite 0,12 m mit Vormarkierung*mind. P 4 a.Asphaltdecksch.**
StL-Nr. 2113120511199101
Längsmarkierung Typ I einschl. evtl. Sperrflächenumrandung als Verkehrsfreigabemarkierung herstellen. Abgerechnet wird der markierte Strich, bei Doppelstrichen
zwei Striche.
Durchgehend als Fahrbahnbegrenzung.
Strichbreite = 0,12 m.
Strich mit Vormarkierung.
Markierungssystem aus '2-Komponentenfarbe'

Schichtdicke '0,4 mm'

Verkehrsklasse mindestens P 4.
Markierung auf Asphaltdeckschicht.
Menge: 3150,000 m

**01.09.0002 Längsmarkierung Typ I herstellen Blockmark. 1 zu 1*Breite 0,25 m mit Vormarkierung mind. P 4*nicht grob.Decke**
StL-Nr. 2113140543190102
Längsmarkierung Typ I einschl. evtl. Sperrflächenumrandung als endgültige Markierung herstellen. Abgerechnet
wird der markierte Strich, bei Doppelstrichen zwei
Striche.
Unterbrochen; Verhältnis Strich/Lücke 1 zu 1 als Fahrbahnbegrenzung (Blockmarkierung).
Strichbreite = 0,25 m.
Strich mit Vormarkierung.
Markierungssystem aus '2-Komponentenfarbe'

Verkehrsklasse mindestens P 4.
Markierung auf nicht grobstrukturierter Asphaltdeckschicht.
Menge: 60,000 m

**01.09.0003 Markierungsfläche trocknen**
StL-Nr. 21131105
Fläche für Markierung schonend trocknen. Abgerechnet
wird die zu markierende Fläche. Bei Pfeil, Buchstabe,
Ziffer, Verkehrsschild und Piktogramm ergibt sich die
Fläche aus dem kleinsten umschließenden Rechteck.
Menge: 330,000 m2

**01.09.0004 Markierungsfläche reinigen**
StL-Nr. 2113111099
Fläche für Markierung reinigen. Kehrgut aufnehmen und
nach Wahl des AN verwerten. Abgerechnet wird die zu
markierende Fläche. Bei Pfeil, Buchstabe, Ziffer, Verkehrsschild, und Piktogramm ergibt sich die Fläche aus
dem kleinsten umschließenden Rechteck.
Reinigung 'Verfahren nach wahl des AN'
Menge: 330,000 m2

*Hinweis: Ausführung in 2027*

#### Abschnitt 01.10 Endgültige Markierung

**01.10.0001 Verk.sich. kürzerer Dauer durchf. bew. Arbeitsst.*über 4 bis 8 Std. bei Tageslicht*Anordnung n. Unt.**
StL-Nr. 2110513500302110
Verkehrssicherung an Arbeitsstellen von kürzerer Dauer
betriebsfertig aufbauen, vorhalten, warten, instand
setzen, betreiben und abbauen. Vorübergehende Verkehrssicherungsmaßnahmen durchführen.
Für bewegliche Arbeitsstelle.
Gesamtdauer der Verkehrsführung über 4 Std. bis 8 Std.
Bei Tageslicht.
Verkehrsrechtliche Anordnung nach Unterlagen des AG
einholen und zugehörige Unterlagen erstellen. Erforderliche Ortsbesichtigungen zur Erstellung der Planunterlagen für die verkehrsrechtliche Anordnung durchführen.
Menge: 1,000 St

**01.10.0002 Transp. LSA f. Engst. aufb. u. abb. LSA Typ C*Verbind. Wahl AN*Versorg. Wahl AN VTU erstellen**
StL-Nr. 21105505219101
Transportable Lichtsignalanlage (LSA) für Engstelle
einschließlich Energieversorgung aufbauen, in Betrieb
nehmen und abbauen. Vorhalten, Kontrolle, Wartung, In-
standsetzung und Betreiben werden gesondert vergütet.
Vorübergehende Verkehrssicherungsmaßnahmen durchführen.
70 v. H. des Preises werden nach betriebsfertigem Aufbau, der Rest nach Abbau vergütet.
LSA Typ C, verkehrsabhängige Steuerung.
Verbindung nach Wahl des AN.
Entfernung der Signalgeberstandorte 'entsprechend
gewählter Abschnittslängen bei der Fahrbahnmarkierung,
mehrfaches umsetzen der Signalgeber unter
Berücksichtigung der Trocknungszeiten des
Markierungsstoffes'

Energieversorgung nach Wahl des AN.
Verkehrstechnische Unterlage bestehend aus Signallageplan, Berechnungen, Zwischenzeitenmatrix, Signalzeitenplan erstellen.
Menge: 1,000 St

**01.10.0003 Transport. Lichtsignalanlage vorh. wie Vorposition**
StL-Nr. 2110551501
Transportable Lichtsignalanlage (LSA) vorhalten, warten, instand setzen und betreiben. Vorübergehende Verkehrssicherungsmaßnahmen durchführen. Die Kontrolle
wird gesondert vergütet.
Transportable LSA wie in Vorposition beschrieben.
Menge: 5,000 Std

**01.10.0004 Längsmarkierung entfernen durchg.Fb.begr.*Breite 0,12 m Farbe*a.Asphaltdecksch. Erneuer.d.Mark.*Wasserhochdruck Abf.d. Verw.zuf.**
StL-Nr. 2113100511112201
Längsmarkierung einschl. evtl. Sperrflächenumrandung
entfernen. Abgerechnet wird der entfernte Strich, bei
Doppelstrichen zwei Striche.
Durchgehender Strich als Fahrbahnbegrenzung.
Strichbreite = 0,12 m.
Markierungsstoffart = Farbe.
Auf Asphaltdeckschicht.
Entfernen für Erneuerung der Markierung.
Durch Wasserhochdruckverfahren.
Abfall aufnehmen und nach Wahl des AN verwerten.
Menge: 3150,000 m

**01.10.0005 Längsmarkierung entfernen Blockmark. 1 zu 1*Breite 0,30 m Farbe*a.Asphaltdecksch. Erneuer.d.Mark.*Wasserhochdruck Abf.d. Verw.zuf.**
StL-Nr. 2113100544112201
Längsmarkierung einschl. evtl. Sperrflächenumrandung
entfernen. Abgerechnet wird der entfernte Strich, bei
Doppelstrichen zwei Striche.
Unterbrochener Strich; Verhältnis Strich/Lücke 1 zu 1
als Fahrbahnbegrenzung (Blockmarkierung).
Strichbreite = 0,30 m.
Markierungsstoffart = Farbe.
Auf Asphaltdeckschicht.
Entfernen für Erneuerung der Markierung.
Durch Wasserhochdruckverfahren.
Abfall aufnehmen und nach Wahl des AN verwerten.
Menge: 60,000 m

**01.10.0006 Längsmarkierung Typ II herstellen durchg.Fb.begr.*Breite 0,12 m mit Vormarkierung*Kaltplastikmasse Aggl.unregelm.mGs*mind. P 6 vorh. Markierung**
StL-Nr. 2113150511166016
Längsmarkierung Typ II einschl. evtl.
Sperrflächenumrandung als endgültige Markierung herstellen. Abgerechnet wird der markierte Strich, bei
Doppelstrichen zwei Striche.
Durchgehend als Fahrbahnbegrenzung.
Strichbreite = 0,12 m.
Strich mit Vormarkierung.
Markierungssystem aus reaktivem Stoff, nicht spritzbar
(Kaltplastikmasse).
Als Agglomeratmarkierung mit Grundstrich, unregelmäßig
angeordnet.
Verkehrsklasse mindestens P 6.
Markierung auf vorhandener Markierung. Markierungsstoff
der vorhandenen Markierung nach Unterlagen des AG.
Menge: 3150,000 m

**01.10.0007 Längsmarkierung Typ II herstellen Blockmark. 1 zu 1*Breite 0,25 m mit Vormarkierung*Kaltplastikmasse Aggl.unregelm.mGs*mind. P 6 nicht grob.Decke**
StL-Nr. 2113150543166012
Längsmarkierung Typ II einschl. evtl.
Sperrflächenumrandung als endgültige Markierung herstellen. Abgerechnet wird der markierte Strich, bei
Doppelstrichen zwei Striche.
Unterbrochen; Verhältnis Strich/Lücke 1 zu 1 als Fahrbahnbegrenzung (Blockmarkierung).
Strichbreite = 0,25 m.
Strich mit Vormarkierung.
Markierungssystem aus reaktivem Stoff, nicht spritzbar
(Kaltplastikmasse).
Als Agglomeratmarkierung mit Grundstrich, unregelmäßig
angeordnet.
Verkehrsklasse mindestens P 6.
Markierung auf nicht grobstrukturierter Asphaltdeckschicht.
Menge: 60,000 m

**01.10.0008 Markierungsfläche trocknen**
StL-Nr. 21131105
Fläche für Markierung schonend trocknen. Abgerechnet
wird die zu markierende Fläche. Bei Pfeil, Buchstabe,
Ziffer, Verkehrsschild und Piktogramm ergibt sich die
Fläche aus dem kleinsten umschließenden Rechteck.
Menge: 330,000 m2

**01.10.0009 Markierungsfläche reinigen**
StL-Nr. 2113111099
Fläche für Markierung reinigen. Kehrgut aufnehmen und
nach Wahl des AN verwerten. Abgerechnet wird die zu
markierende Fläche. Bei Pfeil, Buchstabe, Ziffer, Verkehrsschild, und Piktogramm ergibt sich die Fläche aus
dem kleinsten umschließenden Rechteck.
Reinigung 'Verfahren nach Wahl des AN'
Menge: 330,000 m2

#### Abschnitt 01.11 Schutzplanken/Leitpfosten

**01.11.0001 Leitpfosten abbauen Eingrableitpfost.*erf. Erdarbeiten**
StL-Nr. 211290571199
Leitpfosten abbauen.
Abbauteil = Eingrableitpfosten.
Erforderliche Erdarbeiten ausführen. Vorhandene Pfostenlöcher entsprechend der sie umgebenden Fläche
schließen.
Abbauteile 'AVV-Nr. 17 02 03 der Verwertung nach Wahl
des AN zuführen'
Menge: 55,000 St

**01.11.0002 Leitpfosten abbauen Sockelleitpfosten**
StL-Nr. 211290572099
Leitpfosten abbauen.
Abbauteil = Sockelleitpfosten.
Abbauteile 'AVV-Nr. 17 02 03 der Verwertung nach Wahl
des AN zuführen'
Menge: 3,000 St

**01.11.0003 Leitpfosten aufstellen**
Leitpfosten aus Niederdruckpolyäthylen (PE-HD liefern
und aufstellen.
Sockelleitpfosten, Länge 1,20 m.
Reflektoren beidseitig, weiß.
Reflektoren Typklasse R 1, Klasse RA 1.
Eingrabsockelstein aus Beton mit Grasstoppschutz,
einteilig.
Leitpfosten in Boden, Homogenbereich HB 1 - FRS.
Erforderliche Erdarbeiten ausführen, die die Pfosten
umgebende Fläche wieder herstellen, überschüssigen
Boden flächenhaft verteilen.
Menge: 42,000 St

**01.11.0004 Leitpfosten aufstellen.**
Leitpfosten aus Niederdruckpolyäthylen (PE-HD liefern
und aufstellen.
Sockelleitpfosten, Länge 1,20 m.
Reflektoren beidseitig, gelb.
Reflektoren Typklasse R 1, Klasse RA 1.
Eingrabsockelstein aus Beton mit Grasstoppschutz,
einteilig.
Leitpfosten in Boden, Homogenbereich HB 1 - FRS.
Erforderliche Erdarbeiten ausführen, die die Pfosten
umgebende Fläche wieder herstellen, überschüssigen
Boden flächenhaft verteilen.
Menge: 18,000 St

**01.11.0005 Leitpfosten aufstellen**
Leitpfosten aus Niederdruckpolyäthylen (PE-HD liefern
und aufstellen.
Leitpfosten Aufsatzleitpfosten selbstaufrichtend,
Länge 0,55 m.
Reflektoren beidseitig, weiß.
Reflektoren Typklasse R 1, Klasse RA 1.
Menge: 3,000 St

**01.11.0006 SE aus Stahl abbauen ESP*Profil B*Pfost. A 2,00 m HB 1*Pf.l.b. 1900 mm**
StL-Nr. 2112900312210199
Schutzeinrichtung (SE) aus Stahl einschließlich sämtlicher Einzelteile abbauen.
SE = Einfache Schutzplanke.
Holm Profil B.
Mit Pfosten, Abstand = 2,00 m.
Pfosten in Boden, Homogenbereich HB 1 - FRS.
Pfostenlöcher entsprechend der sie umgebenden Fläche
schließen.
Pfostenlänge bis 1900 mm.
Konstruktionsteile 'AVV - Nr 17 04 05 der Verwertung
nach Wahl des AN zuführen'
Menge: 80,000 m

**01.11.0007 AEK aus Stahl abbauen ESP*Profil B*Kurzabs. 4,37 m Pfosten i. Boden*HB 1**
StL-Nr. 2112900701221199
Anfangs-/Endkonstruktion (AEK) aus Stahl abbauen.
SE = Einfache Schutzplanke.
Holm Profil B.
Kurzabsenkung 4,37 m mit Zusatzpfosten.
Pfosten im Boden.
Pfosten in Boden, Homogenbereich HB 1 - FRS.
Pfostenlöcher entsprechend der sie umgebenden Fläche
schließen.
Konstruktionsteile 'AVV-Nr 170405 der Verwertung nach
Wahl des AN zuführen'
Menge: 1,000 St

**01.11.0008 AEK aus Stahl abbauen ESP*Profil B Pfosten i. Boden*HB 1**
StL-Nr. 2112900701291199
Anfangs-/Endkonstruktion (AEK) aus Stahl abbauen.
SE = Einfache Schutzplanke.
Holm Profil B.
Konstruktion 'Kopfstück'

Pfosten im Boden.
Pfosten in Boden, Homogenbereich HB 1 - FRS.
Pfostenlöcher entsprechend der sie umgebenden Fläche
schließen.
Konstruktionsteile 'AVV-Nr 170405 der Verwertung nach
Wahl des AN zuführen'
Menge: 1,000 St

**01.11.0009 SE aus Stahl abbauen ESP*Profil B*Pfost. A 2,00 m Pf.u.Dichtpl.entf**
StL-Nr. 2112900312200699
Schutzeinrichtung (SE) aus Stahl einschließlich sämtlicher Einzelteile abbauen.
SE = Einfache Schutzplanke.
Holm Profil B.
Mit Pfosten, Abstand = 2,00 m.
Pfosten mit Fußplatte, einschließlich Entfernen der e-
lastischen Dichtungsplatte.
Konstruktionsteile 'AVV-Nr. 170405 der Verwertung nach
Wahl des AN zuführen'
Menge: 14,000 m

**01.11.0010 SE am äußeren Fahrbahnrand herst. Stahl*N2*max. W2*A o.gel.u.formag.T.*HB 1**
StL-Nr. 2112910311211001
Schutzeinrichtung (SE) am äußeren Fahrbahnrand einschließlich erforderlicher systembedingter Arbeiten
herstellen. Abgerechnet wird die Baulänge. SE nach den
"Technischen Kriterien für den Einsatz von Fahrzeug-
Rückhaltesystemen in Deutschland".
SE aus Stahl.
Aufhaltestufe = N2.
Wirkungsbereichsklasse maximal W2.
Anprallheftigkeitsstufe = A.
Schutzeinrichtung ohne gelöste Teile mit einer Masse
größer 2 kg im Anprallversuch nach DIN EN 1317. Schutzeinrichtung ohne formaggressive Teile.
Aufstellung in Boden, Homogenbereich HB 1 - FRS.
Menge: 95,000 m

**01.11.0011 SE mit Halbmesser herst. (Zul.)*R ü.5,00-10,00m**
StL-Nr. 2112914492
Schutzeinrichtung (SE) als Konstruktion mit Halbmesser
herstellen. Vergütet wird der Mehraufwand gegenüber der
Herstellung der angegebenen Position als Zulage.
Zulage zu OZ '01.12.0010'

Konstruktion mit Halbmesser über 5,00 m bis 10,00 m.
Menge: 16,000 m

**01.11.0012 Passstück herstellen (Zulage)**
StL-Nr. 2112915299
Passstück des Fahrzeug-Rückhaltesystems (FRS) herstellen. Vergütet wird der Mehraufwand gegenüber der Herstellung der angegebenen Position als Zulage.
Zulage zu OZ '01.12.0010'
Menge: 2,000 St

**01.11.0013 AEK für FRS herstellen*min. P2 A x1*y1*Z1*A**
StL-Nr. 2112912291111199
Anfangs-/Endkonstruktion (AEK) für Fahrzeug Rückhaltesystem (FRS) einschließlich erforderlicher systembedingter Arbeiten herstellen. AEK nach den "Technischen
Kriterien für den Einsatz von Fahrzeug-
Rückhaltesystemen in Deutschland".
AEK an OZ '01.11.0010 als Kopfstück'

Leistungsklasse mindestens P2 A, einbahnig.
Dauerhafte seitliche Auslenkung Da = Klasse x1.
Dauerhafte seitliche Auslenkung Dd = Klasse y1.
Klasse des Abprallbereiches Z1.
Anprallheftigkeitsstufe = A.
Aufstellung 'in Bankett und zementstabilisierten Boden'
Menge: 1,000 St

**01.11.0014 AEK für FRS herstellen*min. P2 A x1*y1*Z1*A**
StL-Nr. 2112912291111199
Anfangs-/Endkonstruktion (AEK) für Fahrzeug Rückhaltesystem (FRS) einschließlich erforderlicher systembedingter Arbeiten herstellen. AEK nach den "Technischen
Kriterien für den Einsatz von Fahrzeug-
Rückhaltesystemen in Deutschland".
AEK an OZ '01.11.0010 als Kurzabsenkung 4,37 m'

Leistungsklasse mindestens P2 A, einbahnig.
Dauerhafte seitliche Auslenkung Da = Klasse x1.
Dauerhafte seitliche Auslenkung Dd = Klasse y1.
Klasse des Abprallbereiches Z1.
Anprallheftigkeitsstufe = A.
Aufstellung 'in Bankett und zementstabilisierten Boden'
Menge: 1,000 St

**01.11.0015 Rohrgeländer abbauen**
Rohrgeländer von Schutzplankenkonstruktion abbauen und
der Verwertun g nach Wahl des AN zuführen
AVV-Nr 170405
Menge: 14,000 m

**01.11.0016 Unbewehrten Beton herstellen*C12/15 X0*Ohne Schalung**
StL-Nr. 22118338921010
Unbewehrten Beton nach Unterlagen des AG herstellen.
Beton 'Kleinfundamente mit bauseits gestellten
Einbauteilen'

Druckfestigkeitsklasse C12/15.
Expositionsklasse X0.
Beton ohne Schalung herstellen.
Menge: 3,000 m3

### Bereich 02 Erneuerung Durchlass Schwarze Oechse

#### Abschnitt 02.00 Technische Bearbeitung

**02.00.0001 Standsicherheitsnachweis aufstellen**
*** Pauschalposition
StL-Nr. 1910160599
Standsicherheitsnachweis aufstellen.
Standsicherheitsnachweis für 'Wellrohrdurchlass'

Standsicherheitsnachweis 'in gepüfter Form  liefern'
Menge: 1,000 Psch

#### Abschnitt 02.01 Vor- und Sicherungsarbeiten

**02.01.0001 Wurzelstöcke roden*verdicht/Boden AG**
StL-Nr. 241060209039
Wurzelstöcke roden. Gemessen wird der Durchmesser der
Schnittstelle des Wurzelstocks vor dem Roden.
Durchmesser '1,00 - 1,30'

Wurzellöcher unterhalb des Planums mit geeignetem Boden
verfüllen, Boden verdichten. Boden profilgerecht lösen.
Wurzelstöcke 'nach Wahl des AN verwerten, AVV-Nr. 17
02 01'
Menge: 1,000 St

#### Abschnitt 02.02 Wasserhaltung

**02.02.0001 Wasserh.anl.nach Wahl des AN herst.*15 bis 30 m3/h Schlauchleitung**
*** Pauschalposition
StL-Nr. 2110911390021000
Wasserhaltungsanlage nach Wahl des AN zum Trockenlegen
und Freihalten der Baugrube von Wasser herstellen. Geologische und hydrologische Verhältnisse sowie Zweck,
Umfang, Absenkziele, Dauer der Wasserhaltung und Ableitung des Wassers zur Vorflut nach Unterlagen des AG.
Anlage bemessen, einrichten und abbauen. Erforderliche
Erdarbeiten ausführen.
Vorhalten und Betreiben wird gesondert vergütet.
Baugrube 'Wellrohrdurchlass'

Gesamter Förderdurchfluss über 15 bis 30 m3/h.
Ableitung mittels Schlauchleitung herstellen.
Menge: 1,000 Psch

**02.02.0002 Einfache Pumpenanlage vorhalten*Schlauchleitung**
StL-Nr. 211091059010
Einfache Pumpenanlage für offene Wasserhaltung einschließlich Pumpensumpf und Ableitung zum Vorfluter
betriebsbereit vorhalten.
Abgerechnet wird nach Kalendertagen.
Baugrube 'Wellrohrdurchlass'

Ableitung mittels Schlauchleitung.
Menge: 40,000 d

**02.02.0003 Einfache Pumpenanlage betreiben*Schlauchleitung**
StL-Nr. 211091099100
Einfache Pumpenanlage für offene Wasserhaltung betreiben.
Abgerechnet wird nach Kalendertagen.
Baugrube 'Wellrohrdurchlass'

Ableitung mittels Schlauchleitung.
Menge: 40,000 d

**02.02.0004 Bachumleitung herstellen**
*** Pauschalposition
StL-Nr. 2110930199
Bachumleitung herstellen, vorhalten, unterhalten und
beseitigen.
Hydraulische und bautechnische Erfordernisse nach
Unterlagen des AG.
Einschließlich Erdarbeiten und erforderlicher Ab-
sperrdämme.
Umleitung 'im Bereich Baugrube mit Rohr DN 400
einschließlich erforderlicher Formstücke'
Menge: 1,000 Psch

*Hinweis: Bereich Oechse*

**02.02.0005 Fangedamm n.W.d. AN herstellen**
*** Pauschalposition
StL-Nr. 21109309
Fangedamm nach Wahl des AN herstellen, vorhalten,
unterhalten und beseitigen. Hydraulische und bautechnische Erfordernisse nach Unterlagen des AG.
Menge: 1,000 Psch

#### Abschnitt 02.03 Abbrucharbeiten

**02.03.0001 Fläche abräumen Aufwuchs*Steine/Mauer/Zaun ges.Räumg.Verw.AN**
*** Pauschalposition
StL-Nr. 2410600310010003
Fläche nach Unterlagen des AG abräumen.
Strauch- und Baumbestand sowie sonstiger Aufwuchs bis
zu 0,10 m Stammdurchmesser, 1,00 m über dem Erdboden
gemessen, einschließlich Wurzelwerk.
Steine, Betonreste, Mauerreste und abgängige Zäune.
Gesamtes Räumgut nach Wahl des AN verwerten.
Menge: 1,000 Psch

**02.03.0002 Bauliche Anlage abbrechen Durchlass**
StL-Nr. 24106053190099
Bauliche Anlage abbrechen. Anlage nach Unterlagen des
AG. Abrechnung nach Volumen des umbauten Raumes
der abzubrechenden Anlage.
Anlage = Durchlass.
Anlage aus 'Stahlbeton und Naturstein'

Bauliche Anlage freilegen. Verfüllen 'erfolgt im Zuge
der Verfüllung des Neubaues des Wellrohrdurchlasses
und wird gesondert vergütet'

Abbruchgut 'der Verwertung nach Wahl des AN zuführen
Einstufung nach EBV:RC 1, MW-eingehalten'
Menge: 100,000 m3

#### Abschnitt 02.04 Erdarbeiten

**02.04.0001 Suchgraben herstellen Tiefe >1,25-1,75m*Aufbruch gesond. Boden einb.u.v.*Abrechnung Abtrag**
StL-Nr. 2410891202010101
Suchgraben nach Unterlagen des AG einschließlich Handschachtung herstellen. Aushub zur Wiederverwendung
seitlich lagern. Beschreibung der Homogenbereiche nach
Unterlagen des AG.
Grabentiefe über 1,25 bis 1,75 m.
Straßenaufbruch wird gesondert vergütet.
Seitlich gelagerten Boden einbauen und verdichten.
Abrechnung nach Abtragsprofilen.
Menge: 10,000 m3

**02.04.0002 Oberboden abtragen*Neigung über 1:4 Abtrag ü. 10-30cm*Oberb.Verw. AN Abrechnung Abtrag**
StL-Nr. 24106120912101
Oberboden ggf. einschließlich Vegetationsdecke abtragen. Homogenbereiche nach Unterlagen des AG.
Homogenbereich 'HB 2'

Neigung der Abtragsfläche steiler als 1:4.
Dicke des Abtrages über 10 bis 30 cm.
Oberboden nach Wahl des AN verwerten.
Abrechnung nach Abtragsprofilen.
Menge: 15,000 m3

**02.04.0003 Planum herstellen Ev2 = 45 MPa**
StL-Nr. 2410625001
Planum herstellen nach Unterlagen des AG.
Verformungsmodul Ev2 = 45 MPa.
Menge: 50,000 m2

**02.04.0004 Baugrube herstellen Tiefe >1,75-3,00m BM-F3 Aushub Zwischl.AN**
Baugrube nach Unterlagen des AG herstellen.
Beschreibung der Homogenbereiche nach Unterlagen des
AG.
Homogenbereiche HB 3 - 10
Baugrube Wellrohrdurchlass
Baugrubentiefe über 1,75 bis 3,00 m.
Aushub zum Zwischenlager des AN fördern.
Abrechnung mit geböschten Wänden lt. Baugrundgutachten
Menge: 40,000 m3

**02.04.0005 Baugrube herstellen Tiefe >1,75-3,00m BM-F3 Aushub verwert.AN**
Baugrube nach Unterlagen des AG herstellen.
Beschreibung der Homogenbereiche nach Unterlagen des
AG.
Homogenbereiche HB 3 - 10
Baugrube Wellrohrdurchlass
Baugrubentiefe über 1,75 bis 3,00 m.
Materialwerte nach EBV = BM-F3
AVV-Nr.17 05 04
Aushub nach Wahl des AN verwerten.
Abrechnung mit geböschten Wänden lt. Baugrundgutachten
Menge: 75,000 m3

**02.04.0006 Boden des AG in Baugrube einbauen Abrechng.Auftrag**
StL-Nr. 241081179902
Boden des AG in Baugrube nach Unterlagen des AG einbauen und verdichten einschl. ggf. erforderlicher
Wasserzugabe.
Boden 'am Zwischenlager des AN aufnehmen und zur
Einbaustelle transportieren'

Baugrube für 'Wellrohrdurchlass'

Abrechnung nach Auftragsprofilen.
Menge: 40,000 m3

**02.04.0007 Baustoff lief.,in Baugrube einbauen grobk. Boden Abrechng.Auftrag**
StL-Nr. 241081221901
Baustoff nach Unterlagen des AG liefern, in Baugrube
nach Unterlagen des AG einbauen und verdichten. Einbaudokumentation nach Unterlagen des AG übergeben.
Baustoff = grobkörniger Boden.
Baugrube für 'Wellrohrdurchlass'

Abrechnung nach Auftragsprofilen.
Menge: 40,000 m3

**02.04.0008 Baustoff lief.,in Baugrube einbauen Abrechng.Auftrag**
StL-Nr. 241081229901
Baustoff nach Unterlagen des AG liefern, in Baugrube
nach Unterlagen des AG einbauen und verdichten. Einbaudokumentation nach Unterlagen des AG übergeben.
Baustoff 'für Auflager und Umhüllung des
Wellrohrdurchlasses aus Sand oder Kies, Größstkorn 32
mm (Kein gebrochenes Material), die Einbauvorschrift
des Rohrherstellers ist zu beachten'

Baugrube für 'Wellrohrdurchlass'

Abrechnung nach Auftragsprofilen.
Menge: 40,000 m3

#### Abschnitt 02.05 Beton- und Stahlbetonarbeiten

**02.05.0001 Unbewehrten Beton herstellen Zum Unterfüllen*C12/15 X0*Ohne Schalung**
StL-Nr. 22118338421010
Unbewehrten Beton nach Unterlagen des AG herstellen.
Beton zum Unterfüllen von Bauteilen.
Druckfestigkeitsklasse C12/15.
Expositionsklasse X0.
Beton ohne Schalung herstellen.
Menge: 10,000 m3

**02.05.0002 Unbewehrten Beton herstellen*Mit Schalung**
StL-Nr. 22118338999020
Unbewehrten Beton nach Unterlagen des AG herstellen.
Beton 'für Kolkbalken'

Druckfestigkeitsklasse 'C 25/30'

Expositionsklasse 'XC4'

Beton einschließlich Schalung herstellen. Schalung vorhalten und beseitigen.
Menge: 2,000 m3

#### Abschnitt 02.06 Baumontagen

**02.06.0001 Wellstahlbauwerk einbauen Maulprofil**
Spiralwellstahlrohr Hel - Cor liefern und entsprechend
statischen und konstruktiven Erfordernissen nach
Unterlagen des AG einbauen.
Die Einbauanleitung des Herstellers ist zu beachten.
Abgerechnet wird nach Länge der Sohle in der Bauwerksachse. Die Hinterfüllung und Überschüttung werden
gesondert vergütet.
Querschnitt = Maulprofil.
Profil: HCPA 04
Wellung: 63 x 13 mm
Spannweite: 1620 mm
Höhe: 1100 mm
Querschnitt: 1,42 m2
Böschungsneigung Einlauf/Auslauf: 1:1,5
Schnittansatzhöhe Einlauf/ Auslauf: 0,37 m
Verkehrsbelastung : DIN  EN 1992-2 +NA (D)
Mindestblechdicke = 3 mm.
Korrosionsschutz mit Zinkschicht von 42 µm Dicke gem.
EN 10346 und zusätzlich mit einer Polymerbeschichtung
mit min 300 µm gem. EN 10169-1
Sohlbett herstellen.
Hersteller: Via Con Hamco GmbH o. glw.
Hersteller: '......................................................' vom Bieter einzutragen
Menge: 14,000 m

**02.06.0002 Kupplungsband**
Kupplungsband Typ 2 zum bauseitigen Verbinden
einzelner Rohrlängen liefern und nach
Herstellerangaben montieren.
Kupplungsband zum vorbeschriebenen Rohr.
Korrosionsschutz mit Zinkschicht von 42 µm Dicke gem.
EN 10346 und zusätzlich mit einer Polymerbeschichtung
mit min 300 µm gem. EN 10169-1
Menge: 2,000 St

**02.06.0003 Zulage Otterberme**
Zulage zu vorbeschriebenen Wellstahlbauwerk für Einbau
einer Otterberme am Durchlass aus Stahlpanelen, Breite
500 mm, Höhe 50 mm, Befüllen mit Schrotten 60-90 mm,
über Winkel mit dem Profil verschraubt.
Menge: 14,000 m

**02.06.0004 Zulage Querriegel**
Zulage zu vorbeschriebenen Wellstahlbauwerk für Einbau
von Sohlschwellen aus verzinktem Stahl, Dicke 5 mm,
h=20 cm, mit dem Profil über Winkel verschraubt.
Menge: 3,000 St

#### Abschnitt 02.07 Geländer

**02.07.0001 Rohrgeländer abbauen**
Rohrgeländer abbauen und der Verwertung nach Wahl des
AN zuführen
AVV-Nr 170405
Menge: 6,000 m

**02.07.0002 Stahlgeländer einbauen*Stahl H = 1100 mm*Verz/EP HS/PUR HS**
StL-Nr. 2112131391290092
Geschweißtes Stahlgeländer nach Unterlagen des AG einbauen.
Abgerechnet wird nach Länge des Handlaufs zwischen den
Achsen der Endpfosten bzw. Endstäbe.
Geländer 'für Durchlass'

Material = Stahl
Höhe des Geländers 1100 mm.
Ausbildung 'als Holmgeländer mit zwei Zwischenholmen,
Ausführung gem. RIZ-Ing, Gel 7'

Verankerung 'mit Betonfundamenten aus Beton C 25/30,
400/400/1200, einschließlich Bewehrung gem. RIZ-Ing.
Gel 7, Bohrung d=20 mm in Fundamenten herstellen und
Geländer mit Vergußmörtel höhengerecht versetzen.
Aushub für Fundamente ausführen, Aushub im Baubereich
flächenhaft verteilen.'

Korrosionsschutz: Geländer feuerverzinken, zu beschichtende Flächen sweep-strahlen. Zwischenbeschichtung auf
Epoxidharzgrundlage, lösemittelarm (high solid), nach
Blatt 94/95, Sollschichtdicke 120 mym. Deckbeschichtung
auf Polyurethan-Grundlage, lösemittelarm (high solid),
nach Blatt 94/95 oder auf Polyurethan-Grundlage nach
Blatt 87, Sollschichtdicke 80 mym.
Menge: 15,000 m

#### Abschnitt 02.08 Wasserbauarbeiten

**02.08.0001 Bachsohle beräumen**
Bachsohle beräumen von Steinen, Schwemmgut und Geröll
bis 30 cm dick,
Materialwerte nach EBV = BM-F0,
der Verwertung nach Wahl des AN zuführen.
Menge: 50,000 m2

**02.08.0002 Steinsatz Sohl- u. Böschungsber.**
Steinsetzpackung im Sohl- und Böschungsbereich
vor neuer Uferbefestigung
Material: Felsgestein, Grauwacke oder Basalt,
verwitterungsbeständig
Kantenlänge 25 - 45 cm
Einbaudicke 50 - 70 cm
Erforderliche Erdarbeiten (Auskofferung) sind
einzurechnen, Boden seitlich einebnen
erforderliche Handarbeit zum Schichten und Sortieren
inclusive.
Menge: 45,000 t

#### Abschnitt 02.09 Landschaftsbauarbeiten

**02.09.0001 Oberboden liefern und andecken Böschungen*Andeck. ü. 5-15cm Abrechng.Auftrag**
StL-Nr. 241061601021
Oberboden liefern und profilgerecht andecken.
Andeckung auf Böschungen. Vorhandene Böschung vor Auftrag des Oberbodens aufrauen und mit Rillen versehen.
Dicke der Andeckung über 5 bis 15 cm.
Abrechnung nach Auftragsprofilen.
Menge: 20,000 m3

**02.09.0002 Erosionsschutzmatte verlegen*Kokos über 400-600 g/m2*Rand 15cm eingra. Überlappung 20 cm*mit Drahtbügeln 3 Stück/m2**
StL-Nr. 2110755094021211
Erosionsschutzmatte auf Böschungen, in Mulden oder
Gräben nach Unterlagen des AG verlegen. Matte in ungespanntem Zustand auslegen. Abgerechnet wird die abgedeckte Fläche.
Neigung der Böschung '1:1, oder steiler'

Matte aus Kokos.
Gewicht über 400 bis 600 g/m2.
Oberen Rand 15 cm tief eingraben.
Überlappung der Bahnen ca. 20 cm.
Sichern der Matte mit Drahtbügeln 15 cm lang.
Anzahl = 3 Stück/m2.
Menge: 60,000 m2

**02.09.0003 Rasenansaat mit RSM Regio herst. Neigung 1:4-1:3*Bösch., Trennstr.*UG 15 Grundmischung**
StL-Nr. 2110720415091510
Rasenansaat mit RSM Regio herstellen. Saatgut ohne Entmischung ausbringen, einarbeiten und andrücken.
Neigung der Fläche 1:4 bis 1:3.
Fläche = Böschungen, Trennstreifen und Mulden.
Saatgutmenge '10 g/m2'

Regiosaatgutmischung (RSM Regio), Ursprungsgebiet 15,
Thüringer Wald, Fichtelgebirge und Vogtland.
Standortvariante Grundmischung.
Menge: 90,000 m2

**02.09.0004 Ein- und Ausläufe mit Naturstein befestigen**
Ein- und Auslauf bis DN1620/ 1100 befestigen,
Verlegetiefe bis 2,00 m
Böschungsneigung 1 zu 1,5 und flacher,
Befestigung bis 0,50 m über Rohrscheitel,
Sohlbefestigung = Polygonale Natursteinplatten,
unregelmäßig, mittlere Kantenlänge mind. 30 cm,
Dicke mind. 20 cm
auf 20 cm dicker Bettung aus Beton C 12/15.
Fugen mit Zementmörtel verfüllen
Böschungsbefestigung = Polygonale Natursteinplatten,
unregelmäßig, mittlere Kantenlänge mind. 30 cm,
Dicke mind. 20 cm
auf 20 cm dicker Bettung aus Beton C 12/15.
Fugen mit Zementmörtel verfüllen.
Erforderliche Erdarbeiten (Auskofferung)
in Homogenbereich HB 5sind einzurechnen,
Materialwerte nach EBV = BM-F3
Boden AVV-Nr. 17 05 04 der Verwertung nach Wahl des AN
zuführen.
Menge: 20,000 m2

*Hinweis: Für den nachfolgenden Leistungsbereich*
Für den nachfolgenden Leistungsbereich
Erneuerung Bushaltestelle
separate Rechnungslegung
an die Gemeinde Öchsen, über die Verwaltung der
Gemeinde Dermbach, Hinter dem Schloß 1, 36466 Dermbach

### Bereich 03 Erneuerung Bushaltestelle

#### Abschnitt 03.00 Aufbrucharbeiten

**03.00.0001 Bauliche Anlage abbrechen ges. Abbr. verw.**
*** Pauschalposition
StL-Nr. 24106060990001
Bauliche Anlage abbrechen. Anlage nach Unterlagen des
AG.
Anlage 'Alte Buswartehalle, 1,20 x 2,00 m, Höhe 2,50 m'

Anlage aus 'Stahlprofilen mit Verbretterung, Dach mit
Bitumendeckung, Fundamente bis 40 cm tief'

Gesamtes Abbruchgut nach Wahl des AN verwerten.
Menge: 1,000 Psch

#### Abschnitt 03.01 Erdbau

**03.01.0001 Fläche abräumen Steine/Mauer/Zaun**
*** Pauschalposition
StL-Nr. 2410600300010000
Fläche nach Unterlagen des AG abräumen.
Steine, Betonreste, Mauerreste und abgängige Zäune.
Menge: 1,000 Psch

**03.01.0002 Oberboden abtragen und andecken Abtr.über 10-30cm*alle Flächen Andeck. ü. 5-15cm*Abrechnung Abtrag**
StL-Nr. 2410611300210201
Oberboden ggf. einschließlich Vegetationsdecke abtragen
und profilgerecht wieder andecken einschließlich erforderlicher Zwischenlagerung auf Flächen nach Wahl des
AN. Beschreibung der Homogenbereiche nach Unterlagen
des AG.
Dicke des Abtrages über 10 bis 30 cm.
Andeckung auf Böschungen, Seitenstreifen, Trennstreifen, Verkehrsinseln.
Dicke der Andeckung über 5 bis 15 cm.
Abrechnung nach Abtragsprofilen.
Menge: 20,000 m3

**03.01.0003 Oberboden liefern und andecken Böschungen*Andeck. ü. 5-15cm Abrechng.Auftrag**
StL-Nr. 241061601021
Oberboden liefern und profilgerecht andecken.
Andeckung auf Böschungen. Vorhandene Böschung vor Auftrag des Oberbodens aufrauen und mit Rillen versehen.
Dicke der Andeckung über 5 bis 15 cm.
Abrechnung nach Auftragsprofilen.
Menge: 15,000 m3

**03.01.0004 Boden bzw. Fels lösen und einbauen Planum gesondert*Abrechnung Abtrag**
StL-Nr. 2410620390900201
Boden bzw. Fels aus Abtragsbereichen profilgerecht
lösen und in den Auftragsbereichen profilgerecht einbauen und verdichten einschließlich ggf. erforderlicher
Wasserzugabe. Beschreibung der Homogenbereiche nach Un-
terlagen des AG. Die Herstellung von Mulden und Gräben
wird gesondert vergütet.
Homogenbereich 'HB 5-10'

Einbaustelle 'seitlicher Angleich hinter Borden'

Das Herstellen des Planums wird gesondert vergütet.
Abrechnung nach Abtragsprofilen.
Menge: 35,000 m3

**03.01.0005 Planum herstellen Ev2 = 45 MPa**
StL-Nr. 2410625001
Planum herstellen nach Unterlagen des AG.
Verformungsmodul Ev2 = 45 MPa.
Menge: 170,000 m2

**03.01.0006 Rasenansaat mit RSM Regio herst. Neigung 1:4-1:3 Feinplanum lock. UG 21*Grundmischung**
StL-Nr. 2110720419192110
Rasenansaat mit RSM Regio herstellen. Saatgut ohne Entmischung ausbringen, einarbeiten und andrücken.
Neigung der Fläche 1:4 bis 1:3.
Fläche 'seitliche Angleichungen'

Feinplanum feinkrümelig lockern.
Saatgutmenge '10 g/m2'

Regiosaatgutmischung (RSM Regio), Ursprungsgebiet 21,
Hessisches Bergland.
Standortvariante Grundmischung.
Menge: 100,000 m2

**03.01.0007 Kabel-/ Leitungsgraben herst.**
Boden für Kabel-/Leitungsgraben oder dgl. ausheben,
Aushub Maschinen- /Handaushub als Mittelpreis,
Straßenaufbruch wird gesondert vergütet.
Abgerechnet wird nach der Länge des Grabens,
gemessen in der Achse.
Homogenbereich HB 3 - 11
AVV-Nr. 17 05 04
Einstufung nach EBV: BM-F3 BG-F3
Grabentiefe  0,80 m,
Breite der Grabensohle über 0,3 bis 0,4 m.
Aushub, soweit zum Verfüllen geeignet,
zur Wiederverwendung seitlich lagern,
nach Verlegen der Leitung in Graben
oberhalb der Leitungszone einbauen
und verdichten. Fehlenden Verfüllboden
einbauen und verdichten wird gesondert vergütet.
Zum Verfüllen nicht verwendeter Aushub
in Eigentum des AN übernehmen und
einer Verwertung zuführen.
Menge: 25,000 m

**03.01.0008 Boden liefern,in Leitungsgrab.einb**
Boden liefern, in Leitungsgraben einschließlich
Schachtbaugruben einbauen und verdichten.
Material = Grobkörniger Boden.
Boden nach Verlegen der Leitung in Graben
einschließlich der
Leitungszone einbauen und verdichten.
Verdichten auf Verdichtungsgrad Dpr. min 100 v.H.
Menge: 25,000 m

#### Abschnitt 03.02 Tragschichten

**03.02.0001 Frostschutzschicht herstellen Geh- u. Radwege*0/45 URA n. Unterl. AG Abrechng. Auftrag**
StL-Nr. 2690011050310901
Frostschutzschicht aus Baustoffgemisch für Frostschutzschichten herstellen. Gesteinsspezifische Anforderungen
gem. TL Gestein-StB und zugeh. Einführungsschreiben.
Erschwernisse durch Einbauten, Schächte und
Straßenabläufe werden gesondert vergütet.
In Verkehrsflächen für Geh- und Radwege.
Baustoffgemisch 0/45.
Umweltrelevante Anforderungen beim Einsatz von
Baustoffgemischen nach Unterlagen des AG.
Einbaudicke '29 cm'

Abgerechnet wird nach Auftragsprofilen.
Menge: 45,000 m3

#### Abschnitt 03.03 Pflaster/Borde/Rinnen

*Hinweis: Das gem. DIN 18318, 3.4.3. vorgesehende Nachsanden der*
Das gem. DIN 18318, 3.4.3. vorgesehende Nachsanden der
Fugen ist bis zum endgüligen Fugenschluß auch nach
Abnahme der Leistung auszuführen.

**03.03.0001 Betonsteinpflasterdecke herst. Geh-/Radwegflchn.**
Betonsteinpflasterdecke herstellen.
Ausführung in Geh- oder Radwegflächen.
Verlegearbeiten einschließlich aller Nebenarbeiten
für Randanpassung, Schneiden und Anarbeitung
an Einbauten in der Pflasterfläche,
Abrütteln und Fugenfüllung,
Bettungsmaterial = Brechsand-Splitt-Gemisch,
Dicke 3 cm,
gem. ZTV Pflaster-StB 20
Fugenmaterial = Brechsand 0/2.
Betonpflaster ohne Fase
hergestellt nach DIN EN 1338,
Qualität DI mit Vorsatzschicht
gemäß DIN 18 318 nach Angaben der Bauleitung
herstellen.
Thüringer Rechteckpflaster o. glw.
Steindicke:  8 cm
Steinformate: 20/10
Farbe:  grau
Menge: 75,000 m2

**03.03.0002 Bordstein aus Naturstein setzen Naturbordst. A 5*Granit gerader Stein**
StL-Nr. 2311531605101999
Bordstein aus Naturstein mit gleichmäßiger Färbung setzen. Breite der Rückenstütze mind. 15 cm.
Bordsteinformat = A 5.
Bordstein aus Granit.
Gerader Stein.
Rückenstütze 'Beton C 20/25 herstellen'

Fundamentbeton 'Beton C 20/25, 20 cm dick herstellen'
Menge: 47,000 m

**03.03.0003 Bordstein aus Naturstein setzen Naturbordst. A 5*Granit Überg./Absenker**
StL-Nr. 2311531605106999
Bordstein aus Naturstein mit gleichmäßiger Färbung setzen. Breite der Rückenstütze mind. 15 cm.
Bordsteinformat = A 5.
Bordstein aus Granit.
Übergangsstein/Absenkungsstein.
Rückenstütze 'Beton C 20/25 herstellen'

Fundamentbeton 'Beton C 20/25, 20 cm dick herstellen'
Menge: 2,000 m

**03.03.0004 Bordstein aus Naturstein setzen*Granit gerader Stein**
StL-Nr. 2311531699101999
Bordstein aus Naturstein mit gleichmäßiger Färbung setzen. Breite der Rückenstütze mind. 15 cm.
Naturstein 'Tiefbord, Einfahrtstein passend zum A5 Bord
Bord TB 15/20 cm mit 2 cm Rundung an der Vorderkante'

Bordstein aus Granit.
Gerader Stein.
Rückenstütze 'Beton C 25/30'

Fundamentbeton 'Beton 25/30, 20 cm dick'
Menge: 2,000 m

**03.03.0005 Bordstein aus Naturstein setzen*Granit Halbm. bis 1 m**
StL-Nr. 2311531699105999
Bordstein aus Naturstein mit gleichmäßiger Färbung setzen. Breite der Rückenstütze mind. 15 cm.
Naturstein 'Tiefbord, Einfahrtstein passend zum A5 Bord
Bord TB 15/20 cm mit 2 cm Rundung an der Vorderkante'

Bordstein aus Granit.
Kurvenstein, Halbmesser bis 1,00 m.
Rückenstütze 'Beton C 25/30'

Fundamentbeton 'Beton 25/30, 20 cm dick'
Menge: 3,000 m

**03.03.0006 Bordstein trennen NBSt. 15/30-15/25*BSt.nassschneiden BSt. trennen**
StL-Nr. 231153266101
Bordstein auf Passmaß trennen.
Bordstein aus Naturstein ca. 15/30 bis 15/25 cm.
Bordstein trennen durch Nassschneiden.
Bordstein quer trennen.
Menge: 3,000 St

**03.03.0007 Bewegungsfuge im Fundament herst. Fuge unter B.m.R.**
StL-Nr. 2311550640
Bewegungsfuge im Fundament von Streifen, Rinnen und
Borden mit einer Dicke von 8 mm bis 15 mm herstellen.
Fuge unter Bord mit Rinne.
Menge: 5,000 St

**03.03.0008 Bordstein aus Beton setzen BSt. TB 8x25 cm*gerader Stein**
StL-Nr. 2311531107000199
Bordstein aus Beton setzen. Breite der Rückenstütze
mind. 15 cm.
Bordstein = TB 8 x 25 cm.
Gerader Stein.
Rückenstütze 'Beton C 20/25, bis 10 cm unter Oberkante
Bordstein'

Fundamentbeton 'Beton C 20/25'
Menge: 65,000 m

**03.03.0009 Bordstein trennen TBSt. 10/30-8/20*BSt.nassschneiden BSt. trennen**
StL-Nr. 231153262101
Bordstein auf Passmaß trennen.
Bordstein aus Beton ca. 10/30 bis 8/20 cm.
Bordstein trennen durch Nassschneiden.
Bordstein quer trennen.
Menge: 10,000 St

**03.03.0010 Profilstein-Grundtyp**
Profilstein-Grundtyp (Pos. 1.18)
Profilstein-System "Kasseler Sonderbord" für
Haltestellen liefern und fachgerecht
nach Angabe des AG engfugig (5 mm) versetzen
Rückenstütze aus Beton C 12/15 bis 10 cm unter OK
Bordstein, 15 cm breit herstellen.
Unterbeton C 12/15, 20 cm dick, gem. DIN 18318
herstellen.
Profilstein mit horizontaler Auffahrfläche,
ausgerundetem Übergang zur 75°
schrägen Anfahrfläche. Auftrittsfläche rautenförmig
genoppt.
Europäisches Patent Nr. 0 544 202.
Profilstein aus Beton C 35/45, XF4 gem. DIN EN 1340,
Typ: -DIT- DIN 483
Abmessungen: Länge 100,0 cm (Nennlänge inkl. 5mm Fuge),
Gesamthöhe 33 cm,
Breite 43,5 cm
Einstiegshöhe: 18 cm
Auftrittsfläche: 30 cm und rautenförmig genoppt
Einbautiefe: 15 cm
Gewicht: 290 kg
Menge: 12,000 St

**03.03.0011 Profilstein- Übergangsstein, links**
Profilstein- Übergangsstein, links mit Gefälle
vom vorbeschriebenen Grundtyp auf Bordstein DIN 483,
Form HB liefern und versetzen, wie vor.
L 100,0 cm, H von 33/18 - 27/12 cm fallend, B 43,5 cm.
(Pos. 7.18.a)
Menge: 1,000 St

**03.03.0012 Profilstein- Übergangsstein, rechts**
Profilstein- Übergangsstein, rechts mit Gefälle
vom vorbeschriebenen Grundtyp auf Bordstein DIN 483,
Form HB liefern und versetzen, wie vor.
L 100,0 cm, H von 33/18 - 27/12 cm fallend, B 43,5 cm.
(Pos. 7.18.b)
Menge: 1,000 St

**03.03.0013 Fugenscheiben liefern und verlegen**
Fugenscheiben  für Kasseler Sonderbord Grundtyp 18
liefern und verlegen
Menge: 14,000 St

**03.03.0014 Blindenleitplatte Rippe herstellen**
Blindenleitplatte Leiteinrichtung für Blinde und
Sehbehinderte in Anlehnung an DIN 32984
"Rippe 38mm" - Bodenindikatoren im öffentlichen
Verkehrsraum -
bestehend aus:
taktilem Leitstreifen aus Betonwerksteinplatten nach
DIN 18500
faserarmiert, hoher Widerstand gegen Frost/ Tausalz,
mit abgeflachter Rippe
Rippenabstand 37,5 mm, rutschhemmend R 12 (SRT >60)
Format: 30/30/8 cm
Bedarf: 3,33 Stck/ lfdm oder 11,11 Stck/ qm
Farbe: durchgehend weiß eingefärbt
Fabrikat: PROFILBETON GmbH
Waberner Str. 40
34582 Borken/ Hess.
Tel.: 05682-7386 -0
Fax: 05682-7386 -42
liefern und auf Splittbett in Pflasterfläche
verlegen
Menge: 62,000 St

**03.03.0015 Noppenplatte Aufmerksamkeitsfeld**
Noppenplatte Aufmerksamkeitsfeld für Blinde und
Sehbehinderte nach DIN 32984
"diagonal 32" - Bodenindikatoren im öffentlichen
Verkehrsraum -
bestehend aus:
Noppenplatten aus Betonwerkstein nach DIN 18500
faserarmiert, hoher Widerstand gegen Frost/ Tausalz,
mit 32 Stck. diagonal angeordneten Noppen,
rutschhemmend R 12 (SRT >60)
Format: 30/30/8 cm
Bedarf: 3,33 Stck/ lfdm oder 11,11 Stck/ qm
Farbe: durchgehend weiß eingefärbt (auf Wunsch auch
schwarz eingefärbt)
Fabrikat: PROFILBETON GmbH
Waberner Str. 40
34582 Borken/ Hess.
Tel.: 05682-7386 -0
Fax: 05682-7386 -42
liefern und auf Splittbett in Pflasterfläche
verlegen
Menge: 9,000 St

**03.03.0016 Betonplatten für Begleitstreifen**
Betonplatten für Begleitstreifen zum Blindenleitsystem
Betongüte: Beton C35/45 XF4
BGS 30 x 30 x 8
Farbe: anthrazit
Länge:  300 mm
Breite:  300 mm
Dicke:  80 mm,
liefern und auf 4 cm Bettung aus Brechsand-Splitt-
Gemisch verlegen.
Fugenmaterial = Sand 0/2.
Menge: 81,000 St

**03.03.0017 Leitplatte aus Faserbeton trennen**
Leitplatte aus Faserbeton auf Passmaß trennen
30/30/8 cm.
Menge: 6,000 St

#### Abschnitt 03.04 Buswartehalle

**03.04.0001 Wartehalle System X**
Wartehalle System X
2 Felder
Farbe: RAL 7016 Anthrazitgrau
Schneelast: 1,2 kN/m2

Additive Stahlkonstruktion aus Vierkantrohr 60x60 und
T-Profilen 60/60.
Standrohre mit Fußplatte zur Dübelmontage.
Der vordere Dachträger besteht aus einen rechteckigen
Stahlbauholprofil (mindestens 120x60x5 mm). T- oder H-Profile sind nicht
zulässig.
Die Dimensionierungen der Profile sind
Mindestforderungen und können nach statischen
Erfordernissen abweichen, z. Bsp. bei hohen
Schneelasten.
Stahlkonstruktion vollbadfeuerverzinkt und
spezialfarbbeschichtet in RAL 7016 Anthrazitgrau.

Achsmaß der Rückwand 1.500 mm, Feldweite im Dach ist
halbes Achsmaß der Rückwand.
Feldbreite im Dach: 750 mm
Dachneigung: ca. 2°
Gekantete Wasserrinne als Standard mit geregeltem
Wasserablauf durch die Rückwandstützen mit
Wasserauslass durch Speier über OKF.
Dachsparrenverlängerung hinten als optische Aufwertung
mit schräg auslaufendem Abschluss.
Vorderer Dachträger bis 3 Felder freitragend, sonst
alle 3 Felder eine zusätzliche Stütze vorne.

Bautiefe 1500 mm,
Breite Seitenwände 1.000 mm.
Aufstellung mittels biegesteifer Fußkonstruktion auf
Fundament nach Herstellervorgabe mittels
Schwerlastdübeln.

Dacheindeckung:
Farbbeschichteten Aluminiumblech in RAL 7016
Anthrazitgrau, Stärke mindestens 4 mm.
Die Dimensionierungen sind Mindestforderungen und
können nach statischen Er-
fordernissen abweichen, z. Bsp. bei hohen Schneelasten.

Verglasung Rück-/Seitenwände:
Alle Verglasungen müssen den Normen DIN 18008-2
(linienförmige Verglasung)
und 18008-3 (punktuelle Verglasung) entsprechen.
Rückwände und Seitenwände in
Einscheibensicherheitsglas mit Scheibenmarkierung als
Durchlauf- bzw. Vogelschutz im Siebdruckverfahren
vandalismussicher
eingebrannt. Glasstärke min. 8mm. Im Bereich der Rück-
und Seitenwände punktuelle Klemmbefestigung für 8-10
mm Glas, Glashalter aus AluminiumZinkdruckguss, RAL
9006 farbbeschichtet.

Entwässerung:
Entwässerung durch die hinteren Stützen, Wasserauslass
ca. 50 mm über OKF.
Anzahl der Entwässerungspunkte mind. 2 Stück.

Verzinkung und Beschichtung (Duplex-Verfahren):
Verfahrensbeschreibung der Beschichtung
Beschichtet wird nach den strengen Richtlinien der GSB
International, Qualitätsgemeinschaft für die
Stückbeschichtung von Bauteilen.
Es werden nur GSB zugelassene Betriebsstoffe verwendet.
Stahlteile werden feuerverzinkt nach DIN EN ISO 1461
und, wenn farbbeschichtet, mit dem Korrosionsschutz
nach DIN 55633, sowie der Pulverbeschichtung nach den
Normen
DIN EN ISO 12944, DIN EN 13438, DIN EN 15773 versehen.
Feuerverzinkte und gleichzeitig pulverbeschichtete
Stahlteile entsprechen dem sogenannten Duplex-System.
Verzinkte Stahlteile werden vor dem Pulvern
feinverputzt, um der Oberfläche eine glatte Anmutung
zu geben.
Die Sollschichtdicke für rein verzinkte Bauteile
beträgt je nach Materialstärke 60-80mì.
Die Sollgesamtschichtdicke Feuerverzinkung +
Pulverbeschichtung beträgt zusammen je nach Materialstärke ca.120-180mì.
Alle zu beschichtenden Teile unterliegen vor und nach
der Beschichtung einer
Sichtkontrolle.
Die Beschichtung insgesamt fällt im Standard in die
Korrosionskategorie C3 (Stadt-
und Industrieatmosphäre, mäßige Verunreinigung durch
Schwefeloxid, Küstenklima mit geringem Chloridgehalt).

Gefälleanpassung:
Die Wartehalle muss optional eine Anpassung an
vorhandene Längs- und Quergefälle-Situationen zulassen
(Verlängerung der Stützen, abgestufte
Rückwandscheiben).

Hersteller und Lizenzinhaber:
  MABEG Kreuschner GmbH & Co. KG
  Ferdinand-Gabriel-Weg 10
  59494 Soest
o.glw.
Angebotenes Fabrikat/Typ:

............................................
(Bietereintrag)

Herstellung, Lieferung und Montage von Grund- und
Erweiterungsmodul auf bauseitig erstellten Fundamenten
(Herstellung Fundamente in ges. Pos.) einschließlich
aller Nebenarbeiten
Menge: 1,000 St

**03.04.0002 Plattenfundament Buswartehalle**
Plattenfundament für Buswartehalle herstellen,
Betongüte C 20/25 einschließlich erforderlicher
Schalung herstellen.

Dicke Fundamentplatte ca. 20 cm,
Fläche ca. 3,5 m²,
Bewehrung nach Herstellerangaben.
Menge: 1,000 St

**03.04.0003 Einhängesitzbank**
Einhängesitzbank WH F Fw mit Holz
Montage mittels Spezialadapter zwischen den Stützen
der Wartehalle
Länge: Nach Achsmaß
Tiefe: 324 mm
Stahlkonstruktion, vollbadfeuerverzinkt und
spezialfarbbeschichtet in RAL 7016 anthrazitgrau
Sitzfläche bestehend aus 3 St. Buchenhölzern,
Lasierung hellbraun
Menge: 1,000 St

**03.04.0004 Infovitrinen unterhalb der Überdachung**
Infovitrine Bautiefe 30 mm
Format: A 3 quer
Aluminiumrahmenkonstruktion aus
robusten, stranggepreßten System Profilen.
Farbe: RAL 7016 anthrazitgrau
Drehflügel, Türanschlag: DIN links, mit Schloss
Verglasung mit ESG Sicherheitsglas 4 mm
Befestigung an der Scheibe der Rückwände
incl. Abdichtung zwischen Scheibe und Vitrine,
mit einer Rückwand als Magnethaftplatte zur
Planbefestigung
(Magnete sind nicht im Lieferumfang enthalten)
liefern und an vorhandene Fahrgastüberdachung
montieren, einschließlich aller
Befestigungsmaterialien und Nebenarbeiten.

Hersteller und Lizenzinhaber:
  MABEG Kreuschner GmbH & Co. KG
  Ferdinand-Gabriel-Weg 10
  59494 Soest o. glw.
Menge: 1,000 St

**03.04.0005 Abfallbehälter KINGSTON aus Stahl, mit Vollblech**
Abfallbehälter KINGSTON
aus Stahl, mit Vollblech
Abfallbehälter aus 2 mm starkem Stahlblech mit
Schutzdach. Mit Pfosten 50 x 80 mm
(Gesamtlänge 970 mm) zum Einbetonieren. Behälter
mittels Dreikantschloss entriegeln und zum
Entleeren entnehmen, 1 Dreikantschlüssel im
Lieferumfang enthalten.
Detailinformationen
Inhalt Abfallbehälter : 34 Liter
Befestigungsart : zum Einbetonieren
Material Korpus : Stahl
Oberfläche Korpus : feuerverzinkt und
pulverbeschichtet in RAL 7016 Anthrazitgrau,
Ø x Höhe : 325 x 1035 mm
empfohlene Einbautiefe : 250 mm
Gewicht : 14 kg
Gesamttiefe : 375 mm

Lieferbezug:
E. Ziegler Metallbearbeitung AG
Gewerbepark am See 1
D- 01920 Nebelschütz

liefern und in Ortbetonfundament aufstellen.
Menge: 1,000 St

**03.04.0006 LED Beleuchtung**
LED - Beleuchtung im Unterzug mit 2 Einzelspot a 3,5
Watt gleichmäßig über die Gesamtlänge verteilt.
Einschließlich Revisionsklappe innerhalb der
Hauptstütze für den Kabelübergang
Anschluß an 230 V
Menge: 1,000 St

**03.04.0007 Kabel-/ Leitungsgraben herst. Tiefe 0,6-0,80 m**
Boden für Kabel-/Leitungsgraben oder dgl. ausheben,
Aushub Maschinen- /Handaushub als Mittelpreis,
Straßenaufbruch wird gesondert vergütet.
Abgerechnet wird nach der Länge des Grabens,
gemessen in der Achse.
Homogenbereich A1, A2
Grabentiefe ab fertige Oberfläche:  1,00 m,
Breite der Grabensohle über 0,3 bis 0,4m.
Aushub, soweit zum Verfüllen geeignet,
zur Wiederverwendung seitlich lagern,
nach Verlegen der Leitung in Graben
oberhalb der Leitungszone einbauen
und verdichten. Fehlenden Verfüllboden
einbauen und verdichten wird gesondert vergütet.
Zum Verfüllen nicht verwendeter Aushub
in Eigentum des AN übernehmen und
von der Baustelle entfernen.
Menge: 15,000 m

**03.04.0008 Kabel 06/1KV**
Kabel 06/1KV als Kunststoffkabel DIN VDE0271 in
Teillängen liefern und in vorhandenen, verlegefähigen
Kabelgraben verlegen als: NYY-J 3 x1,5 qmm.
Menge: 25,000 m

**03.04.0009 Kabel einsanden**
Verlegte Kabel/Schutzrohre einsanden
Menge: 15,000 m

**03.04.0010 Trassenband**
Markierung von Kabeltrassen liefern und herstellen,
aus Kabelwarnband,
verlegen 30 cm über Kabel- bzw. Leitungsachse.
Menge: 15,000 m

**03.04.0011 Anschluss 3x1,5 qmm**
Mehradrige Mantelleitung oder Kabel absetzen, einführen und nach Klemmplan
einseitig anklemmen
Gr. 3 * 1,5  qmm
ohne Kabelschuhe, ohne Markierer
Menge: 1,000 St

**03.04.0012 Beleuchtungskabel anklemmen**
Beleuchtungskabel 3 * 1,5 mm2 in vorhandene Leuchte
einführen und anklemmen.
Erforderliche Erd- und Stemmarbeiten
zum Freilegen und wieder Verschließen
im Bereich der Bestandsleuchte
ausführen, 0,25 m Beton zur Stabilisierung des
Fundamentes
liefern und einbauen.
Menge: 1,000 St

#### Abschnitt 03.05 Sonstige Leistungen

**03.05.0001 Verkehrsschild aus- u. einbauen**
Verkehrsschild ausbauen, während der Bauzeit im
Baubereich lagern und nach Beendigung der Bauarbeiten
mit neuer Bodenhülse und
mit neuem Fundament aus Beton C 12/15 wieder
aufstellen in unbefestigten Flächen.
Erforderliche Erdarbeiten ausführen, Boden im Umfeld
verteilen, Betonfundament nach Wahl des AN verwerten,
AVV-Nr. 17 01 01.
Menge: 2,000 St

**03.05.0002 Rohrpfosten aufstellen Länge>3000-3500mm*R.St. 60,3/2,0 mm Bodenh.Unterl. AG*Boden Unterl. AG Ortb.0,4/0,4/0,8*Preisänd. Pfosten**
StL-Nr. 2113030251501701
Rohrpfosten mit Abdeckkappe für Verkehrsschild aufstellen einschl. anfallenden Aushubarbeiten. Stahlteile
feuerverzinkt. Umgebende Fläche entsprechend dem früheren Zustand herstellen.
Pfostenlänge = über 3000 mm bis 3500 mm.
Rohr = Stahl 60,3/2,0 mm.
Pfosten mit Bodenhülse. Bodenhülse nach Unterlagen des
AG.
Aufstellung in Boden/Homogenbereich nach Unterlagen des
AG.
Fundament aus Ortbeton  C 12/15 0,40/0,40, Tiefe 0,80 m
herstellen.
Bei Änderung der Pfostenlänge verändert sich der Einheitspreis im Verhältnis zur ausgeschriebenen Pfostenlänge. Basislänge für die Abrechnung ist bei Mehrlängen
die maximal, bei Minderlängen die minimal ausgeschriebene Pfostenlänge.
Menge: 1,000 St

#### Abschnitt 03.06 Stundenlohnarbeiten

**03.06.0001 Baufacharbeiter**
Menge: 2,000 h

*Hinweis: Fahrzeug und Gerätekosten*
Fahrzeug und Gerätekosten
einschließlich Bedienpersonal, Betriebsstoffen und
Nebenkosten.

**03.06.0002 Bagger bis 1,5 m3**
Menge: 2,000 h

**03.06.0003 LKW bis 13 to Nutzlast**
Menge: 2,000 h

### Bereich 04 Deckensanierung OD Oechsen

#### Abschnitt 04.00 Aufbruch und Fräsarbeiten

**04.00.0001 Asphaltbefestigung trennen Einzelfl.*schneiden Dicke ü. 3-6 cm**
StL-Nr. 231130383102
Asphaltbefestigung geradlinig trennen.
in Einzelflächen längs und quer zur Fahrbahnachse,
Trennen durch Schneiden.
Dicke der Asphaltbefestigung über 3 bis 6 cm.
Menge: 450,000 m

**04.00.0002 Asphaltbefestigung trennen*schneiden Dicke ü. 12-18 cm**
StL-Nr. 231130389104
Asphaltbefestigung geradlinig trennen.
Bereich 'Rohrgräben'

Trennen durch Schneiden.
Dicke der Asphaltbefestigung über 12 bis 18 cm.
Menge: 20,000 m

**04.00.0003 Asphalt fräsen ADS*Asphaltbeton*Tiefe ü.2,5-4,5cm Fahrbahn Unebenheit 4 mm**
StL-Nr. 2311300512301091
Asphalt fräsen und Fräsgut aufnehmen. Anschlusskante
geradlinig auf Frästiefe herstellen. Der Schnittlinienabstand darf maximal 15 mm betragen.
Asphaltdeckschicht.
Asphaltdeckschicht = Asphaltbeton.
Frästiefe über 2,5 bis 4,5 cm.
Fläche = Fahrbahn.
Fräsasphalt 'RUVA-A, AVV-Nr. 17 03 02 der Verwertung
nach Wahl des AN zuführen'

Unebenheiten der gefrästen Fläche höchstens 4 mm innerhalb einer 4,00 m langen Messstrecke in Längs- und
Querrichtung.
Menge: 1450,000 m2

**04.00.0004 Asphaltbefestigung aufnehmen*Dicke ü. 12-18 cm Tiefe ü. 10-20 cm**
StL-Nr. 2311302890402099
Asphaltbefestigung aufbrechen und aufnehmen.
Fläche 'Rohrgräben'

Dicke der Asphaltbefestigung über 12 cm bis 18 cm.
Gesamtaufbruchtiefe über 10 bis 20 cm.
Aufbruchgut 'RuVA-A AVV-Nr. 17 03 02 der Verwertung
nach Wahl des AN zuführen'
Menge: 18,000 m2

**04.00.0005 Natursteinpflasterdecke aufnehmen Kantenl. b. 6 cm*Granit Fugenmörtel hydr.*Beton Verwertung AN**
StL-Nr. 23115002113401
Natursteinpflasterdecke aufnehmen. Aufnehmen der Tragschicht wird gesondert vergütet.
Abmessung = Pflasterstein mit Kantenlänge bis 6 cm.
Pflasterstein aus Granit.
Mit Fugenfüllung aus hydraulisch gebundenem Fugenmörtel.
Bettung aus Beton.
Steine und übriges Aufbruchgut nach Wahl des AN verwerten.
Menge: 3,000 m2

#### Abschnitt 04.01 Erdbau

**04.01.0001 Suchgraben herstellen*Tiefe >1,25-1,75m Aufbruch gesond.*Boden einb.u.v. Abrechnung Abtrag**
StL-Nr. 2410891292010101
Suchgraben nach Unterlagen des AG einschließlich Handschachtung herstellen. Aushub zur Wiederverwendung
seitlich lagern. Beschreibung der Homogenbereiche nach
Unterlagen des AG.
Homogenbereiche 'HB 3-10'

Grabentiefe über 1,25 bis 1,75 m.
Straßenaufbruch wird gesondert vergütet.
Seitlich gelagerten Boden einbauen und verdichten.
Abrechnung nach Abtragsprofilen.
Menge: 2,000 m3

**04.01.0002 Planum herstellen Ev2 = 45 MPa**
StL-Nr. 2410625001
Planum herstellen nach Unterlagen des AG.
Verformungsmodul Ev2 = 45 MPa.
Menge: 10,000 m2

**04.01.0003 Leitungsgr. m. Schachtbaugr. herst. gew. Boden*Tiefe >1,25-1,75m Rohr bis DN 150*m.Verb.+10 m3 W. Verfüllboden ges.*BM-F3**
StL-Nr. 2410821722113699
Leitungsgraben einschließlich Schachtbaugruben herstellen. Straßenaufbruch wird gesondert vergütet. Ab-
rechnung nach der Länge des Leitungsgrabens, gemessen in der Achse der Leitung. Die Schachtbaugruben
werden in der Achse der Leitung durchgemessen. Schachtdurchmesser und -abstände nach Unterlagen des AG.
In gewachsenem Boden. Homogenbereich nach Unterlagen
des AG.
Grabentiefe über 1,25 bis 1,75 m.
Breite der Grabensohle für Rohr bis DN 150.
Notwendigen Verbau entsprechend statischen und konstruktiven Erfordernissen herstellen, vorhalten und
entfernen. Offene Wasserhaltung bis zu einer Pumpenleistung von 10 m3 Fördermenge und 5,00 m Förderhöhe
je Stunde und Haltung ausführen
Aushub wird zum Verfüllen nicht verwendet. Verfüllen
des Grabens nach Verlegen der Leitung wird gesondert
vergütet.
Materialwerte nach EBV = BM-F3
Zum Verfüllen nicht verwendeten Aushub 'der Verwertung
nach Wahl des AN zuführen, AAV-Nr. 17 05 04,
einschließlich erforderlicher Zwischentransporte zur
Haufwerksbeprobung'
Menge: 10,000 m

**04.01.0004 Leitungszone verfüllen Boden liefern*Rohr DN 150**
StL-Nr. 241103440102
Boden in Leitungszone über Bettung einbauen und verdichten.
Boden des AN.
Rohr DN/ID 150.
Menge: 10,000 m

**04.01.0005 Baustoff in Leitungsgraben einb. gem.körn. Boden*Tiefe >1,25-1,75m Rohr bis DN 150*Baust.**
StL-Nr. 24108243221001
Baustoff nach Unterlagen des AG liefern, in Leitungsgraben einschließlich Schachtbaugruben einbauen und
verdichten. Abrechnung nach der Länge des Leitungsgrabens, gemessen in der Achse der Leitung. Die
Schachtbaugruben werden ohne Berücksichtigung von Me-
hrverfüllung durchgemessen. Schachtdurchmesser und -
abstände nach Unterlagen des AG. Einbaudokumentation
nach Unterlagen des AG übergeben.
Baustoff = gemischtkörniger Boden.
Grabentiefe einschließlich Leitungszone über 1,25 bis
1,75 m.
Breite der Grabensohle für Rohr bis DN 150.
Baustoff nach Verlegen der Leitung in Graben oberhalb
der Leitungszone und in Baugruben einbauen und verdichten.
Menge: 10,000 m

#### Abschnitt 04.02 Straßenentwässerung

**04.02.0001 Straßenablauf einbauen Boden Form 1a*Schaft Form 5b Aufl-Ring 10a**
StL-Nr. 24110515110199
Straßenablauf aus Betonfertigteilen einbauen. Fugen mit
Mörtel M20 dichten und glattstreichen. Aufsatz und Erdarbeiten werden gesondert vergütet.
Boden Form 1a, Abfluss im Boden.
Schaft Form 5b (295 mm hoch).
Auflagering Form 10a (für quadratische Aufsätze).
Auflager 'aus Beton 20 cm, Beton C 15/20'
Menge: 1,000 St

**04.02.0002 Aufsatz f. Straßenablauf aufsetzen 500x500, D, Begu*dämpf.Einlage Zinkeimer D 1*Höhe Zug um Zug WW-Mörtel**
StL-Nr. 2411052301001622
Aufsatz für Straßenablauf aufsetzen.
Klasse D 400, Ausführung nach DIN 19 583, 500x500, mit
Rahmen aus Gusseisen mit Beton.
Dämpfende Einlage.
Verzinkter Eimer, Form D 1.
Aufsatz zunächst provisorisch auflegen und entsprechend
Bauablauf Zug um Zug bis auf planmäßige Höhe setzen.
Fuge zwischen Fertigteilen mit Mörtel WW-
Schachtkopfmörtel nach DIN 19573 herstellen, Fugen
glattstreichen.
Menge: 1,000 St

**04.02.0003 Anschlussleitung herstellen Rohr DN 150*PP-Rohr Rohrverb.Wahl AN*Bettung Typ 1 Tiefe bis 1,25 m*Überdeckg.bis 1 m Ringst. Kl.SN 16**
StL-Nr. 2411031522111103
Anschlussleitung zum Schacht bzw. zur Sammelrohrleitung
nach statischen und konstruktiven Erfordernissen herstellen. Anschluss an Schacht bzw. Sammelrohrleitung
sowie Formstücke werden gesondert vergütet.
Rohr DN/ID 150.
Rohr aus PP.
Rohrverbindung nach Wahl des AN.
Bettung nach DIN EN 1610, Typ 1 herstellen. Boden für
Leitungszone liefern und einbauen.
Fließsohlentiefe bis 1,25 m.
Überdeckungshöhe bis 1,00 m.
Ringsteifigkeit SN 16 nach DIN EN ISO 9969.
Menge: 10,000 m

**04.02.0004 Formstück einbauen (Zul.) Abzweig DN 150*Steinzeug-Rohr Rohr DN 200**
StL-Nr. 24110369020304
Formstück in Rohrleitung einbauen. Vergütet wird der
Mehraufwand für den Einbau des Formstückes gegenüber
der bis zur Innenfläche der Sammelrohrleitung durchgemessenen Rohrleitung.
Formstück = Abzweig, Anschlussrohr DN/ID 150.
Rohr aus Steinzeug.
Durchgangsrohr DN/ID 200.
Menge: 1,000 St

**04.02.0005 Manschettendichtung DN 200**
Manschettendichtung
liefern und als Verbindung
von 2 glatten Rohrenden
einbauen.
DN 200
Menge: 2,000 St

**04.02.0006 Rohrschnitte herst., DN 200, Stzg**
Rohrschnitte herstellen, Steinzeugrohr DN 200,
Bestandsrohre an Schächten und Anpassungen
säubern und ablängen.
Menge: 2,000 St

**04.02.0007 Formstück einbauen (Zul.)**
StL-Nr. 24110369999900
Formstück in Rohrleitung einbauen. Vergütet wird der
Mehraufwand für den Einbau des Formstückes gegenüber
der bis zur Innenfläche der Sammelrohrleitung durchgemessenen Rohrleitung.
Formstück 'Übergangsstück Steinzeug/PP DN 150'

Rohr aus 'PP'
Menge: 1,000 St

**04.02.0008 Formstück einbauen (Zul.) Bogen DN 150 Rohr DN 150**
StL-Nr. 24110369089903
Formstück in Rohrleitung einbauen. Vergütet wird der
Mehraufwand für den Einbau des Formstückes gegenüber
der bis zur Innenfläche der Sammelrohrleitung durchgemessenen Rohrleitung.
Formstück = Bogen DN/ID 150.
Rohr aus 'PP'

Durchgangsrohr DN/ID 150.
Menge: 5,000 St

#### Abschnitt 04.03 Pflaster/Borde/Rinnen

**04.03.0001 Pflasterd.m.Betonpfl.-steinen aufn. 8 cm dick*ungeb. Fugenmat. ungeb. Bettung*Steine lagern Pflaster säubern**
StL-Nr. 23115011211201
Pflasterdecke mit Pflastersteinen aus Beton aufnehmen.
Aufnehmen der Tragschicht wird gesondert vergütet.
Pflasterstein ca. 8 cm dick.
Mit Fugenfüllung aus ungebundenem Fugenmaterial.
Bettung aus ungebundenem Bettungsmaterial.
Steine innerhalb der Baustelle fördern und lagern.
Übriges Aufbruchgut nach Wahl des AN verwerten.
Pflastersteine säubern.
Menge: 6,000 m2

**04.03.0002 Bordstein aufnehmen. Hochbord Beton*Fund. ü. 10-20 cm*Verwertung AN**
StL-Nr. 23115031129100
Bordstein aufnehmen.
Bordstein = Hoch- und Rundbordstein aus Beton, Breite
bis 18 cm, Höhe bis 30 cm.
Fundament aus Beton, über 10 bis 20 cm dick, aufbrechen.
Wiederverwendbare Bordsteine 'seitlich zum
Wiedereinbau lagern'

Nicht wiederverwendbare Bordsteine und übriges Aufbruchgut nach Wahl des AN verwerten.
Menge: 3,000 m

**04.03.0003 Pflasterd. a. Betonst. d. AG herst. Rad- und Gehwege*Pflaster gelagert St.100/200/80*SZ18/LA20 Bett.0/4 30 v. H.*Fuge 0/4 Läuferverband**
StL-Nr. 2311511140141111
Pflasterdecke aus Betonsteinen des AG herstellen.
In Verkehrsflächen für Rad- und Gehwege.
Pflastersteine gelagert innerhalb der Baustelle aufnehmen und fördern.
Format für Rastermaß = 100/200/80 mm.
Baustoffgemisch für Bettung und Fugen Kategorie
SZ18/LA20.
Bettung aus Baustoffgemisch 0/4, Anteil an Körnung unter 2 mm max. 30 Massenprozent, E CS35, C 90/3.
Fuge mit Baustoffgemisch 0/4, GU, F, E CS35, C 90/3,
Fugenmaterial einarbeiten und einschlämmen, Fugenschluss durch Einfegen und Einschlämmen herstellen.
Steine im Läuferverband verlegen.
Menge: 6,000 m2

**04.03.0004 Bordstein des AG setzen BSt. 15/30-15/25*gerader Stein St.gelag. i. Bau.**
StL-Nr. 23115321201199
Bordstein des AG setzen. Breite der Rückenstütze mind.
15 cm.
Bordstein aus Beton ca. 15/30 bis 15/25 cm.
Gerader Stein.
Steine lagern innerhalb der Baustelle.
Rückenstütze 'Beton C 20/25'

Fundamentbeton 'Beton C 20/25'
Menge: 3,000 m

#### Abschnitt 04.04 Tragschichten

**04.04.0001 Asphalttragschicht AC 32 T N herst.*[50/70//50/80VL] Dicke 12 cm**
StL-Nr. 26900238923000
Asphalttragschicht aus Asphalttragschichtmischgut
AC 32 T N herstellen. Gesteinsspezifische Anforderungen
gem. TL Gestein-StB und zugeh. Einführungsschreiben.
Anlieferung des Mischgutes in thermoisolierten
Transportbehältern.
Erhöhte Anforderungen:
- In der Erstprüfung sowie in der Kontrollprüfung
  (an extrahierten Bestandteilen):
  - Untersuchung zu Haftverhalten zwischen Gesteinskörnung und der zur Verwendung vorgesehenen Bindemittelart und -sorte; Umhüllung = 60 vH (ermittelt
  nach 24 h an Prüfkörnung 5/8 bzw. 8/11 gemäß
  TP Asphalt-StB, Teil 11).
  - Mindestbindemittelgehalt >= 4,2 M.-vH, wenn
  Gesteinskörnungen mit Dichten <= 2,65 g/cm3
  (saugende Körnungen) vorgesehen sind.
In Verkehrsflächen 'Rohrgräben'

Bindemittel = [50/70 // 50/80 VL] resultierend.
Einbaudicke 12 cm.
Menge: 18,000 m2

#### Abschnitt 04.05 Deckschichten

**04.05.0001 Bitumenemulsion aufsprühen Bk1,8-Bk0,3*Asphalt frisch Rampenspritzgerät*C40B5-S Menge 250 g/m2*vor A.deckschicht**
StL-Nr. 23113063211223
Bitumenemulsion zur Herstellung des Schichtenverbundes
aufsprühen.
Auf Verkehrsflächen der Belastungsklassen Bk1,8 bis
Bk0,3.
Unterlage = Asphaltbefestigung, frisch.
Mit Rampenspritzgerät.
Bindemittel = C40B5-S.
Bindemittelmenge = 250 g/m2.
Vor Einbau Asphaltdeckschicht.
Menge: 1450,000 m2

**04.05.0002 Asphaltbeton AC 11 D N herstellen Bk1,8*Dicke 4 cm*[50/70//50/80VL] FrosteinwZone II**
StL-Nr. 26900414121190
Asphaltdeckschicht aus Asphaltbeton AC 11 D N
herstellen. Gesteinsspezifische Anforderungen
gemäß TL Gestein-StB und zugeh. Einführungsschreiben.
Anlieferung des Mischgutes in thermoisolierten
Transportbehältern.
Erhöhte Anforderungen:
- Zugabe von >=1,0 M.-vH Calciumhydroxid bezogen auf
  das Gesteinskörnungsgemisch unter Verwendung von
  Kalkhydrat nach EN 459-1 CL 90-S oder CL 80-S oder
  Mischfüller gemäß EN 13043/TL Gestein-StB Tab. 31.
  Der tatsächliche Calciumhydroxidgehalt (verfügbarer
  Kalk) des zugesetzten Kalkhydrates oder Mischfüllers
  nach TP Gestein-StB, Teil 3.9 ist zu berücksichtigen.
- In der Erstprüfung:
  Kalkhydratzugabe und Calciumhydroxidgehalt ausweisen.
  Untersuchung zu Haftverhalten zwischen Gesteinskörnung und der zur Verwendung vorgesehenen Bindemittelart und -sorte durchführen. Arbeitsanweisung
  Probenvorbereitung Affinitätsuntersuchung bei Einsatz von Kalkhydrat beachten. Umhüllung = 60 vH
  (ermittelt nach 24 h an Prüfkörnung 5/8 bzw. 8/11
  gemäß TP Asphalt-StB, Teil 11) nachweisen.
  Mindestens 50 vH gemahlener Fremdfüller m.
  Karbonatgehalt >=80 M.-vH im Anteil < 0,063 mm;
  feine Gesteinskörnungen 0/2 mit
  Karbonatgehalt <= 35 M.-vH im Anteil < 0,063 mm.
- In der Kontrollprüfung: Karbonatgehalt min. 40 vH
  im Anteil < 0,063 mm, ermittelt durch komplexometrische Titration nach TP Gestein-StB 3.8.3.
  Hohlraumgehalt <= 4,5 Vol.-vH am Bohrkern.
- Weitere Anforderungen nach Unterlagen des AG.
In Verkehrsflächen der Belastungsklasse Bk1,8.
Einbaudicke 4 cm.
Bindemittel = [50/70 // 50/80 VL].
Frosteinwirkungszone II.
Grobe Gesteinskörnung '= Gemisch aus Basalt und Diabas
(50:50)'
Menge: 1450,000 m2

**04.05.0003 Erschwernis infolge Einbauten Erschwer. gesamt*A.deckschicht Hydranten+Schieb**
StL-Nr. 231130781101
Erschwernis infolge Einbauten, Schächten und Straßenabläufen. Abgerechnet wird je Stück Einbauteil.
Erschwernis beim Fräsen, Aufnehmen, Aufsprühen von Bi-
tumenemulsionen sowie Herstellen von Asphaltschichten.
Asphaltdeckschicht.
Hydranten und Schieberkappen.
Menge: 15,000 St

**04.05.0004 Erschwernis infolge Einbauten Erschwer. gesamt*A.deckschicht Straßenabläufe**
StL-Nr. 231130781103
Erschwernis infolge Einbauten, Schächten und Straßenabläufen. Abgerechnet wird je Stück Einbauteil.
Erschwernis beim Fräsen, Aufnehmen, Aufsprühen von Bi-
tumenemulsionen sowie Herstellen von Asphaltschichten.
Asphaltdeckschicht.
Straßenabläufe.
Menge: 8,000 St

**04.05.0005 Erschwernis infolge Einfassungen Erschwer. gesamt*A.deckschicht Bord**
StL-Nr. 231130831102
Erschwernis infolge Einfassungen, Borden und Fahrbahnübergängen. Abgerechnet wird die Länge der Einfassung.
Erschwernis beim Fräsen oder Aufnehmen, Aufsprühen von
Bitumenemulsionen sowie Herstellen von Asphaltschichten.
Asphaltdeckschicht.
Bord.
Menge: 420,000 m

**04.05.0006 Unterlage reinigen gefr. Asphaltsch.*lose Teile aufn. Hochdr.-Sauganl.**
StL-Nr. 231130583102
Unterlage reinigen. Anfallendes Kehrgut nach Wahl des
AN verwerten.
Unterlage = gefräste Asphaltschicht.
Lose Bestandteile von Schadstellen aufnehmen.
Selbstaufnehmende Kehrmaschine. Letzter Arbeitsgang mit
Wasserhochdruckreinigungsgeräten mit rotierenden Düsen
und Absaugeinrichtung.
Menge: 1450,000 m2

**04.05.0007 Verkehrsfläche kehren Walzasphalt*VSM durchführen**
StL-Nr. 2311397721
Verkehrsfläche mit einer selbstaufnehmenden Kehrmaschine nach Verkehrsfreigabe unverzüglich nach Aufforderung
durch den AG kehren. Kehrgut aufnehmen und nach Wahl
des AN verwerten.
Verkehrsfläche = Fahrbahndeckschicht aus Walzasphalt.
Erforderliche Verkehrssicherungsmaßnahmen durchführen.
Menge: 1450,000 m2

**04.05.0008 Abstumpfungsmaßnahme durchführen bit.LFK 1/3*Gestein wie Decke Menge 1 kg/m2*maschinell**
StL-Nr. 231139523111
Abstumpfungsmaßnahme zur Erhöhung der Anfangsgriffigkeit durch gleichmäßiges Aufbringen und Einwalzen von
Abstreukörnung durchführen. Nicht gebundene Abstreukörnung aufnehmen und nach Wahl des AN verwerten.
Abstreukörnung = leicht bituminierte Lieferkörnung 1/3.
Aus Gestein wie grobe Gesteinskörnung in Asphaltdeckschicht.
Abstreumenge = 1 kg/m2.
Maschinell abstreuen.
Menge: 1450,000 m2

**04.05.0009 Anschluss a. Fuge m. Fugenm. herst. Längs-/Querfuge*Deckschicht Tiefe 40 mm*Breite 10 mm Fugenmasse N1**
StL-Nr. 2311391231061002
Anschluss als Fuge mit Fugenmasse herstellen.
Längs- und Querfuge.
In der Asphaltdeckschicht ausbilden.
Fugenspalttiefe = 40 mm.
Fugenspaltbreite = 10 mm.
Mit heiß verarbeitbarer Fugenmasse Typ N1, einschließlich zugehörigem und zuvor aufgetragenem Voranstrichmittel.
Menge: 450,000 m

**04.05.0010 Anschluss a. Fuge m. Fugenm. herst. versch.Randfugen*Deckschicht Tiefe 40 mm*Breite 10 mm Fugenmasse N1**
StL-Nr. 2311391251061002
Anschluss als Fuge mit Fugenmasse herstellen.
Randfuge vor Borden, Übergängen, Abläufen u.ä.
In der Asphaltdeckschicht ausbilden.
Fugenspalttiefe = 40 mm.
Fugenspaltbreite = 10 mm.
Mit heiß verarbeitbarer Fugenmasse Typ N1, einschließlich zugehörigem und zuvor aufgetragenem Voranstrichmittel.
Menge: 420,000 m

**04.05.0011 Aufsatz für Straßenabl. anpassen in Asphalt-Fläche*ADicke ü.10-20 cm höher bis 5 cm**
StL-Nr. 241105352210
Aufsatz des Straßenablaufs freilegen und entsprechend
Bauablauf an die neue planmäßige Höhe anpassen. Aufbrucharbeiten zum Freilegen des Aufsatzes ausführen.
Flächenbefestigung herstellen. Ausbauen sowie Liefern
und Einbauen von Schachtteilen werden gesondert
vergütet.
Umgebende Fläche = Asphalt.
Aufbruchdicke über 10 bis 20 cm.
Aufsatz höher setzen bis 5 cm.
Menge: 7,000 St

*Hinweis: Für den nachfolgenden Leistungsbereich*
Für den nachfolgenden Leistungsbereich
Anpassung Einbauteile WVS
separate Rechnungslegung
an den Wasser und Abwasser-Verband Bad Salzungen

### Bereich 05 Anpassung Einbauteile WVS

#### Abschnitt 05.00 Anpassung Einbauteile Trinkwasser

**05.00.0001 Einbauteile in Asphaltbef. anpassen in Fahrbahn*Hydrantenkappe*höher bis 5 cm Beton+Asph.beton**
StL-Nr. 23113073129102
Einbauteile in Asphaltbefestigung freilegen und an die
neue Höhe anpassen.
Freigelegten Bereich verfüllen und verdichten. Aufbruchmaterial nach Wahl des AN verwerten.
Einbauteil in Fahrbahn.
Einbauteil Hydrantenkappe.
Aufbruchtiefe '10 - 30 cm, Straßenkappen freilegen und
entsprechend Bauablauf Zug um Zug an die neue
Fahrbahnhöhe anpassen.'

Höher setzen bis 5 cm.
Verfüllung = Beton, obere 4 cm Asphaltbeton.
Menge: 2,000 St

**05.00.0002 Einbauteile in Asphaltbef. anpassen in Fahrbahn*Schieberkappe Beton+Asph.beton**
StL-Nr. 23113073119902
Einbauteile in Asphaltbefestigung freilegen und an die
neue Höhe anpassen.
Freigelegten Bereich verfüllen und verdichten. Aufbruchmaterial nach Wahl des AN verwerten.
Einbauteil in Fahrbahn.
Einbauteil Schieberkappe.
Aufbruchtiefe '10 - 30 cm, Straßenkappen und
Fußplatte ausbauen und der Verwertung nach Wahl des AN
zuführen, bauseits gestellte, neue Schieberkappe und
Tragplatten gem. Herstellerangaben einbauen und
entsprechend Bauablauf Zug um Zug an die neue
Fahrbahnhöhe anpassen.'

Anpassung 'Schieberkappe und Tragplatte an die neue
Fahrbahnhöhe anpassen.'

Verfüllung = Beton, obere 4 cm Asphaltbeton.
Menge: 15,000 St
